# ADECUACION DEL PABELLON DE DEPORTES A NORMATIVA DE ACCESIBILIDAD FASES 1 Y 2

- Propiedad del archivo: SOFT S.A.
- Formato: FIEBDC-3/2012
- Programa: Presto 15.01
- Tipo: presupuesto
- Fecha de los precios: 18/07/2018
- Divisa: EUR
- Código: 1687-2017 (05/08/2002)
Importe: 104935.6
Relación comercial: 000, 104931.97, 001, 002, 104934.47

## C1 DEMOLICIONES Y TRABAJOS PREVIOS (06/10/2017)
Importe: 3748.26
Relación comercial: 000, 3747.13, 001, 002

**02CTL0010** ml CORTE PAVIMENTO SIERRA (06/10/2017)
8.7 ml × 1.03 = 8.96
Corte en pavimento de aglomerado asfáltico mediante sierra mecánica, incluso carga de sobrantes .

| Código | Ud | Descripción | Rendimiento | Precio | Importe |
|---|---|---|---|---|---|
| MWSR0411 | h | Sierrra de disco corte aglom. s/ (maquinaria) | 0.06 | 2.1468181449575 | 0.13 |
| OPES0010 | H | Peón especialista (mano de obra; 06/10/2017) | 0.06 | 15.06 | 0.90 |
|  |  | Total |  |  | 1.03 |

Relación comercial: 000, 0.9, 001, 002

| Medición | Uds. | Largo | Parcial |
|---|---|---|---|
| Ascensor | 2 | 2.35 | 4.70 |
|  | 2 | 2 | 4.00 |
| Subtotal |  |  | 8.70 |
| Total |  |  | 8.7 |

**E01EPS010** m2 DEMOL.SOLERAS H.A.<15cm.C/COMP. (06/10/2017)
56.66 m2 × 3.65 = 206.81
Demolición de soleras de hormigón ligeramente armado con mallazo, hasta 15 cm. de espesor, con compresor, incluso limpieza y retirada de escombros a pie de carga, sin transporte a vertedero y con p.p. de medios auxiliares.

| Código | Ud | Descripción | Rendimiento | Precio | Importe |
|---|---|---|---|---|---|
| OPES0010 | H | Peón especialista | 0.2 | 15.06 | 3.01 |
| M06CM030 | h. | Compres.port.diesel m.p.5m3/min (maquinaria) | 0.2 | 2.3924286954399 | 0.48 |
| M06MR110 | h. | Martillo man.romp.neum. 22 kg. (maquinaria) | 0.2 | 0.8005084608316 | 0.16 |
|  |  | Total |  |  | 3.65 |

| Medición | Uds. | Largo | Ancho | Parcial |
|---|---|---|---|---|
| Ascensor | 1 | 2 | 2.35 | 4.70 |
| Subtotal |  |  |  | 4.70 |
| Actuación 1. Saneamiento | 1 | 8 | 0.3 | 2.40 |
|  | 1 | 1 | 0.3 | 0.30 |
| Actuacion 3. Saneamiento | 1 | 2.3 | 0.3 | 0.69 |
|  | 3 | 1 | 0.3 | 0.90 |
|  | 1 | 4.65 | 0.3 | 1.40 |
|  | 2 | 3.5 | 0.3 | 2.10 |
|  | 2 | 2 | 0.3 | 1.20 |
| conexion a red en pasillo | 1 | 1 | 1 | 1.00 |
| Actuacion 4 | 1 | 6 | 0.3 | 1.80 |
|  | 3 | 1 | 0.3 | 0.90 |
|  | 3 | 0.5 | 0.3 | 0.45 |
| conexion a red existente | 1 | 1 | 1 | 1.00 |
| Subtotal |  |  |  | 14.14 |
| Actuacion 5 |  |  |  |  |
|  | 2 | 1.2 | 0.3 | 0.72 |
|  | 1 | 3 | 0.3 | 0.90 |
|  | 1 | 4 | 0.3 | 1.20 |
| entrada | 1 | 35 |  | 35.00 |
| Subtotal |  |  |  | 37.82 |
| Total |  |  |  | 56.66 |

**01RST90002** m2 DEMOLICIÓN SELECTIVA M. MECÁNICOS DE SOLADO Y RODAPIÉ DE TERRAZO (06/10/2017)
4.7 m2 × 4.67 = 21.95
Demolición selectiva con medios mecánicos de solado y rodapié de terrazo. Medida la superficie inicial.

| Código | Ud | Descripción | Rendimiento | Precio | Importe |
|---|---|---|---|---|---|
| OPES0010 | H | Peón especialista | 0.31 | 15.06 | 4.67 |
|  |  | Total |  |  | 4.67 |

| Medición | Uds. | Largo | Ancho | Parcial |
|---|---|---|---|---|
| Ascensor | 1 | 2.35 | 2 | 4.70 |
| Total |  |  |  | 4.7 |

**E01DFM040** m2 DEM.MURO BLOQ.HGÓN.MAC.C/COMP. (06/10/2017)
287.45 m2 × 7.34 = 2109.88
Demolición de muros de bloques prefabricados de hormigón macizados con hormigón, de hasta 30 cm. de espesor, con compresor, incluso limpieza y retirada de escombros a pie de carga, sin transporte al vertedero y con p.p. de medios auxiliares, sin medidas de protección colectivas.

| Código | Ud | Descripción | Rendimiento | Precio | Importe |
|---|---|---|---|---|---|
| OPES0010 | H | Peón especialista | 0.4 | 15.06 | 6.02 |
| M06CM030 | h. | Compres.port.diesel m.p.5m3/min | 0.4 | 2.3924286954399 | 0.96 |
| M06MP110 | h. | Martillo manual perforador neumat.20 kg (maquinaria) | 0.4 | 0.9096687054905 | 0.36 |
|  |  | Total |  |  | 7.34 |

Claves: bloque, limpieza, prefabricado, hormigón, macizo, compresor, muro, carga, escombro, colectivo, transporte, vertedero, medio, auxiliar, protección, pie, demolición

| Medición | Uds. | Largo | Alto | Parcial |
|---|---|---|---|---|
| Actuacion 1 |  |  |  |  |
|  | 1 | 37.2 | 4.1 | 152.52 |
|  | 1 | 1 | 4.1 | 4.10 |
|  | 1 | 0.8 | 4.1 | 3.28 |
| pc | 1 | 0.8 | 2.1 | 1.68 |
|  | 1 | 2.7 | 4.1 | 11.07 |
| a deducir puertas | -1 | 0.8 | 2.1 | -1.68 |
| Actuacion 3 | 1 | 5 | 3 | 15.00 |
|  | 1 | 2.5 | 4 | 10.00 |
|  | 1 | 3 | 4 | 12.00 |
| apertura de puertas | 2 | 1 | 2.1 | 4.20 |
| Actuacion 4 | 2 | 3.36 | 4 | 26.88 |
|  | 1 | 2.8 | 4 | 11.20 |
|  | 2 | 1 | 4 | 8.00 |
|  | 2 | 1.4 | 4 | 11.20 |
| Subtotal |  |  |  | 269.45 |
| Actuacion 5 | 1 | 3 | 4 | 12.00 |
|  | 1 | 1.5 | 4 | 6.00 |
| Subtotal |  |  |  | 18.00 |
| Total |  |  |  | 287.45 |

**E01C0030** m2 DESMONTADO DE PUERTA DE ACERO (06/10/2017)
27.72 m2 × 6.02 = 166.87
Desmontado de puerta de acero. Medida la superficie de fuera a fuera del cerco.

| Código | Ud | Descripción | Rendimiento | Precio | Importe |
|---|---|---|---|---|---|
| OPES0010 | H | Peón especialista | 0.4 | 15.06 | 6.02 |
|  |  | Total |  |  | 6.02 |

| Medición | Uds. | Largo | Alto | Parcial |
|---|---|---|---|---|
| Actuacion 1 | 3 | 1.4 | 2.1 | 8.82 |
|  | 1 | 0.8 | 2.1 | 1.68 |
| Actuacion 3 | 1 | 5.4 | 2.1 | 11.34 |
| puertas varias | 2 | 1.4 | 2.1 | 5.88 |
| Subtotal |  |  |  | 27.72 |
| Total |  |  |  | 27.72 |

**01RSC90001** m2 DEMOLICIÓN SELECTIVA M. MANUALES DE SOLADO Y RODAPIÉ BALD. CER. (06/10/2017)
94.34 m2 × 4.74 = 447.17
Demolición selectiva con medios manuales de solado y rodapié de baldosas cerámicas. Medida la superficie inicial.

| Código | Ud | Descripción | Rendimiento | Precio | Importe |
|---|---|---|---|---|---|
| OPES0010 | H | Peón especialista | 0.315 | 15.06 | 4.74 |
|  |  | Total |  |  | 4.74 |

| Medición | Uds. | Largo | Ancho | Parcial |
|---|---|---|---|---|
| Actuación 1 | 1 | 5.26 |  | 5.26 |
|  | 1 | 30.29 |  | 30.29 |
| Actuacion 3 | 1 | 23.49 |  | 23.49 |
|  | 1 | 12.3 |  | 12.30 |
| conexion a red en pasillo | 1 | 1 | 1 | 1.00 |
| Actuacion 4 | 2 | 7 |  | 14.00 |
|  | 1 | 6 |  | 6.00 |
| conexion a red en pasillo | 1 | 2 | 1 | 2.00 |
| Subtotal |  |  |  | 94.34 |
| Total |  |  |  | 94.34 |

**01RAA00001** m2 PICADO DE PARAMENTOS ALICATADOS (06/10/2017)
80.5 m2 × 1.51 = 121.56
Picado de paramentos alicatados incluso carga y p.p. de transporte de material sobrante a vertedero. Medida la superficie inicial deduciendo huecos.

| Código | Ud | Descripción | Rendimiento | Precio | Importe |
|---|---|---|---|---|---|
| OPES0010 | H | Peón especialista | 0.1 | 15.06 | 1.51 |
|  |  | Total |  |  | 1.51 |

| Medición | Uds. | Largo | Ancho | Alto | Parcial |
|---|---|---|---|---|---|
| Actuacion 3 | 1 | 5 |  | 2.62 | 13.10 |
|  | 1 | 3.4 |  | 2.62 | 8.91 |
|  | 1 | 1 |  | 2.62 | 2.62 |
|  | 1 | 1.6 |  | 2.62 | 4.19 |
|  | 2 | 2.5 |  | 2.62 | 13.10 |
|  | 1 | 4 |  | 2.62 | 10.48 |
|  | 1 | 5 |  | 2.62 | 13.10 |
| Subtotal |  |  |  |  | 65.50 |
| Actuacion 5 | 1 | 3 | 3 |  | 9.00 |
|  | 1 | 2 | 3 |  | 6.00 |
| Subtotal |  |  |  |  | 15.00 |
| Total |  |  |  |  | 80.5 |

**01KMP90002** m2 DEMOLICIÓN SELECTIVA M. MANUALES DE TABIQUES FENOLICOS EN BAÑOS (06/10/2017)
30.4 m2 × 3.01 = 91.50
Demolición selectiva con medios manuales de tabiques fenólicos fijos y abatibles con precerco. Medida la superficie real. incluso transporte a contenedor a pie de obra

| Código | Ud | Descripción | Rendimiento | Precio | Importe |
|---|---|---|---|---|---|
| OPES0010 | H | Peón especialista | 0.2 | 15.06 | 3.01 |
|  |  | Total |  |  | 3.01 |

| Medición | Uds. | Largo | Ancho | Alto | Parcial |
|---|---|---|---|---|---|
| Actuacion 3 |  |  |  |  |  |
|  | 2 | 1.8 |  | 2 | 7.20 |
|  | 1 | 2.6 |  | 2 | 5.20 |
|  | 1 | 1.5 |  | 2 | 3.00 |
| Actuacion 4 | 2 | 2 | 2 |  | 8.00 |
| Subtotal |  |  |  |  | 23.40 |
| Actuacion 5 | 1 | 2 | 2 |  | 4.00 |
|  | 1 | 1.5 | 2 |  | 3.00 |
| Subtotal |  |  |  |  | 7.00 |
| Total |  |  |  |  | 30.4 |

**01IFW90110** u DEMOLICIÓN MASIVA M. MAN. DE INST. DE FONT. DE CUARTO DE BAÑO (06/10/2017)
4 u × 90.36 = 361.44
Demolición masiva con medios manuales de instalación de fontanería completa de cuarto de baño, formada por: aparatos sanitarios, griferías, canalizaciones de agua fría y caliente, desagües, etc. Medida la cantidad ejecutada.

| Código | Ud | Descripción | Rendimiento | Precio | Importe |
|---|---|---|---|---|---|
| OPES0010 | H | Peón especialista | 6 | 15.06 | 90.36 |
|  |  | Total |  |  | 90.36 |

| Medición | Uds. | Parcial |
|---|---|---|
| Actuacion 3 |  |  |
|  | 2 | 2.00 |
| Actuacion 4 | 2 | 2.00 |
| Subtotal |  | 4.00 |
| Total |  | 4 |

**E01DKA020** m2 LEVANT.CARPINTERIAS METALICAS (06/10/2017)
1.8 m2 × 7.53 = 13.55
Levantado de carpintería metálica, en cualquier tipo de tabiques, incluidos cercos, hojas y accesorios, por medios manuales, incluso limpieza, retirada de escombros a pie de carga, sin transporte a vertedero y con p.p. de medios auxiliares.

| Código | Ud | Descripción | Rendimiento | Precio | Importe |
|---|---|---|---|---|---|
| OPES0010 | H | Peón especialista | 0.5 | 15.06 | 7.53 |
|  |  | Total |  |  | 7.53 |

Claves: cerco, metal, carpintería, levantar, mano, accesorio, vertedero, transporte, manual, limpieza, escombro, carga, medio, auxiliar, pie, tabiquería, hoja

| Medición | Uds. | Largo | Ancho | Alto | Parcial |
|---|---|---|---|---|---|
| Actuacion 1 | 1 | 0.6 |  | 1 | 0.60 |
| Subtotal |  |  |  |  | 0.60 |
| Actuacion 5 | 2 | 0.6 | 1 |  | 1.20 |
| Subtotal |  |  |  |  | 1.20 |
| Total |  |  |  |  | 1.8 |

**01KMP90001** m2 DEMOLICIÓN SELECTIVA M. MANUALES DE PUERTA DE MADERA (06/10/2017)
12.56 m2 × 7.53 = 94.58
Demolición selectiva con medios manuales de puerta de madera con precerco. Medida la superficie de fuera a fuera del precerco.

| Código | Ud | Descripción | Rendimiento | Precio | Importe |
|---|---|---|---|---|---|
| OPES0010 | H | Peón especialista | 0.5 | 15.06 | 7.53 |
|  |  | Total |  |  | 7.53 |

| Medición | Uds. | Largo | Ancho | Parcial |
|---|---|---|---|---|
| Actuacion 1 | 3 | 0.82 | 2.1 | 5.17 |
| Actuacion 3 | 2 | 0.8 | 2.1 | 3.36 |
| Subtotal |  |  |  | 8.53 |
| Actuacion 5 | 2 | 0.96 | 2.1 | 4.03 |
| Subtotal |  |  |  | 4.03 |
| Total |  |  |  | 12.56 |

**01RTL90100** m2 DEMOLICIÓN SELECTIVA DE TECHO DE PLACAS DE MATERIAL LIGERO (06/10/2017)
25.55 m2 × 4.07 = 103.99
Demolición selectiva de techo de placas de material ligero. Medida la superficie inicial.

| Código | Ud | Descripción | Rendimiento | Precio | Importe |
|---|---|---|---|---|---|
| OPES0010 | H | Peón especialista | 0.27 | 15.06 | 4.07 |
|  |  | Total |  |  | 4.07 |

| Medición | Uds. | Largo | Ancho | Parcial |
|---|---|---|---|---|
| Actuacion 4 | 2 | 6.7 |  | 13.40 |
|  | 1 | 6.15 |  | 6.15 |
| Subtotal |  |  |  | 19.55 |
| Actuacion 5 | 1 | 2 | 3 | 6.00 |
| Subtotal |  |  |  | 6.00 |
| Total |  |  |  | 25.55 |

## C2 ACONDICIONAMIENTO DE TERRENOS (06/10/2017)
Importe: 540.94

**02PBB00001** m3 EXC. POZOS TIERRA C. DURA, M. MANUALES, PROF. MAX. 1,50 m (06/10/2017)
7.05 m3 × 49.7 = 350.39
Excavación, en pozos, de tierras de consistencia dura realizada con medios manuales hasta una profundidad máxima de 1,50 m, incluso extracción a los bordes. Medido el volumen en perfil natural.

| Código | Ud | Descripción | Rendimiento | Precio | Importe |
|---|---|---|---|---|---|
| OPES0010 | H | Peón especialista | 3.3 | 15.06 | 49.70 |
|  |  | Total |  |  | 49.7 |

| Medición | Uds. | Largo | Ancho | Alto | Parcial |
|---|---|---|---|---|---|
| Foso de Ascensor | 1 | 2.35 | 2 | 1.5 | 7.05 |
| Total |  |  |  |  | 7.05 |

**15PSS00001** m2 SOLERA DE HORMIGÓN HM-20, DE 10 cm (06/10/2017)
17.26 m2 × 11.04 = 190.55
Solera de hormigón HM-20, de 10 cm de espesor firme estabilizado y consolidado, incluso p.p. de junta de contorno. Medida la superficie ejecutada.

| Código | Ud | Descripción | Rendimiento | Precio | Importe |
|---|---|---|---|---|---|
| CH04120 | m3 | HORMIGÓN HM-20/P/40/I, SUMINISTRADO (material) | 0.108 | 47.748510351195 | 5.16 |
| CUAD0010 | h | CUADRILLA, FORMADA POR OFICIAL 1ª Y PEON ESP. (mano de obra; 06/10/2017) | 0.18 | 30.89 | 5.56 |
| WW00300 | u | MATERIAL COMPLEMENTARIO O PZAS. ESPECIALES (material) | 1 | 0.3183840469217 | 0.32 |
|  |  | Total |  |  | 11.04 |

| Medición | Uds. | Largo | Ancho | Parcial |
|---|---|---|---|---|
| Actuacion 1 |  |  |  |  |
| saneamiento | 1 | 8 | 0.3 | 2.40 |
|  | 2 | 1 | 0.3 | 0.60 |
| Actuacion 3. Saneamiento | 1 | 2.3 | 0.3 | 0.69 |
|  | 3 | 1 | 0.3 | 0.90 |
|  | 1 | 4.65 | 0.3 | 1.40 |
|  | 2 | 3.5 | 0.3 | 2.10 |
|  | 2 | 2 | 0.3 | 1.20 |
| conexion a red en pasillo | 1 | 1 | 1 | 1.00 |
| Actuacion 4 | 1 | 6 | 0.3 | 1.80 |
|  | 3 | 1 | 0.3 | 0.90 |
|  | 3 | 0.5 | 0.3 | 0.45 |
| conexion a red existente | 1 | 1 | 1 | 1.00 |
| Subtotal |  |  |  | 14.44 |
| Actuacion 5 |  |  |  |  |
|  | 2 | 1.2 | 0.3 | 0.72 |
|  | 1 | 3 | 0.3 | 0.90 |
|  | 1 | 4 | 0.3 | 1.20 |
| Subtotal |  |  |  | 2.82 |
| Total |  |  |  | 17.26 |

## C3 CIMENTACIONES (06/10/2017)
Importe: 801.43

**03HMM00002** m3 HORMIGÓN EN MASA HM-20/P/40/IIa EN CIMIENTOS (06/10/2017)
0.47 m3 × 62.59 = 29.42
Hormigón en masa HM-20/P/40/IIa, consistencia plática y tamaño máximo del árido 40 mm, en cimientos, suministrado y puesto en obra, incluso p.p. de vibrado; según instrucción EHE y CTE. Medido el volumen teórico ejecutado.

| Código | Ud | Descripción | Rendimiento | Precio | Importe |
|---|---|---|---|---|---|
| OPES0010 | H | Peón especialista | 0.45 | 15.06 | 6.777 |
| CH80140 | m3 | HORMIGÓN HM-20/P/20/IIa, SUMINISTRADO (material) | 1.08 | 51.514538791925 | 55.636 |
| MV00100 | h | VIBRADOR (maquinaria) | 0.13 | 1.3735997452906 | 0.179 |
|  |  | Total |  |  | 62.59 |

| Medición | Uds. | Largo | Ancho | Alto | Parcial |
|---|---|---|---|---|---|
| Base Foso Ascensor | 1 | 2.35 | 2 | 0.1 | 0.47 |
| Total |  |  |  |  | 0.47 |

**03HRL80021** m3 HORM. ARM. HA-30/P/40/IIIa B500S EN LOSAS CIM. V/MAN. (06/10/2017)
1.41 m3 × 101.27 = 142.79
Hormigón armado HA-30/P/20/IIIa, consistencia plástica y tamaño máximo del árido 20 mm, en losas de cimentación,resistente al agua de mar, suministrado y puesta en obra, vertido manual, armadura de acero B 500 S con una cuantía de 50 Kg/m3, incluso ferrallado, separadores, vibrado y curado; según instrucción EHE y CTE. Medido el volumén teórico ejecutado.

| Código | Ud | Descripción | Rendimiento | Precio | Importe |
|---|---|---|---|---|---|
| 03HAL80020 | m3 | HORMIGÓN HA-30/P/40/IIa EN LOSAS DE CIMENT. (06/10/2017) | 1 | 60.47 | 60.47 |
| 03ACC00011 | kg | ACERO EN BARRAS CORRUGADAS B500S EN CIMENT. (06/10/2017) | 40 | 1.02 | 40.80 |
|  |  | Total |  |  | 101.27 |

| Medición | Uds. | Largo | Ancho | Alto | Parcial |
|---|---|---|---|---|---|
| Losa Ascensor | 1 | 2.35 | 2 | 0.3 | 1.41 |
| Total |  |  |  |  | 1.41 |

**03HRM80090** m3 HORM. ARM. HA-30/B/20/IIa B500S EN MURO CONT. I/ENC. 1C. V/BOMBA (06/10/2017)
2.87 m3 × 219.24 = 629.22
Hormigón armado HA-30/B/20/IIa, consistencia blanda y tamaño máximo del árido 20 mm, en muros de contención con espesor medio de 0,35 cm, suministrado y puesta en obra, vertido con bomba, armadura de acero B 500 S con una cuantía de 60 Kg/m3, incluso p.p. de encofrado a una cara con chapa metálica, desencofrado, ferrallado, separadores, vibrado y curado; según instrucción EHE y CTE DB SE-C. Medido el volumén teórico ejecutado.

| Código | Ud | Descripción | Rendimiento | Precio | Importe |
|---|---|---|---|---|---|
| 03HAM80060 | m3 | HORMIGÓN HA-30/B/20/IIa EN MUROS DE CONTENCIÓN (06/10/2017) | 1 | 59.13 | 59.13 |
| 03ACC00011 | kg | ACERO EN BARRAS CORRUGADAS B500S EN CIMENT. | 60 | 1.02 | 61.20 |
| 03ERT80050 | m2 | ENCOFRADO METÁLICO 1 C. EN MURO DE CONTENCIÓN (06/10/2017) | 2.9 | 28.85 | 83.67 |
| MB00200 | h | BOMBA DE HORMIGONAR (maquinaria) | 0.3 | 50.795900514588 | 15.24 |
|  |  | Total |  |  | 219.24 |

| Medición | Uds. | Largo | Ancho | Alto | Parcial |
|---|---|---|---|---|---|
| Muros Foso | 2 | 2.35 | 0.3 | 1.1 | 1.55 |
|  | 2 | 2 | 0.3 | 1.1 | 1.32 |
| Subtotal |  |  |  |  | 2.87 |
| Total |  |  |  |  | 2.87 |

## C4 SANEAMIENTO (05/08/2002)
Importe: 1480.56

**04ECP00060** m COLECTOR ENTERRADO,TUBERIA 60 (06/10/2017)
13.5 m × 10.55 = 142.43
DE COLECTOR ENTERRADO DE TUBERIA PRESION DE PVC. 4 KG/CM2. DE 60 MM.DE DIAMETRO NOMINAL,COLOCADO SOBRE LECHO DE ARENA DE 10 CM. DE ESPESOR, INCLUSO P.P. DE PIEZAS ESPECIALES, EXCAVACION ENTIERRAS Y TRANSPORTE DE TIERRAS SOBRANTES A VERTEDERO. MEDIDO ENTRE EJES DE ARQUETAS.

| Código | Ud | Descripción | Rendimiento | Precio | Importe |
|---|---|---|---|---|---|
| OFPR0010 | h | Oficial 1ª (mano de obra; 06/10/2017) | 0.08 | 15.83 | 1.27 |
| OPES0010 | H | Peón especialista | 0.125 | 15.06 | 1.88 |
| CUAD0010 | h | CUADRILLA, FORMADA POR OFICIAL 1ª Y PEON ESP. | 0.05 | 30.89 | 1.54 |
| MCXC0105 | H | Camión basc. 12 Tm S/C (maquinaria) | 0.035 | 9.1512671772341 | 0.32 |
| MR00200 | h | PISÓN MECÁNICO MANUAL (maquinaria) | 0.125 | 1.8739175333104 | 0.23 |
| AA00300 | m3 | ARENA GRUESA (material) | 0.09 | 7.8322475542729 | 0.70 |
| SC00500 | m | TUBO PVC DIÁM. 110 mm 4 kg/cm2 (material) | 1 | 4.2390561675856 | 4.24 |
| WW00300 | u | MATERIAL COMPLEMENTARIO O PZAS. ESPECIALES | 1 | 0.3183840469217 | 0.32 |
| WW00400 | u | PEQUEÑO MATERIAL (material) | 1 | 0.0454834352745 | 0.05 |
|  |  | Total |  |  | 10.55 |

| Medición | Uds. | Largo | Parcial |
|---|---|---|---|
| Actuacion 3 | 1 | 2.5 | 2.50 |
|  | 1 | 4 | 4.00 |
| Actuacion 4 | 4 | 1.5 | 6.00 |
| Subtotal |  |  | 12.50 |
| Actuacion 5 | 1 | 1 | 1.00 |
| Subtotal |  |  | 1.00 |
| Total |  |  | 13.5 |

**04ECP00006** m COLECTOR ENTERRADO,TUBERIA 110 (06/10/2017)
23.6 m × 11.6 = 273.76
DE COLECTOR ENTERRADO DE TUBERIA PRESION DE PVC. 4 KG/CM2. DE 110 MM.DE DIAMETRO NOMINAL,COLOCADO SOBRE LECHO DE ARENA DE 10 CM. DE ESPESOR, INCLUSO P.P. DE PIEZAS ESPECIALES, EXCAVACION ENTIERRAS Y TRANSPORTE DE TIERRAS SOBRANTES A VERTEDERO. MEDIDO ENTRE EJES DE ARQUETAS.

| Código | Ud | Descripción | Rendimiento | Precio | Importe |
|---|---|---|---|---|---|
| CUAD0010 | h | CUADRILLA, FORMADA POR OFICIAL 1ª Y PEON ESP. | 0.08 | 30.89 | 2.47 |
| OFPR0010 | h | Oficial 1ª | 0.08 | 15.83 | 1.27 |
| OPES0010 | H | Peón especialista | 0.125 | 15.06 | 1.88 |
| AA00300 | m3 | ARENA GRUESA | 0.09 | 7.8322475542729 | 0.70 |
| SC00500 | m | TUBO PVC DIÁM. 110 mm 4 kg/cm2 | 1 | 4.2390561675856 | 4.24 |
| WW00300 | u | MATERIAL COMPLEMENTARIO O PZAS. ESPECIALES | 1 | 0.3183840469217 | 0.32 |
| consutlrio | u | PEQUEÑO MATERIAL (material) | 1 | 0.1728370540432 | 0.17 |
| MCXC0105 | H | Camión basc. 12 Tm S/C | 0.035 | 9.1512671772341 | 0.32 |
| MR00200 | h | PISÓN MECÁNICO MANUAL | 0.125 | 1.8739175333104 | 0.23 |
|  |  | Total |  |  | 11.6 |

| Medición | Uds. | Largo | Parcial |
|---|---|---|---|
| Actuacion 1 | 1 | 8 | 8.00 |
|  | 2 | 1 | 2.00 |
| Actuacion 3 | 4 | 1.5 | 6.00 |
|  | 1 | 2 | 2.00 |
| Actuacion 4 | 2 | 1.5 | 3.00 |
| Subtotal |  |  | 21.00 |
| Actuacion 5 | 2 | 1.3 | 2.60 |
| Subtotal |  |  | 2.60 |
| Total |  |  | 23.6 |

**04ECP00005** m COLECTOR ENTERRADO, TUBERIA PRES. PVC DIÁM. NOMINAL 125 mm (05/08/2002)
26.15 m × 13.03 = 340.73
Colector enterrado de tubería presión de PVC 4 kg/cm2, de 125 mm de diámetro nominal, colocado sobre lecho de arena de 10 cm de espesor, incluso p.p. de piezas especiales, excavación entierras y transporte de tierras sobrantes a vertedero; construido según CTE DB HS-5. Medido entre ejes de arquetas.

| Código | Ud | Descripción | Rendimiento | Precio | Importe |
|---|---|---|---|---|---|
| CUAD0010 | h | CUADRILLA, FORMADA POR OFICIAL 1ª Y PEON ESP. | 0.08 | 30.89 | 2.47 |
| OFPR0010 | h | Oficial 1ª | 0.08 | 15.83 | 1.27 |
| OPES0010 | H | Peón especialista | 0.125 | 15.06 | 1.88 |
| MR00200 | h | PISÓN MECÁNICO MANUAL | 0.125 | 1.8739175333104 | 0.23 |
| MK00100 | h | CAMION BASCULANTE (maquinaria) | 0.035 | 13.908834506949 | 0.49 |
| SC00600 | m | TUBO PVC. DIAM. 125 MM. 4 KG/CM2. (05/08/2002) | 1.01 | 5.56 | 5.62 |
| WW00400 | u | PEQUEÑO MATERIAL | 1 | 0.0454834352745 | 0.05 |
| WW00300 | u | MATERIAL COMPLEMENTARIO O PZAS. ESPECIALES | 1 | 0.3183840469217 | 0.32 |
| AA00300 | m3 | ARENA GRUESA | 0.09 | 7.8322475542729 | 0.70 |
|  |  | Total |  |  | 13.03 |

| Medición | Uds. | Largo | Parcial |
|---|---|---|---|
| Actuacion 3 | 1 | 4.65 | 4.65 |
|  | 2 | 3.5 | 7.00 |
| Actuacion 4 | 1 | 7.5 | 7.50 |
| Subtotal |  |  | 19.15 |
| Actuacion 5 | 1 | 5 | 5.00 |
| conexion a red existente | 1 | 2 | 2.00 |
| Subtotal |  |  | 7.00 |
| Total |  |  | 26.15 |

**04ECP00007** m COLECTOR ENTERRADO, TUBERIA PRES. PVC DIÁM. NOMINAL 160 mm (06/10/2017)
4 m × 15.12 = 60.48
Colector enterrado de tubería presión de PVC 4 kg/cm2, de 160 mm de diámetro nominal, colocado sobre lecho de arena de 10 cm de espesor, incluso p.p. de piezas especiales, excavación en tierras y transporte de tierras sobrantes a vertedero; construido según CTE DB HS-5. Medido entre ejes de arquetas.

| Código | Ud | Descripción | Rendimiento | Precio | Importe |
|---|---|---|---|---|---|
| CUAD0010 | h | CUADRILLA, FORMADA POR OFICIAL 1ª Y PEON ESP. | 0.1 | 30.89 | 3.09 |
| OFPR0010 | h | Oficial 1ª | 0.1 | 15.83 | 1.58 |
| OPES0010 | H | Peón especialista | 0.15 | 15.06 | 2.26 |
| MR00200 | h | PISÓN MECÁNICO MANUAL | 0.15 | 1.8739175333104 | 0.28 |
| MK00100 | h | CAMION BASCULANTE | 0.04 | 13.908834506949 | 0.56 |
| WW00400 | u | PEQUEÑO MATERIAL | 1 | 0.0454834352745 | 0.05 |
| WW00300 | u | MATERIAL COMPLEMENTARIO O PZAS. ESPECIALES | 1 | 0.3183840469217 | 0.32 |
| SC00800 | m | TUBO PVC DIÁM. 160 mm 4 kg/cm2 (material) | 1.01 | 6.1402637620607 | 6.20 |
| AA00300 | m3 | ARENA GRUESA | 0.1 | 7.8322475542729 | 0.78 |
|  |  | Total |  |  | 15.12 |

| Medición | Uds. | Largo | Parcial |
|---|---|---|---|
| Actuacion 3 | 1 | 4 | 4.00 |
| Total |  |  | 4 |

**08FDP00028** u DESAGÜE DE INODORO VERTEDERO CON MANGUETÓN PVC 110 mm (05/08/2002)
13 u × 27.49 = 357.37
Desagüe de inodoro o vertedero formado por manguetón de PVC de 110 mm de diámetro interior, incluso conexiones, contratubo, uniones con piezas especiales, pequeño material y ayudas de albañilería. Medida la unidad ejecutada.

| Código | Ud | Descripción | Rendimiento | Precio | Importe |
|---|---|---|---|---|---|
| CUAD0010 | h | CUADRILLA, FORMADA POR OFICIAL 1ª Y PEON ESP. | 0.25 | 30.89 | 7.72 |
| IF22700 | m | MANGUETON PVC. 110 MM. (05/08/2002) | 1 | 12.26 | 12.26 |
| OFPR0010 | h | Oficial 1ª | 0.35 | 15.83 | 5.54 |
| WW00300 | u | MATERIAL COMPLEMENTARIO O PZAS. ESPECIALES | 6 | 0.3183840469217 | 1.91 |
| WW00400 | u | PEQUEÑO MATERIAL | 1 | 0.0454834352745 | 0.05 |
|  |  | Total |  |  | 27.49 |

| Medición | Uds. | Parcial |
|---|---|---|
| Actuacion 1 | 1 | 1.00 |
| Actuacion 3 | 8 | 8.00 |
| Actuacion 4 | 2 | 2.00 |
| Subtotal |  | 11.00 |
| Actuacion 5 | 2 | 2.00 |
| Subtotal |  | 2.00 |
| Total |  | 13 |

**08FDP00152** u DESAGUE URINARIO MURAL PARED CON SIFON IND.CON PVC.50MM (05/08/2002)
4 u × 20.38 = 81.52
DE DESAGUE DE URINARIO MURAL O DE PARED CON SIFON INDIVIDUAL FORMADO POR TUBO Y SIFON DE PVC. DE 50mm. DE DIAMETRO INTERIOR, INSTALADO DESDE LA VALVULA HASTA EL MANGUETON O CANALIZACION DE DERIVACION, INCLUSO CONEXIONES, CONTRATUBO, UNIONES CON PIEZAS ESPECIALES, PEQUEÑO MATERIAL Y AYUDAS DE ALBAÑILERIA. MEDIDA LA UNIDAD EJECUTADA.

| Código | Ud | Descripción | Rendimiento | Precio | Importe |
|---|---|---|---|---|---|
| IF29200 | m | TUBO PVC. DIAM. 50 MM. (05/08/2002) | 1.818 | 2.1 | 3.82 |
| WW00400 | u | PEQUEÑO MATERIAL | 1 | 0.0454834352745 | 0.05 |
| OFPR0010 | h | Oficial 1ª | 0.45 | 15.83 | 7.12 |
| IF25200 | u | SIFON BOTELLA INDIVIDUAL DIAN. 50 MM. (05/08/2002) | 1 | 2.57 | 2.57 |
| CUAD0010 | h | CUADRILLA, FORMADA POR OFICIAL 1ª Y PEON ESP. | 0.2 | 30.89 | 6.18 |
| WW00300 | u | MATERIAL COMPLEMENTARIO O PZAS. ESPECIALES | 2 | 0.3183840469217 | 0.64 |
|  |  | Total |  |  | 20.38 |

| Medición | Uds. | Parcial |
|---|---|---|
| Actuacion 3 | 4 | 4.00 |
| Total |  | 4 |

**08FDP00102** u DESAGUE LAVABO UN SENO CON SIFON IND.CON PVC. 32MM (05/08/2002)
11 u × 17.79 = 195.69
DE DESAGUE DE LAVABO DE UN SENO CON SIFON INDIVIDUAL FORMADO POR TUBO Y SIFON DE PVC. DE 32 mm. DE DIAMETRO INTERIOR, INSTALADO DESDE LA VALVULA HASTA EL MANGUETON O CANALIZACION DE DERIVACION,INCLUSO CONEXIONES, CONTRATUBO, UNIONES CON PIEZAS ESPECIALES, PEQUEÑO MATERIAL Y AYUDAS DE ALBAÑILERIA. MEDIDA LA UNIDAD EJECUTADA.

| Código | Ud | Descripción | Rendimiento | Precio | Importe |
|---|---|---|---|---|---|
| CUAD0010 | h | CUADRILLA, FORMADA POR OFICIAL 1ª Y PEON ESP. | 0.2 | 30.89 | 6.18 |
| WW00400 | u | PEQUEÑO MATERIAL | 1 | 0.0454834352745 | 0.05 |
| WW00300 | u | MATERIAL COMPLEMENTARIO O PZAS. ESPECIALES | 1.8 | 0.3183840469217 | 0.57 |
| IF25000 | u | SIFON BOTELLA INDIVIDUAL DIAM. 32 MM. (05/08/2002) | 1 | 1.24 | 1.24 |
| OFPR0010 | h | Oficial 1ª | 0.45 | 15.83 | 7.12 |
| IF29000 | m | TUBO PVC. DIAM. 32 MM. (05/08/2002) | 1.818 | 1.44 | 2.62 |
|  |  | Total |  |  | 17.79 |

| Medición | Uds. | Parcial |
|---|---|---|
| Actuacion 1 | 1 | 1.00 |
| Actuacion 3 | 6 | 6.00 |
| Actuacion 4 | 2 | 2.00 |
| Subtotal |  | 9.00 |
| Actuacion 5 | 2 | 2.00 |
| Subtotal |  | 2.00 |
| Total |  | 11 |

**08FDP00071** u DESAGÜE PLATO DE DUCHA, CON TUBO DE PVC DIÁM. 40x1,9 mm (05/08/2002)
2 u × 14.29 = 28.58
Desagüe de plato de ducha, formado por tubo de PVC de 40 mm de diámetro exterior y 1,9 mm de espesor, instalado desde la válvula hasta el bote sifónico, incluso conexiones, contratubo, uniones con piezas especiales, pequeño material y ayudas de albañilería; según CTE. Medida la cantidad ejecutada.

| Código | Ud | Descripción | Rendimiento | Precio | Importe |
|---|---|---|---|---|---|
| ATC00100 | h | CUADRILLA ALBAÑILERÍA, FORMADA POR OFICIAL 1ª Y PEÓN ESP. (mano de obra; 06/10/2017) | 0.15 | 30.89 | 4.63 |
| OFPR0010 | h | Oficial 1ª | 0.4 | 15.83 | 6.33 |
| IF29100 | m | TUBO PVC. DIAM. 40 MM. (05/08/2002) | 1.515 | 1.74 | 2.64 |
| WW00300 | u | MATERIAL COMPLEMENTARIO O PZAS. ESPECIALES | 2 | 0.3183840469217 | 0.64 |
| WW00400 | u | PEQUEÑO MATERIAL | 1 | 0.0454834352745 | 0.05 |
|  |  | Total |  |  | 14.29 |

| Medición | Uds. | Parcial |
|---|---|---|
| Actuacion 4 | 2 | 2.00 |
| Total |  | 2 |

## C5 ALBAÑILERIA (06/10/2017)
Importe: 3527.12

**06WDD00006** m CARGADERO FORMADO POR VIGUETA AUTORRESISTENTE+APOYO (06/10/2017)
18.4 m × 13.14 = 241.78
Cargadero formado por vigueta de hormigón pretensado, incluso p.p. de emparchado con elementos de fábrica de ladrillo y piezas especiales metalicas de apoyo en elementos de hormigon de acero galvanizado en caliente de unión con tornillos calibrados. Medida la longitud ejecutada y colocada.

| Código | Ud | Descripción | Rendimiento | Precio | Importe |
|---|---|---|---|---|---|
| OFPR0010 | h | Oficial 1ª | 0.302 | 15.83 | 4.78 |
| OPES0010 | H | Peón especialista | 0.151 | 15.06 | 2.27 |
| WW00300 | u | MATERIAL COMPLEMENTARIO O PZAS. ESPECIALES | 1 | 0.3183840469217 | 0.32 |
| AGM00500 | m3 | MORTERO DE CEMENTO CEM II/A-L 32.5 Y ARENA DE RIO (1:6) (material; 06/10/2017) | 0.026 | 40.16 | 1.04 |
| CV00200 | m | VIGUETA AUTORRESISTENTE PRETENSADA (material) | 1.02 | 2.2104949543418 | 2.25 |
| FL00500 | mu | LADRILLO HUECO SENCILLO 4 cm (material) | 0.018 | 49.040239912991 | 0.88 |
| CA025001 | kg | ACERO GALVANIZADO EN CALIENTE, ATORNILLADA (material) | 0.5 | 3.2020338433265 | 1.60 |
|  |  | Total |  |  | 13.14 |

| Medición | Uds. | Largo | Parcial |
|---|---|---|---|
| Actuacion 3 | 4 | 1.1 | 4.40 |
| Actuacion 4 | 4 | 1.1 | 4.40 |
| Subtotal |  |  | 8.80 |
| Actuacion 5 | 8 | 1.2 | 9.60 |
| Subtotal |  |  | 9.60 |
| Total |  |  | 18.4 |

**06BHH00020** m2 FÁBRICA 15 cm ESP. CON BLOQUE HUECO HORMIGÓN (06/10/2017)
172.19 m2 × 17.36 = 2989.22
Fabrica de 15 cm de espesor, con bloque hueco de hormigón de 40x20x15 cm, para revestir, recibido con mortero M5 de cemento CEM II/A-L 32,5 N, con plastificante; construida según CTE. Medida deduciendo huecos.

| Código | Ud | Descripción | Rendimiento | Precio | Importe |
|---|---|---|---|---|---|
| OFPR0010 | h | Oficial 1ª | 0.4 | 15.83 | 6.33 |
| OPES0010 | H | Peón especialista | 0.2 | 15.06 | 3.01 |
| AGM00800 | m3 | MORTERO DE CEMENTO CEM II/A-L 32.5,AR.RIO M-4(1:6)+PLAST. (material; 06/10/2017) | 0.007 | 40.96 | 0.29 |
| FB00600 | u | BLOQUE HORMIGÓN 40x20x15 cm (material) | 12.875 | 0.6003813456237 | 7.73 |
|  |  | Total |  |  | 17.36 |

| Medición | Uds. | Largo | Alto | Parcial |
|---|---|---|---|---|
| Actuacion 1 |  |  |  |  |
|  | 1 | 3.7 | 4.1 | 15.17 |
|  | 1 | 2.7 | 4.1 | 11.07 |
|  | 1 | 2.7 | 1.1 | 2.97 |
|  | 1 | 1 | 4.1 | 4.10 |
| Actuacion 3 |  |  |  |  |
|  | 1 | 2.5 | 4 | 10.00 |
| cegado de puertas | 2 | 0.8 | 2 | 3.20 |
| Actuacion 4 | 4 | 3.78 | 4 | 60.48 |
|  | 1 | 2.8 | 4 | 11.20 |
|  | 2 | 2.2 | 4 | 17.60 |
|  | 1 | 4.4 | 4 | 17.60 |
| Subtotal |  |  |  | 153.39 |
| Actuacion 5 | 1 | 2.2 | 4 | 8.80 |
|  | 1 | 2.5 | 4 | 10.00 |
| Subtotal |  |  |  | 18.80 |
| Total |  |  |  | 172.19 |

**10SNW00011** m UMBRAL DE MÁRMOL "BLANCO MACAEL" (06/10/2017)
9.5 m × 31.17 = 296.12
Umbral de mármol blanco Macael de 30 cm de anchura y 3 cm de espesor, recibido con mortero bastardo M10 (1:0,5:4), incluso enlechado, repaso y limpieza; construido según CTE. Medida la anchura libre del hueco.

| Código | Ud | Descripción | Rendimiento | Precio | Importe |
|---|---|---|---|---|---|
| OFPR0010 | h | Oficial 1ª | 0.24 | 15.83 | 3.80 |
| OPES0010 | H | Peón especialista | 0.12 | 15.06 | 1.81 |
| AGL00100 | m3 | LECHADA DE CEMENTO CEM II/A-L 32.5 (material; 06/10/2017) | 0.001 | 86.42 | 0.09 |
| AGM01600 | m3 | MORTERO BASTARDO M10 (1:0,5:4) CEM II/A-L 32,5 N Y CAL (material; 06/10/2017) | 0.01 | 86.65 | 0.87 |
| RS07900 | m | UMBRAL DE MÁRMOL BLANCO MACAEL 30x3 cm (material) | 1.113 | 22.104949543418 | 24.60 |
|  |  | Total |  |  | 31.17 |

| Medición | Uds. | Largo | Parcial |
|---|---|---|---|
| Actuacion 1 | 1 | 1.5 | 1.50 |
|  | 1 | 1 | 1.00 |
| Actuacion 3 | 2 | 1 | 2.00 |
| Actuacion 4 | 2 | 1 | 2.00 |
| Subtotal |  |  | 6.50 |
| Actuacion 5 | 2 | 1 | 2.00 |
|  | 1 | 1 | 1.00 |
| Subtotal |  |  | 3.00 |
| Total |  |  | 9.5 |

## C6 REVESTIMIENTOS (06/10/2017)
Importe: 13062.41

**10SCS00040M1** m2 SOLADO BALDOSAS GRES VIDRIADO 40/ANTIDESLIZANTE/TRAFICO MEDIO (06/10/2017)
103.69 m2 × 30.19 = 3130.40
Suministro y ejecución de pavimento mediante el método de colocación en capa fina, de baldosas cerámicas de gres porcelanico 2-4-AH (suelo sin junta (tipo 2), suelos tránsito peatonal medio (tipo 4), uso antideslizante higiénico (tipo AH)), de 30x30 cm; extendidas sobre capa de regularización de 3 cm de espesor de mortero de cemento M-40 (1:6) con una dosificación mínima de 300 kg de cemento por m³, perfectamente nivelada y seca, recibidas con Weber.col Pro, mortero cola convencional, C0, "WEBER-CEMARKSA", color blanco y rejuntadas con Weber.color Premium, mortero para rejuntar de altas resistencias "WEBER-CEMARKSA", de color blanco. Incluso formación de juntas perimetrales continuas, de anchura no menor de 5 mm, en los límites con paredes, pilares exentos y elevaciones de nivel y, en su caso, juntas de partición y juntas estructurales o de dilatación existentes en el soporte. Según NTE-RSR. MEDIDA LA SUPERFICIE EJECUTADA.

| Código | Ud | Descripción | Rendimiento | Precio | Importe |
|---|---|---|---|---|---|
| AA00200 | m3 | ARENA FINA (material) | 0.01 | 5.5034956682173 | 0.06 |
| AGL00100 | m3 | LECHADA DE CEMENTO CEM II/A-L 32.5 | 0.002 | 86.42 | 0.17 |
| AGM00500 | m3 | MORTERO DE CEMENTO CEM II/A-L 32.5 Y ARENA DE RIO (1:6) | 0.02 | 40.16 | 0.80 |
| GP00100 | kg | PASTA ADHESIVA (material) | 3 | 0.2001271152079 | 0.60 |
| RS02512M2 | M2 | BALDOSA GRES VIDRIADO 30X30 CM antideslizante gres porcelanico (material) | 1.05 | 16.374036698828 | 17.19 |
| OFPR0010 | h | Oficial 1ª | 0.48 | 15.83 | 7.60 |
| OPES0010 | H | Peón especialista | 0.25 | 15.06 | 3.77 |
|  |  | Total |  |  | 30.19 |

| Medición | Uds. | Largo | Parcial |
|---|---|---|---|
| Actuación 1 | 1 | 5.26 | 5.26 |
|  | 1 | 30.29 | 30.29 |
| Actuacion 3 | 1 | 23.49 | 23.49 |
|  | 1 | 12.3 | 12.30 |
| conexion a red | 1 | 3 | 3.00 |
| Actuacion 4 | 2 | 6.7 | 13.40 |
|  | 1 | 6.15 | 6.15 |
| Subtotal |  |  | 93.89 |
| Actuacion 5 | 2 | 4.9 | 9.80 |
| Subtotal |  |  | 9.80 |
| Total |  |  | 103.69 |

**10AAL00020** m2 ALICATADO AZULEJO COLOR LISO 20X20 (06/10/2017)
320.87 m2 × 17.23 = 5528.59
DE ALICATADO CON AZULEJO DE COLOR LISO DE 20X20 cm. RECIBIDO CON ADHESIVO, INCLUSO CORTES, P.P. DE PIEZAS ROMAS O INGLETES, REJUNTADO Y LIMPIEZA. MEDIDA LA SUPERFICIE EJECUTADA.

| Código | Ud | Descripción | Rendimiento | Precio | Importe |
|---|---|---|---|---|---|
| PFCE0050 | tm | Cemento blanco P450(s-50 kg) (material) | 0.001 | 200.1271152079 | 0.20 |
| OFPR0010 | h | Oficial 1ª | 0.37 | 15.83 | 5.86 |
| OPES0010 | H | Peón especialista | 0.19 | 15.06 | 2.86 |
| WW00300 | u | MATERIAL COMPLEMENTARIO O PZAS. ESPECIALES | 1 | 0.3183840469217 | 0.32 |
| U18AA606 | M2 | Azulejo 1ª.Hasta 20x20cm (material) | 1.05 | 7.2773496439238 | 7.64 |
| U04CK001 | Kg | Cemento Adhesivo (material) | 1 | 0.3547707951413 | 0.35 |
|  |  | Total |  |  | 17.23 |

| Medición | Uds. | Largo | Ancho | Alto | Parcial |
|---|---|---|---|---|---|
| Actuación 1 |  |  |  |  |  |
| aseo PMR | 2 | 2.64 |  | 3 | 15.84 |
|  | 2 | 2 |  | 3 | 12.00 |
| Actuacion 3 | 4 | 5 | 2.65 |  | 53.00 |
|  | 2 | 5 | 2.65 |  | 26.50 |
|  | 2 | 2.5 | 2.65 |  | 13.25 |
| Actuacion 4 | 6 | 3.78 | 4 |  | 90.72 |
|  | 4 | 1.8 | 4 |  | 28.80 |
|  | 2 | 2.2 | 4 |  | 17.60 |
| Subtotal |  |  |  |  | 257.71 |
| Actuacion 5 | 4 | 2.23 | 3 |  | 26.76 |
|  | 4 | 2.2 | 3 |  | 26.40 |
| remates varios | 1 | 5 |  |  | 5.00 |
| Subtotal |  |  |  |  | 58.16 |
| remates varios | 1 | 5 |  |  | 5.00 |
| Subtotal |  |  |  |  | 5.00 |
| Total |  |  |  |  | 320.87 |

**10CEE00006** m2 ENFOSCADO MAESTREADO FRATASADO Y RAYADO PARA ALICATADO (06/10/2017)
320.87 m2 × 10.88 = 3491.07
DE ENFOSCADO MAESTREADO, FRATASADO Y RAYADO EN PARAMENTOS VERTICALES, PREPARADO PARA RECIBIR ALICATADO CON ADHESIVO, CON MORTERO M-4 (1:6); CONSTRUIDO SEGUN cte. MEDIDA LA SUPERFICIE EJECUTADA.

| Código | Ud | Descripción | Rendimiento | Precio | Importe |
|---|---|---|---|---|---|
| AGM00500 | m3 | MORTERO DE CEMENTO CEM II/A-L 32.5 Y ARENA DE RIO (1:6) | 0.021 | 40.16 | 0.84 |
| CUAD0010 | h | CUADRILLA, FORMADA POR OFICIAL 1ª Y PEON ESP. | 0.325 | 30.89 | 10.04 |
|  |  | Total |  |  | 10.88 |

| Medición | Uds. | Largo | Ancho | Alto | Parcial |
|---|---|---|---|---|---|
| Actuación 1 |  |  |  |  |  |
| aseo PMR | 2 | 2.64 |  | 3 | 15.84 |
|  | 2 | 2 |  | 3 | 12.00 |
| Actuacion 3 | 4 | 5 | 2.65 |  | 53.00 |
|  | 2 | 5 | 2.65 |  | 26.50 |
|  | 2 | 2.5 | 2.65 |  | 13.25 |
| Actuacion 4 | 6 | 3.78 | 4 |  | 90.72 |
|  | 4 | 1.8 | 4 |  | 28.80 |
|  | 2 | 2.2 | 4 |  | 17.60 |
| Subtotal |  |  |  |  | 257.71 |
| Actuacion 5 | 4 | 2.23 | 3 |  | 26.76 |
|  | 4 | 2.2 | 3 |  | 26.40 |
| remates varios | 1 | 5 |  |  | 5.00 |
| Subtotal |  |  |  |  | 58.16 |
| remates varios | 1 | 5 |  |  | 5.00 |
| Subtotal |  |  |  |  | 5.00 |
| Total |  |  |  |  | 320.87 |

**E08TAL010** m2 F.TECH. YESO LAM. VINILO BL.60x60 PV (06/10/2017)
34.61 m2 × 17.41 = 602.56
Falso techo registrable de placas de yeso laminado en placa vinílica normal (N) blanca de 60x60 cm. y 10 mm. de espesor, suspendido de perfilería vista, i/p.p. de elementos de remate, accesorios de fijación, montaje y desmontaje de andamios, terminado, s/NTE-RTP-17, medido deduciendo huecos superiores a 2 m2.

| Código | Ud | Descripción | Rendimiento | Precio | Importe |
|---|---|---|---|---|---|
| OFPR0010 | h | Oficial 1ª | 0.15 | 15.83 | 2.37 |
| OPOR0010 | h. | Peón ordinario (mano de obra; 06/10/2017) | 0.15 | 14.88 | 2.23 |
| P04TK050 | m2 | Placa yeso laminado-vini. N-10 bl.60x60 (material) | 1.05 | 6.686064985355 | 7.02 |
| P04TW023 | m. | Perfil primario 24x43x3600 (material) | 2.1 | 1.0643123854238 | 2.24 |
| P04TW025 | m. | Perfil secundario 24x43x3600 (material) | 2.1 | 1.0643123854238 | 2.24 |
| P04TW030 | m. | Perfil angular remates (material) | 1.5 | 0.7550250255571 | 1.13 |
| P04TW040 | ud | Pieza cuelgue (material) | 1.05 | 0.1819337410981 | 0.19 |
|  |  | Total |  |  | 17.41 |

Claves: perfil, vinilo, falso, placa, registro, terminación, lámina, blanco, techo, yeso, desmontable, hueco, medición, montaje, fijación, accesorio, remate, andamio

| Medición | Uds. | Largo | Parcial |
|---|---|---|---|
| Actuacion 1 | 1 | 5.26 | 5.26 |
| Actuacion 4 | 2 | 6.7 | 13.40 |
|  | 1 | 6.15 | 6.15 |
| Subtotal |  |  | 24.81 |
| Actuacion 5 | 2 | 4.9 | 9.80 |
| Subtotal |  |  | 9.80 |
| Total |  |  | 34.61 |

**E11W061** m. ESCOCIA EN PARAMENTO / SUELO (06/10/2017)
22.4 m. × 13.83 = 309.79
Ml. Formación de escocia entre suelo y pared o entre pared y pared, para facilitar la limpieza de suelos y paredes de cerámica, realizada con piezas de media caña de gres de medidas 24,4x4x4 cm., interior o exterior, tipo ROSA GRES mod. 112/138 ó similar, recibidas con mortero de cemento y arena de río M 5 según UNE-EN 998-2, i/sellado de juntas, limpieza y p.p. de costes indirectos.

| Código | Ud | Descripción | Rendimiento | Precio | Importe |
|---|---|---|---|---|---|
| OFPR0010 | h | Oficial 1ª | 0.2 | 15.83 | 3.17 |
| OPOR0010 | h. | Peón ordinario | 0.15 | 14.88 | 2.23 |
| P08WB051 | m. | Escocia media caña 24x4x4 cm. (material) | 4.05 | 2.001271152079 | 8.11 |
| P08MA020 | kg | Adhesivo contacto (material) | 0.1 | 3.3202907750402 | 0.33 |
|  |  | Total |  |  | 13.83 |

Claves: radio, medio, suelo, remate, pared, plástico, unión, adhesivo, medición, limpieza, caña, perfil

| Medición | Uds. | Largo | Parcial |
|---|---|---|---|
| Actuacion 4 | 4 | 3.8 | 15.20 |
|  | 4 | 1.8 | 7.20 |
| Subtotal |  |  | 22.40 |
| Total |  |  | 22.4 |

## C7 AISLAMIENTOS (06/10/2017)
Importe: 91.28

**03WWW00001** m2 LAMINA DE POLIETILENO SOBRE SUB-BASES DE CIMENTACIÓN (06/10/2017)
86.11 m2 × 1.06 = 91.28
Lamina de polietileno colocada sobre sub-bases de elementos de cimentación, incluso p.p. de solapes. Medida la superficie terminada.

| Código | Ud | Descripción | Rendimiento | Precio | Importe |
|---|---|---|---|---|---|
| OPES0010 | H | Peón especialista | 0.03 | 15.06 | 0.45 |
| XI01100 | m2 | LÁMINA POLIETILENO 0,2 mm (material) | 1.111 | 0.5458012232943 | 0.61 |
|  |  | Total |  |  | 1.06 |

| Medición | Uds. | Largo | Ancho | Parcial |
|---|---|---|---|---|
| Aislamiento en foso y muros | 1 | 2.35 | 2 | 4.70 |
|  | 2 | 2 | 1.4 | 5.60 |
|  | 2 | 2.35 | 1.4 | 6.58 |
| solapes | 5 |  |  | 5.00 |
| Subtotal |  |  |  | 21.88 |
| aseos | 1 | 5.5 |  | 5.50 |
|  | 1 | 23.49 |  | 23.49 |
|  | 1 | 12.3 |  | 12.30 |
|  | 2 | 6.63 |  | 13.26 |
| Subtotal |  |  |  | 54.55 |
|  | 2 | 4.84 |  | 9.68 |
| Subtotal |  |  |  | 9.68 |
| Total |  |  |  | 86.11 |

**09TPP90036** m2 AISLAMIENTO PAREDES POLIURETANO PROYECTADO 50 mm (06/10/2017)
0 m2 × 8.01 = 0.00
Aislamiento formado por capa de poliuretano proyectado de 50 mm de espesor medio y densidad 35 kg/m3, incluso p.p. de preparación del paramento y limpieza; según CTE . Medida la superficie ejecutada.

| Código | Ud | Descripción | Rendimiento | Precio | Importe |
|---|---|---|---|---|---|
| OFPR0010 | h | Oficial 1ª | 0.085 | 15.83 | 1.35 |
| OPES0010 | H | Peón especialista | 0.085 | 15.06 | 1.28 |
| XT14300 | m3 | POLIURETANO DENSIDAD 35 kg/m3 (material) | 0.05 | 103.47481524954 | 5.17 |
| MC00200 | h | COMPRESOR PARA PROYECTAR (maquinaria) | 0.085 | 2.4288154436596 | 0.21 |
|  |  | Total |  |  | 8.01 |

## C8 CARPINTERIA Y CERRAJERÍA (05/08/2002)
Importe: 19108.79

**11PMW01102M4** m2 DIVISIONES FENÓLICAS EN ASEOS/INC.PUERTAS (06/10/2017)
27.4 m2 × 62.1 = 1701.54
M2 DE SUMINISTRO E INSTALACIÓN DE DIVISIONES FENÓLICAS PARA CABINAS SANITARIAS, CON TABLERO COMPACTO DE RESINAS FENÓLICAS, IGNÍFUGO, HIDRÓFUGO Y ANTIBACTERIANO DE 13 MM. DE ESPESOR, INCLUSO PATAS DE 150 MM Y PARTE PROPORCIONAL DE FORMACION DE PUERTAS. HERRAJES DE ACERO INOXIDABLE AISI 316L. TOTALMENTE MONTADA.
-Construidas con placa maciza de resinas fenólicas tipo Trespa de 13 mm. de espesor, cantos pulidos y biselados.
-Color a elegir.
-Herrajes de acero Inox. Aisi 316: barra superior estabilizadora con pinzas, pies regulables, cierre con indicador libre-ocupado y desbloqueo de emergencia, pomo interior y exterior.
-Tres bisagras por puerta.
-Sistema resistente a: humedad, vandalismo, envejecimiento, grasas y ambientes marinos.
-M1 homologado.

| Código | Ud | Descripción | Rendimiento | Precio |
|---|---|---|---|---|
| WW00400 | u | PEQUEÑO MATERIAL | 6.28 | 0.0454834352745 |
| OFPR0010 | h | Oficial 1ª | 0.8 | 15.83 |
| FENOL | M2 | TABLERO FENOLICO RESINAS TERMOENDURECIBLES ESP 13MM (material) | 1 | 36.386748219619 |
| HERR FENOL | UD | HERRAJES - PATAS , P/FENOLICOS (material) | 1 | 12.735361876867 |

| Medición | Uds. | Largo | Ancho | Alto | Parcial |
|---|---|---|---|---|---|
| Actuacion 3 |  |  |  |  |  |
| T1 | 1 | 3.4 |  | 2 | 6.80 |
| T2 | 1 | 4.2 |  | 2 | 8.40 |
| T3 | 1 | 3.1 |  | 2 | 6.20 |
|  | 1 | 1 |  | 2 | 2.00 |
| division entre uritos | 4 | 1 | 1 |  | 4.00 |
| Subtotal |  |  |  |  | 27.40 |
| Total |  |  |  |  | 27.4 |

**11MPP00PC1** m2 PUERTA PASO,MELAMI,1H.CIEGA CORR (06/10/2017)
9.45 m2 × 184.02 = 1738.99
DE PUERTA DE PASO CON HOJA CIEGA CORREDERA ALOJADA EN CAMARA, SISTEMA ORCHIDEA PLUS DE LA CASA MAYDISA, PARA UN HUECO UTIL DE 80X210 CMS, CON HOJA HOJA CIEGA PREFABRICADA NORMALIZADA DE MACIZO DE 40 mm. CON REVESTIMIENTO A DOS CARA DEL ACABADO DE MELAMINADO Y CANTEADA POR LOS CUATRO CANTOS, HERRAJES DE COLGAR Y SEGURIDAD, CIERRE CON MANIVELA Y CONDENA DE DESBLOQUEO EXTERIOR EN ACERO INOXIDABLE SATINADO DLINE O SIMILAR, EN LATON CROMADO DE PRIMERA CALIDAD, INCLUSO COLGADO. MEDIDA DE FUERA A FUERA DEL PRECERCO.

| Código | Ud | Descripción | Rendimiento | Precio | Importe |
|---|---|---|---|---|---|
| PM0100PC1 | U | MARCO DM (material) | 0.58 | 31.838404692166 | 18.47 |
| PKM0280PC1 | u | ESTRUC. PLUS ORCHIDEA MELAMINADA (material) | 0.6 | 163.74036698828 | 98.24 |
| PKW0250PC1 | u | JUEGO DE POMOS O MANIVELAS DE LA (material) | 0.58 | 12.671685067482 | 7.35 |
| PKW03600 | u | PICAPORTE PARA PUERTA CORREDERA (material) | 0.58 | 3.0019067281185 | 1.74 |
| PKW04200 | u | SISTEMA DESLIZAMIENTO PUERTAS (material) | 0.58 | 17.420155710142 | 10.10 |
| OFPR0010 | h | Oficial 1ª | 3 | 15.83 | 47.49 |
| PWW00300 | u | MATERIAL COMPLEMENTARIO O PZAS.E (material) | 1 | 0.4184476045256 | 0.42 |
| PWW00400 | u | PEQUEÑO MATERIAL (material) | 1 | 0.2092238022628 | 0.21 |
|  |  | Total |  |  | 184.02 |

| Medición | Uds. | Largo | Ancho | Parcial |
|---|---|---|---|---|
| Actuacion 1 | 1 | 0.9 | 2.1 | 1.89 |
| actuacion 4 | 2 | 0.9 | 2.1 | 3.78 |
| Subtotal |  |  |  | 5.67 |
| Actuacion 5 | 2 | 0.9 | 2.1 | 3.78 |
| Subtotal |  |  |  | 3.78 |
| Total |  |  |  | 9.45 |

**11MPW00101** m2 PUERTA PASO MELAMINADA, CON H. CIEGA ABATIBLE (05/08/2002)
8.06 m2 × 122.45 = 986.95
Puerta de paso melaminada, con hoja ciega abatible formada por: precerco de 100x30 mm con garras de fijación, cerco de 100x40 mm y tapajuntas de 60x15 mm, en madera de pino flandes, hoja ciega de trillaje macizo de 35 mm con revestimiento a dos caras del tablero aglomerado de 5 mm acabado de melaminado y canteada por los cuatro cantos, herrajes de colgar y seguridad, cierre con pomo o manivela, en acero inox., incluso colgado. Medida de fuera a fuera del precerco.

| Código | Ud | Descripción | Rendimiento | Precio |
|---|---|---|---|---|
| WW00400 | u | PEQUEÑO MATERIAL | 1 | 0.0454834352745 |
| WW00300 | u | MATERIAL COMPLEMENTARIO O PZAS. ESPECIALES | 1 | 0.3183840469217 |
| OFPR0010 | h | Oficial 1ª | 2.1 | 15.83 |
| KM00600 | m | CERCO PINO FLANDES 100X40 mm (material) | 2.8 | 4.7848573908799 |
| KW03200 | u | PERNIOS DE LATON 11 CM. (05/08/2002) | 1.7 | 2.26 |
| KM07400 | m | TAPAJUNTAS PINO FLANDES 60X15 mm (material) | 5.7 | 0.8823786443258 |
| KM05100 | m3 | MADERA PINO FLANDES (material) | 0.001 | 342.21736700551 |
| KM04500 | m | LISTON P.FLANDES100X30 MM. (05/08/2002) | 2.85 | 3.24 |
| KM03000 | u | HOJA NORMALIZADA MACIZA MELAMINADA 35 mm (material) | 0.56 | 40.844124876522 |
| KW03500 | u | PICAPORTE DE RESBALON (05/08/2002) | 0.56 | 2.52 |
| KW02520 | u | JUEGO 2 ASAS acero inox "HERRARKI" (material) | 0.6 | 54.580122329428 |

| Medición | Uds. | Largo | Ancho | Alto | Parcial |
|---|---|---|---|---|---|
| Actuacion 3 |  |  |  |  |  |
| P8 | 2 | 0.96 |  | 2.1 | 4.03 |
| Subtotal |  |  |  |  | 4.03 |
| Actuacion 5 | 2 | 0.96 | 2.1 |  | 4.03 |
| Subtotal |  |  |  |  | 4.03 |
| Total |  |  |  |  | 8.06 |

**11MAW00001** m2 FRENTE ARMARIO, H. CORREDERAS CIEGAS DE TRILLAJE MACIZO (06/10/2017)
8.1 m2 × 100.35 = 812.84
Frente de armario, con hojas correderas, formado por: precerco de pino flandes 110x30 mm con garras de fijación, cerco de 110x40 mm tapajuntas de 60x15 mm en madera de pino flandes; hojas ciega de trillaje macizo, de 35 mm con revestimiento a dos caras de tablero aglomerado de 5 mm acabado melaminado y canteadas por los cuatro cantos, sistema de deslizamiento apoyado con guiador y tope, retenedores, y tiradores en latón de primera calidad, incluso colgado. Medido de fuera a fuera del precerco.

| Código | Ud | Descripción | Rendimiento | Precio |
|---|---|---|---|---|
| KM04600 | m | LISTÓN PINO FLANDES110X30 mm (material) | 2.4 | 3.4749344549736 |
| WW00300 | u | MATERIAL COMPLEMENTARIO O PZAS. ESPECIALES | 1 | 0.3183840469217 |
| OFPR0010 | h | Oficial 1ª | 2.5 | 15.83 |
| KW04100 | u | SISTEMA DESLIZAMIENTO ARMARIOS (material) | 0.36 | 11.689242865553 |
| KW01100 | u | CERRADORES PUERTA CORREDERA (material) | 0.36 | 4.1844760452562 |
| KW01000 | u | AGARRADORES DE LATON 1ª CALIDAD (material) | 0.72 | 2.9200365446244 |
| KM05100 | m3 | MADERA PINO FLANDES | 0.001 | 342.21736700551 |
| KM03000 | u | HOJA NORMALIZADA MACIZA MELAMINADA 35 mm | 0.73 | 40.844124876522 |
| KM00700 | m | CERCO PINO FLANDES 110X40 mm (material) | 2.3 | 5.0122745672525 |
| WW00400 | u | PEQUEÑO MATERIAL | 1 | 0.0454834352745 |
| KM07400 | m | TAPAJUNTAS PINO FLANDES 60X15 mm | 2.94 | 0.8823786443258 |

| Medición | Uds. | Largo | Ancho | Parcial |
|---|---|---|---|---|
| PA | 1 | 2.7 | 3 | 8.10 |
| Total |  |  |  | 8.1 |

**11APW00002** m2 PUERTA ABATIBLE AC. LAMINADO PARA ACRIST. 2 HOJAS (06/10/2017)
19.4 m2 × 66.79 = 1295.73
Puerta metálica de dos hojas abatibles con perfiles de acero laminado en caliente A-37b de 40 mm, incluso bulones, junquillos, cantoneras, patillas de fijación, herrajes de colgar, cierre y seguridad y p.p. de sellado de juntas con masilla elástica. Medida de fuera a fuera del cerco.

| Código | Ud | Descripción | Rendimiento | Precio | Importe |
|---|---|---|---|---|---|
| KA01900 | m2 | PUERTA ABATIBLE AC. TIPO A-37B, 40 mm PARA ACRISTALAR (material) | 1 | 58.582664633586 | 58.5827 |
| KW01200 | u | CERRADURA LLAVE PLANA 1ª CALIDAD (material) | 0.4 | 12.762651938031 | 5.1051 |
| RW01900 | m | JUNTA DE SELLADO (material) | 2 | 0.8005084608316 | 1.6010 |
| OPES0010 | H | Peón especialista | 0.1 | 15.06 | 1.5060 |
|  |  | Total |  |  | 66.79 |

| Medición | Uds. | Largo | Ancho | Alto | Parcial |
|---|---|---|---|---|---|
| P1 Actuacion 1 |  |  |  |  |  |
|  | 3 | 1.54 |  | 2.1 | 9.70 |
| Puertas varias | 2 | 1.54 |  | 2.1 | 6.47 |
| Subtotal |  |  |  |  | 16.17 |
| acceso a pista | 1 | 1.54 | 2.1 |  | 3.23 |
| Subtotal |  |  |  |  | 3.23 |
| Total |  |  |  |  | 19.4 |

**11LVA00126** m2 VENTANA ABATIBLE ALUM. TIPO II (0,50-1,50 m2) (06/10/2017)
1.44 m2 × 110.71 = 159.42
Ventana de hojas abatibles ejecutada con perfiles de aleación de aluminio con espesor de 1,5 mm y capa de anodizado en su color de 15 micras, tipo II (0,50-1,50 m2), incluso precerco de perfil tubular conformado en frío de acero galvanizado con patillas de fijación, junquillos, junta de estanqueidad de neopreno, vierteaguas, herrajes de colgar y cierre y p.p. de sellado de juntas con masilla elástica. La carpintería debe cumplir los parámetros de permeabilidad, estanqueidad y resistencia al viento en las zonas A o B; construida según CTE. Medida de fuera a fuera del cerco.

| Código | Ud | Descripción | Rendimiento | Precio | Importe |
|---|---|---|---|---|---|
| OFPR0010 | h | Oficial 1ª | 0.2 | 15.83 | 3.17 |
| OPES0010 | H | Peón especialista | 0.2 | 15.06 | 3.01 |
| KA01100 | m | PRECERCO TUBO ACERO GALVANIZADO ABATIBLE O FIJO (material) | 4 | 2.8290696740754 | 11.32 |
| KL04300 | m2 | VENTANA ABATIBLE ALUM. (T-II) (material) | 1 | 89.69333436136 | 89.69 |
| RW01900 | m | JUNTA DE SELLADO | 4 | 0.8005084608316 | 3.20 |
| WW00300 | u | MATERIAL COMPLEMENTARIO O PZAS. ESPECIALES | 1 | 0.3183840469217 | 0.32 |
|  |  | Total |  |  | 110.71 |

| Medición | Uds. | Largo | Ancho | Parcial |
|---|---|---|---|---|
| Actuacion 1 | 1 | 0.6 | 0.8 | 0.48 |
| Subtotal |  |  |  | 0.48 |
| Actuacion 5 | 2 | 0.6 | 0.8 | 0.96 |
| Subtotal |  |  |  | 0.96 |
| Total |  |  |  | 1.44 |

**11SBA000337** m2 BARANDILLA DE CRISTAL CON PLETINAS DE ACERO Y PERFILES EN U DE ACERO INOX DE 52 CM (06/10/2017)
112.76 m2 × 60.55 = 6827.62
Barandilla en acero sobre la existente, formada por: pletina soldada a la existente de 40x10 mm, "U" de acero inoxidable mate 15x15x15mm soldada a la nueva pletina, vidrio laminar de seguridad 5+5 con butiral. Todo con una altura de 52 cm incluso p.p. de material de agarre y colocación. Medida la longitud ejecutada.

| Código | Ud | Descripción | Rendimiento | Precio |
|---|---|---|---|---|
| OFPR0010 | h | Oficial 1ª | 1 | 15.83 |
| VW01500 | m | PERFIL EN "U" DE NEOPRENO (material) | 1.1 | 0.1728370540432 |
| KM04015 | m | PERFIL EN U DE ACERO INOX 316 DE 15x15x15 MM (material) | 1.1 | 13.645030582357 |
| VL00500 | m2 | LAMR.SEGD.2 LUNAS,INCOLORAS, 5MM.DOBLE LAM. BUT. INC. (06/10/2017) | 0.55 | 45 |
| KA00200 | kg | ACERO EN PLETINAS MANUFACTURADO (material) | 3.5 | 1.1279891948082 |
| KM04003 | UD | Tornillo de métrica con cabeza avellanada en acero inoxidable A4. 40 mm y 4 mm | 4 | 0.2 |

| Medición | Uds. | Largo | Parcial |
|---|---|---|---|
| Actuacion 6 |  |  |  |
| Barandilla 1 | 2 | 45.78 | 91.56 |
|  | 2 | 4.6 | 9.20 |
| escaleras | 2 | 6 | 12.00 |
| Subtotal |  |  | 112.76 |
| Total |  |  | 112.76 |

**11SBA000338** m2 BARANDILLA DE CRISTAL CON PLETINAS DE ACERO Y PERFILES EN U DE ACERO INOX DE 40 CM (06/10/2017)
68 m2 × 50.02 = 3401.36
Barandilla en acero sobre la existente, formada por: pletina soldada a la existente de 40x10 mm, "U" de acero inoxidable mate 15x15x15mm soldada a la nueva pletina, vidrio laminar de seguridad 5+5 con butiral. Todo con una altura de 40 cm incluso p.p. de material de agarre y colocación. Medida la longitud ejecutada.

| Código | Ud | Descripción | Rendimiento | Precio | Importe |
|---|---|---|---|---|---|
| OFPR0010 | h | Oficial 1ª | 1 | 15.83 | 15.83 |
| VW01500 | m | PERFIL EN "U" DE NEOPRENO | 0.9 | 0.1728370540432 | 0.16 |
| KM04015 | m | PERFIL EN U DE ACERO INOX 316 DE 15x15x15 MM | 0.9 | 13.645030582357 | 12.28 |
| VL00500 | m2 | LAMR.SEGD.2 LUNAS,INCOLORAS, 5MM.DOBLE LAM. BUT. INC. | 0.4 | 45 | 18.00 |
| KA00200 | kg | ACERO EN PLETINAS MANUFACTURADO | 2.61 | 1.1279891948082 | 2.94 |
| KM04003 | UD | Tornillo de métrica con cabeza avellanada en acero inoxidable A4. 40 mm y 4 mm | 4 | 0.2 | 0.80 |
|  |  | Total |  |  | 50.02 |

| Medición | Uds. | Largo | Parcial |
|---|---|---|---|
| Actuacion 6 |  |  |  |
| Barandilla 2 | 2 | 34 | 68.00 |
| Subtotal |  |  | 68.00 |
| Total |  |  | 68 |

**11SBA900337** m PASAMANOS ACERO INOXIDABLE DIAM. 50 mm (06/10/2017)
12 m × 53.31 = 639.72
De pasamanos de acero inoxidable de 50 mm de diámetro, a 90 cm del suelo , fijado mediante soportes de acero inoxidable, atornillados a la pared, incluso p.p. de pequeño material. Medida la longitud desarrollada.

| Código | Ud | Descripción | Rendimiento | Precio | Importe |
|---|---|---|---|---|---|
| OFPR0010 | h | Oficial 1ª | 0.5 | 15.83 | 7.92 |
| OFSE0010 | h | Oficial 2ª (mano de obra; 06/10/2017) | 0.3 | 15.35 | 4.61 |
| KA81180 | u | GARRA DE ACERO INOX. PARA PASAMANOS (material) | 2 | 3.0291967892833 | 6.06 |
| KA81190 | m | PASAMANOS DE AYUDA EN ACERO INOXIDABLE (material) | 1 | 34.567410808638 | 34.57 |
| WW00400 | u | PEQUEÑO MATERIAL | 3 | 0.0454834352745 | 0.14 |
|  |  | Total |  |  | 53.31 |

| Medición | Uds. | Largo | Parcial |
|---|---|---|---|
| Actuacion 6 |  |  |  |
| pasamanos en escalera | 2 | 6 | 12.00 |
| Subtotal |  |  | 12.00 |
| Total |  |  | 12 |

**11MAB00151** m2 FRENTE ARMARIO PARA BARNIZAR, CON HOJAS ABATIBLES (05/08/2002)
14 m2 × 110.33 = 1544.62
Frente de armario para barnizar, con hojas abatibles, formado por: precerco de pino flandes de70x30 mm con garras de fijación, cerco de 70x40 mm, tapajuntas de 60x15 mm y hojas prefabricadas normalizadas de 35 mm canteadas por dos cantos, en madera de sapelly, herrajes de colgar, cerraduras, pasadores y agarradores en latón de primera calidad, incluso colgado. Medido de fuera a fuera del precerco.

| Código | Ud | Descripción | Rendimiento | Precio | Importe |
|---|---|---|---|---|---|
| TO01500 | h | OF. 1ª CARPINTERÍA (mano de obra; 03/07/2017) | 2 | 19.85 | 39.70 |
| KM01000 | m | CERCO SAPELLY 70X40 mm (material; 03/07/2017) | 2.3 | 9.81 | 22.56 |
| KM02900 | u | HOJA NORMALIZADA SAPELLY 35 mm (material; 03/07/2017) | 0.73 | 32.16 | 23.48 |
| KM04200 | m | LISTÓN PINO FLANDES 70X30 mm (material; 03/07/2017) | 2.4 | 2.91 | 6.98 |
| KM05300 | m3 | MADERA SAPELLY (material; 03/07/2017) | 0.001 | 761.79 | 0.76 |
| KM08000 | m | TAPAJUNTAS SAPELLY 60X15 mm (material; 03/07/2017) | 2.47 | 2.01 | 4.96 |
| KW01000 | u | AGARRADORES DE LATON 1ª CALIDAD | 0.72 | 2.9200365446244 | 2.10 |
| KW01400 | u | CERRADURA LLAVE PLANA (material; 03/07/2017) | 0.36 | 7.88 | 2.84 |
| KW03100 | u | PASADOR EMBUTIDO (material; 03/07/2017) | 0.72 | 2.29 | 1.65 |
| KW03200 | u | PERNIOS DE LATON 11 CM. | 2.18 | 2.26 | 4.93 |
| WW00300 | u | MATERIAL COMPLEMENTARIO O PZAS. ESPECIALES | 1 | 0.3183840469217 | 0.32 |
| WW00400 | u | PEQUEÑO MATERIAL | 1 | 0.0454834352745 | 0.05 |
|  |  | Total |  |  | 110.33 |

| Medición | Uds. | Largo | Alto | Parcial |
|---|---|---|---|---|
| Zona de cuadro de mandos | 1 | 3.6 | 2.5 | 9.00 |
|  | 2 | 1 | 2.5 | 5.00 |
| Subtotal |  |  |  | 14.00 |
| Total |  |  |  | 14 |

## C9 VIDRIOS (06/10/2017)
Importe: 154.81

**12LSI00104** m2 ACRIST. LAMR. SEG. 3 LUNAS INCOLORAS 6 mm (06/10/2017)
0 m2 × 62.98 = 0.00
Acristalamiento laminar de seguridad, formado por tres lunas pulidas incoloras de 6 mm, unidas por dos láminas de butiral de polivinilo transparente, con un espesor total de 19 mm clasificacion: ataque manual, nivel B número de homologación DBT-2005 según Mº de I.E., colocado con perfil continuo, incluso perfil en U de neopreno, cortes y colocación de junquillos; construido según instrucciones del fabricante. Medida la superficie acristalada en multiplos de 30 mm.(medir cada pieza de vidrio con sus medidas reales, redondeando por exceso a múltiplos de 30mm ).

| Código | Ud | Descripción | Rendimiento | Precio | Importe |
|---|---|---|---|---|---|
| VL01000 | m2 | LAMR. SEG. 3 LUNAS, INCOLORAS, 6 mm C/2 LAM. BUT. INC. (material) | 1 | 49.012949851827 | 49.01 |
| VW01500 | m | PERFIL EN "U" DE NEOPRENO | 3 | 0.1728370540432 | 0.52 |
| OFPR0010 | h | Oficial 1ª | 0.85 | 15.83 | 13.46 |
|  |  | Total |  |  | 62.98 |

**12LSI80128** m2 ACRIST. LAMR. SEG. 2 LUNAS INCOLORAS 8 mm (06/10/2017)
0 m2 × 121.71 = 0.00
Acristalamiento laminar de seguridad, formado por dos lunas pulidas incoloras de 6 mm de espesor, unidas por doble lámina de butiral de polivinilo transparente, con un espesor total de 13 mm, clasificacion: ataque manual, nivel B número de homologación DBT-2004 según Mº de I.E., colocado con perfil continuo, incluso perfil en U de neopreno, cortes y colocación de junquillos; construido según CTE e instrucciones del fabricante. Medida la superficie acristalada en multiplos de 30 mm.

| Código | Ud | Descripción | Rendimiento | Precio | Importe |
|---|---|---|---|---|---|
| OFPR0010 | h | Oficial 1ª | 0.75 | 15.83 | 11.87 |
| VW01500 | m | PERFIL EN "U" DE NEOPRENO | 4 | 0.1728370540432 | 0.69 |
| VL00208 | m2 | LAMR. SEG. 2 LUNAS, INCOLORAS, 8 mm DOBLE LAM. BUT. INC. (material) | 1 | 109.16024465886 | 109.16 |
|  |  | Total |  |  | 121.71 |

**12LSI00100** m2 ACRIST. LAMR. SEGD.,2 LUNAS INCOLORAS 5 MM (06/10/2017)
2.69 m2 × 57.55 = 154.81
DE ACRISTALAMIENTO LAMINAR DE SEGURIDAD, FORMADO POR DOS LUNAS PULIDAS INCOLORAS DE 5 mm. DE ESPESOR, UNIDAS POR UNA LAMINA DE BUTIRAL DE POLIVINILO TRANSPARENTE; CON UN ESPESOR TOTAL DE 10mm.; CLASIFICACION: ATAQUE MANUAL, NIVEL A NUMERO HOMOLOGACION DBT-2012 SEGUN MINISTERIO DE INDUSTRIA Y ENERGIA; COLOCADO CON PERFIL CONTINUO, INCLUSO PERFIL EN U DE NEOPRENO, CORTES Y COLOCACION DE JUNQUILLOS; CONSTRUIDO SEGUN NTE/FVE-12 E INSTRUCCIONES DEL FABRICANTE. MEDIDA LA SUPERFICIE ACRISTALADA EN MULTIPLOS DE 30 mm.

| Código | Ud | Descripción | Rendimiento | Precio | Importe |
|---|---|---|---|---|---|
| OFPR0010 | h | Oficial 1ª | 0.75 | 15.83 | 11.87 |
| VL00500 | m2 | LAMR.SEGD.2 LUNAS,INCOLORAS, 5MM.DOBLE LAM. BUT. INC. | 1 | 45 | 45.00 |
| VW01500 | m | PERFIL EN "U" DE NEOPRENO | 4 | 0.1728370540432 | 0.69 |
|  |  | Total |  |  | 57.55 |

| Medición | Uds. | Largo | Ancho | Alto | Parcial |
|---|---|---|---|---|---|
| P1 Actuacion 1 |  |  |  |  |  |
|  | 3 | 0.25 |  | 1 | 0.75 |
| Subtotal |  |  |  |  | 0.75 |
| Actuacion 5 | 2 | 0.6 | 0.8 |  | 0.96 |
| Subtotal |  |  |  |  | 0.96 |
| Actuacion 1 | 1 | 0.6 | 0.8 |  | 0.48 |
| Puertas varias | 2 | 0.25 |  | 1 | 0.50 |
| Subtotal |  |  |  |  | 0.98 |
| Total |  |  |  |  | 2.69 |

## C10 PINTURAS (03/07/2017)
Importe: 2443.39

**13EPP00001** m2 PINTURA PÉTREA LISA AL CEMENTO (06/10/2017)
505.18 m2 × 3.59 = 1813.60
Pintura pétrea lisa al cemento sobre paramentos verticales y horizontales de ladrillo o cemento,formada por: limpieza del soporte, mano de fondo y mano de acabado. Medida la superficie ejecutada.

| Código | Ud | Descripción | Rendimiento | Precio | Importe |
|---|---|---|---|---|---|
| PA00200 | kg | PASTA PÉTREA LISA (material) | 0.9 | 1.3281163100161 | 1.20 |
| OFPR0010 | h | Oficial 1ª | 0.15 | 15.83 | 2.37 |
| WW00400 | u | PEQUEÑO MATERIAL | 0.4 | 0.0454834352745 | 0.02 |
|  |  | Total |  |  | 3.59 |

| Medición | Uds. | Largo | Ancho | Alto | Parcial |
|---|---|---|---|---|---|
| Actuacion 1 |  |  |  |  |  |
| pasillo | 1 | 6.35 |  | 4.1 | 26.04 |
|  | 1 | 3.21 |  | 4.1 | 13.16 |
|  | 1 | 4 |  | 4.1 | 16.40 |
|  | 1 | 3.21 |  | 4.1 | 13.16 |
|  | 1 | 3.2 |  | 4.1 | 13.12 |
|  | 1 | 2.7 |  | 4.1 | 11.07 |
|  | 2 | 3.72 |  | 4.1 | 30.50 |
|  | 1 | 5.3 |  | 4.1 | 21.73 |
| Actuacion 3 | 1 | 8 |  | 4 | 32.00 |
| Actuacion 4 |  |  |  |  |  |
| pasillo | 2 | 5 |  | 4 | 40.00 |
| almacen | 2 | 2.2 | 4 |  | 17.60 |
|  | 2 | 2.8 | 4 |  | 22.40 |
| Subtotal |  |  |  |  | 257.18 |
| Actuacion 5 | 1 | 6 | 4 |  | 24.00 |
|  | 1 | 4 | 4 |  | 16.00 |
|  | 1 | 2 | 4 |  | 8.00 |
| varios | 100 |  |  |  | 100.00 |
| Subtotal |  |  |  |  | 148.00 |
| varios | 100 |  |  |  | 100.00 |
| Subtotal |  |  |  |  | 100.00 |
| Total |  |  |  |  | 505.18 |

**13EEE00006** m2 PINTURA ESMALTE SINTÉTICO S/CERRAJERÍA METÁLICA (06/10/2017)
98.51 m2 × 3.71 = 365.47
Pintura al esmalte sintético sobre cerrajería metálica, formada por: rascado y limpieza de óxidos, imprimación anticorrosiva y dos manos de color. Medidas tres caras.

| Código | Ud | Descripción | Rendimiento | Precio | Importe |
|---|---|---|---|---|---|
| PI00300 | kg | MÍNIO DE PLOMO (material) | 0.099 | 1.6101136087181 | 0.16 |
| WW00400 | u | PEQUEÑO MATERIAL | 0.266 | 0.0454834352745 | 0.01 |
| PE00200 | kg | ESMALTE SINTÉTICO (material) | 0.15 | 2.3196551990007 | 0.35 |
| PW00100 | l | DISOLVENTE (material) | 0.033 | 0.5639945974041 | 0.02 |
| OFPR0010 | h | Oficial 1ª | 0.2 | 15.83 | 3.17 |
|  |  | Total |  |  | 3.71 |

| Medición | Uds. | Largo | Alto | Parcial |
|---|---|---|---|---|
| P1 Actuacion 1 |  |  |  |  |
|  | 9 | 1.54 | 2.1 | 29.11 |
| puertas varias | 6 | 1.54 | 2.1 | 19.40 |
| varios | 50 |  |  | 50.00 |
| Subtotal |  |  |  | 98.51 |
| Total |  |  |  | 98.51 |

**13EEE00030** kg PINTADO ESMALTE SINTÉTICO S/ESTRUC. TRIANG. METÁLICAS (06/10/2017)
0 kg × 0.38 = 0.00
Pintado al esmalte sintético sobre cerchas y estructuras triangulares metálicas, formado por: rascado y limpieza de óxidos, imprimación anticorrosiva y dos manos de color. Medido en peso nominal de los elementos estructurales pintados.

| Código | Ud | Descripción | Rendimiento | Precio | Importe |
|---|---|---|---|---|---|
| PE00200 | kg | ESMALTE SINTÉTICO | 0.018 | 2.3196551990007 | 0.04 |
| WW00400 | u | PEQUEÑO MATERIAL | 0.03 | 0.0454834352745 | 0.00 |
| OFPR0010 | h | Oficial 1ª | 0.02 | 15.83 | 0.32 |
| PI00300 | kg | MÍNIO DE PLOMO | 0.01 | 1.6101136087181 | 0.02 |
| PW00100 | l | DISOLVENTE | 0.007 | 0.5639945974041 | 0.00 |
|  |  | Total |  |  | 0.38 |

**13IBB00005** m2 BARNIZ SINTÉTICO SOBRE CARPINTERIA DE MADERA (03/07/2017)
28 m2 × 9.44 = 264.32
Barniz sintético sobre carpinteria de madera formada por: limpieza y lijado fino del soporte, mano de fondo con tapaporos, lijado fino y dos manos de barniz. Medidas dos caras, de fuera a fuera del tapajuntas.

| Código | Ud | Descripción | Rendimiento | Precio | Importe |
|---|---|---|---|---|---|
| TO01000 | h | OF. 1ª PINTOR (mano de obra; 03/07/2017) | 0.3 | 19.85 | 5.96 |
| PB00300 | kg | BARNÍZ SINTETICO (material; 03/07/2017) | 0.4 | 5.88 | 2.35 |
| PB00400 | kg | BARNÍZ TAPAPOROS (material; 03/07/2017) | 0.2 | 5.27 | 1.05 |
| PW00100 | l | DISOLVENTE | 0.1 | 0.5639945974041 | 0.06 |
| WW00400 | u | PEQUEÑO MATERIAL | 0.4 | 0.0454834352745 | 0.02 |
|  |  | Total |  |  | 9.44 |

| Medición | Uds. | Largo | Alto | Parcial |
|---|---|---|---|---|
| Zona de cuadro de mandos | 2 | 3.6 | 2.5 | 18.00 |
|  | 4 | 1 | 2.5 | 10.00 |
| Subtotal |  |  |  | 28.00 |
| Total |  |  |  | 28 |

## C11 INSTALACION DE ABASTECIMIENTO Y APARATOS SANITARIOS (05/08/2002)
Importe: 8011.29

**08FFC90123** m CANALIZACIÓN COBRE, SUPERFICIAL, 18 mm DIÁM. (06/10/2017)
65 m × 7.89 = 512.85
Canalización de cobre, superficial, de 18 mm de diámetro exterior y 1 mm de espesor, incluso p.p. de enfundado corrugado de polietileno, piezas especiales y pequeño material ; instalada según CTE. Medida la longitud ejecutada

| Código | Ud | Descripción | Rendimiento | Precio | Importe |
|---|---|---|---|---|---|
| OFPR0010 | h | Oficial 1ª | 0.2 | 15.83 | 3.166 |
| IF28200 | m | TUBO COBRE DIÁM. 16/18 mm (material) | 1.01 | 4.293636289915 | 4.337 |
| IF92974 | m | TUBO CORRUGADO P/POLIETILENO DIÁM. 25 mm (material) | 1.01 | 0.1819337410981 | 0.184 |
| WW00300 | u | MATERIAL COMPLEMENTARIO O PZAS. ESPECIALES | 0.55 | 0.3183840469217 | 0.175 |
| WW00400 | u | PEQUEÑO MATERIAL | 0.65 | 0.0454834352745 | 0.030 |
|  |  | Total |  |  | 7.89 |

| Medición | Uds. | Largo | Alto | Parcial |
|---|---|---|---|---|
| Actuacion 1 | 1 | 8 |  | 8.00 |
|  | 2 | 1 |  | 2.00 |
|  | 2 |  | 3 | 6.00 |
| Actuacion 3 | 2 |  |  | 2.00 |
| lavabos | 6 |  | 3 | 18.00 |
| Actuacion 4 |  |  |  |  |
| derivacion a lavabo | 2 | 3 |  | 6.00 |
| derivacion a ducha | 2 | 3 |  | 6.00 |
| Subtotal |  |  |  | 48.00 |
| Actuacion 5 | 1 | 3 |  | 3.00 |
|  | 2 | 2 |  | 4.00 |
|  | 2 | 1 |  | 2.00 |
| derivacion a aparatos | 4 | 2 |  | 8.00 |
| Subtotal |  |  |  | 17.00 |
| Total |  |  |  | 65 |

**08FFC90124** m CANALIZACIÓN COBRE, SUPERFICIAL, 22 mm DIÁM. (06/10/2017)
13.2 m × 8.59 = 113.39
Canalización de cobre, superficial, de 22 mm de diámetro exterior y 1 mm de espesor, incluso p.p. de enfundado corrugado de polietileno, piezas especiales y pequeño material ; instalada según CTE. Medida la longitud ejecutada

| Código | Ud | Descripción | Rendimiento | Precio | Importe |
|---|---|---|---|---|---|
| OFPR0010 | h | Oficial 1ª | 0.2 | 15.83 | 3.1660 |
| IF28300 | m | TUBO COBRE DIAM. 20/22 MM. (06/10/2017) | 1.01 | 4.87 | 4.9187 |
| IF92975 | m | TUBO CORRUGADO P/POLIETILENO DIÁM. 32 mm (material) | 1.01 | 0.2547072375373 | 0.2573 |
| WW00300 | u | MATERIAL COMPLEMENTARIO O PZAS. ESPECIALES | 0.7 | 0.3183840469217 | 0.2229 |
| WW00400 | u | PEQUEÑO MATERIAL | 0.65 | 0.0454834352745 | 0.0296 |
|  |  | Total |  |  | 8.59 |

| Medición | Uds. | Largo | Parcial |
|---|---|---|---|
| Actuacion 3 |  |  |  |
| ramales horizontales sobre falso techo | 3.2 |  | 3.20 |
|  | 2 |  | 2.00 |
| Actuacion 4 | 2 | 4 | 8.00 |
| Subtotal |  |  | 13.20 |
| Total |  |  | 13.2 |

**08FFC90125** m CANALIZACIÓN COBRE, SUPERFICIAL, 28 mm DIÁM. (06/10/2017)
45.7 m × 9.6 = 438.72
Canalización de cobre, superficial, de 28 mm de diámetro exterior y 1 mm de espesor, incluso p.p. de enfundado corrugado de polietileno, piezas especiales y pequeño material ; instalada según CTE. Medida la longitud ejecutada

| Código | Ud | Descripción | Rendimiento | Precio | Importe |
|---|---|---|---|---|---|
| OFPR0010 | h | Oficial 1ª | 0.2 | 15.83 | 3.166 |
| IF28400 | m | TUBO COBRE DIAM. 26/28 MM. (06/10/2017) | 1.01 | 5.82 | 5.878 |
| IF92975 | m | TUBO CORRUGADO P/POLIETILENO DIÁM. 32 mm | 1.01 | 0.2547072375373 | 0.257 |
| WW00300 | u | MATERIAL COMPLEMENTARIO O PZAS. ESPECIALES | 0.85 | 0.3183840469217 | 0.271 |
| WW00400 | u | PEQUEÑO MATERIAL | 0.65 | 0.0454834352745 | 0.030 |
|  |  | Total |  |  | 9.6 |

| Medición | Uds. | Largo | Alto | Parcial |
|---|---|---|---|---|
| Actuacion 3 |  |  |  |  |
| ramales horizontales sobre falso techo | 1.7 |  |  | 1.70 |
|  | 2 |  |  | 2.00 |
| inodoros | 8 |  | 3 | 24.00 |
| uritos | 4 |  | 3 | 12.00 |
| Actuacion 4 | 2 | 3 |  | 6.00 |
| Subtotal |  |  |  | 45.70 |
| Total |  |  |  | 45.7 |

**08FFC90133** m CANALIZACIÓN COBRE, SUPERFICIAL, 35 mm DIÁM. (06/10/2017)
8 m × 10.08 = 80.64
Canalización de cobre, superficial, de 35 mm de diámetro exterior y 1 mm de espesor, incluso p.p. de enfundado corrugado de polietileno, piezas especiales y pequeño material ; instalada según CTE. Medida la longitud ejecutada

| Código | Ud | Descripción | Rendimiento | Precio | Importe |
|---|---|---|---|---|---|
| OFPR0010 | h | Oficial 1ª | 0.2 | 15.83 | 3.17 |
| IF92975 | m | TUBO CORRUGADO P/POLIETILENO DIÁM. 32 mm | 1.01 | 0.2547072375373 | 0.26 |
| WW00300 | u | MATERIAL COMPLEMENTARIO O PZAS. ESPECIALES | 0.85 | 0.3183840469217 | 0.27 |
| WW00400 | u | PEQUEÑO MATERIAL | 0.65 | 0.0454834352745 | 0.03 |
| IF28435 | m | TUBO COBRE DIAM. 33/35 MM. (06/10/2017) | 1.01 | 6.3 | 6.36 |
|  |  | Total |  |  | 10.08 |

| Medición | Uds. | Parcial |
|---|---|---|
| Actuacion 3 |  |  |
| ramales horizontales sobre falso techo | 2 | 2.00 |
|  | 3 | 3.00 |
|  | 2 | 2.00 |
|  | 1 | 1.00 |
| Subtotal |  | 8.00 |
| Total |  | 8 |

**08FFC90142** m CANALIZACIÓN COBRE, SUPERFICIAL, 42 mm DIÁM. (06/10/2017)
7 m × 10.86 = 76.02
Canalización de cobre, superficial, de 42
mm de diámetro exterior y 1 mm de espesor, incluso p.p. de enfundado corrugado de polietileno, piezas especiales y pequeño material ; instalada según CTE. Medida la longitud ejecutada

| Código | Ud | Descripción | Rendimiento | Precio | Importe |
|---|---|---|---|---|---|
| OFPR0010 | h | Oficial 1ª | 0.2 | 15.83 | 3.17 |
| WW00300 | u | MATERIAL COMPLEMENTARIO O PZAS. ESPECIALES | 0.85 | 0.3183840469217 | 0.27 |
| WW00400 | u | PEQUEÑO MATERIAL | 0.65 | 0.0454834352745 | 0.03 |
| IF28442 | m | TUBO COBRE DIAM. 42 MM. (06/10/2017) | 1.01 | 7 | 7.07 |
| IF92985 | m | TUBO CORRUGADO P/POLIETILENO DIÁM. 42 mm (material) | 1.01 | 0.3183840469217 | 0.32 |
|  |  | Total |  |  | 10.86 |

| Medición | Uds. | Parcial |
|---|---|---|
| Actuacion 3 |  |  |
| ramales horizontales sobre falso techo | 3 | 3.00 |
|  | 1 | 1.00 |
|  | 2 | 2.00 |
|  | 1 | 1.00 |
| Subtotal |  | 7.00 |
| Total |  | 7 |

**08FCC00053** m CANALIZACIÓN COBRE CALORIFUGADA, EMPOTRADA 22 mm (06/10/2017)
10 m × 9.31 = 93.10
Canalización de cobre calorifugada con coquilla aislante, empotrada, de 22 mm de diámetro exterior y 1 mm de espesor, incluso p.p. de uniones, piezas especiales, grapas, pequeño material y ayudas de albañilería; construida según CTE y RITE. Medida la longitud ejecutada.

| Código | Ud | Descripción | Rendimiento | Precio |
|---|---|---|---|---|
| ATC00200 | h | CUADRILLA ALBAÑILERÍA, FORMADA POR OFICIAL 2ª Y PEÓN ESP. (mano de obra; 06/10/2017) | 0.042 | 30.41 |
| OFPR0010 | h | Oficial 1ª | 0.12 | 15.83 |
| IF28300 | m | TUBO COBRE DIAM. 20/22 MM. | 1.01 | 4.87 |
| XT00900 | m | COQUILLA ESP. ELAST. POLIET. 0,040 W/mºC 28x10 mm DIÁM. x ESP. (material) | 1.01 | 0.7277349643924 |
| WW00300 | u | MATERIAL COMPLEMENTARIO O PZAS. ESPECIALES | 1.3 | 0.3183840469217 |
| WW00400 | u | PEQUEÑO MATERIAL | 0.9 | 0.0454834352745 |

| Medición | Uds. | Largo | Parcial |
|---|---|---|---|
| Actuacion 4 |  |  |  |
|  | 2 | 2 | 4.00 |
|  | 2 | 3 | 6.00 |
| Subtotal |  |  | 10.00 |
| Total |  |  | 10 |

**08FSW00072** u URINARIO MURAL PORC. VITRIF. BLANCO (06/10/2017)
4 u × 80.57 = 322.28
Urinario mural de porcelana vitrificada, modelo Chic de Roca o similar, color blanco con borde rociador integral y alimentación exterior, de 0,35x0,30x0,43 m, juego de tornillos y ganchos de suspensión, construido según CTE DB HS-5, e instrucciones del fabricante, incluso colocación y ayudas de albañilería. Medida la unidad instalada.

| Código | Ud | Descripción | Rendimiento | Precio | Importe |
|---|---|---|---|---|---|
| IF29400 | u | URINARIO MURAL 0,35x0,30x0,43 m PORC. VITRIF. (material) | 1.02 | 72.773496439238 | 74.23 |
| OFPR0010 | h | Oficial 1ª | 0.25 | 15.83 | 3.96 |
| WW00300 | u | MATERIAL COMPLEMENTARIO O PZAS. ESPECIALES | 1 | 0.3183840469217 | 0.32 |
| WW00400 | u | PEQUEÑO MATERIAL | 1 | 0.0454834352745 | 0.05 |
| CUAD0010 | h | CUADRILLA, FORMADA POR OFICIAL 1ª Y PEON ESP. | 0.065 | 30.89 | 2.01 |
|  |  | Total |  |  | 80.57 |

| Medición | Uds. | Parcial |
|---|---|---|
| Actuacion 3 | 4 | 4.00 |
| Total |  | 4 |

**08FSL00195** u LAVABO PARA ENCIMERA PORC.VITRIF. BLANCO (06/10/2017)
8 u × 82.56 = 660.48
DE LAVABO PARA ENCIMERA, DE PORCELANA VITRIFICADA, MODELO FORO DE ROCA O SIMILAR, DE COLOR BLANCO, DE DIAMETRO 45 MM., REBOSADERO INTEGRAL Y ORIFICIOS INSINUADOS PARA GRIFERIA, INSTALADO SEGUN CTE, INCLUSO COLOCACION, SELLADO Y AYUDA DE ALBAÑILERIA. MEDIDA LA UNIDAD INSTALADA.

| Código | Ud | Descripción | Rendimiento | Precio | Importe |
|---|---|---|---|---|---|
| WW00400 | u | PEQUEÑO MATERIAL | 1 | 0.0454834352745 | 0.05 |
| WW00300 | u | MATERIAL COMPLEMENTARIO O PZAS. ESPECIALES | 1.2 | 0.3183840469217 | 0.38 |
| CUAD0010 | h | CUADRILLA, FORMADA POR OFICIAL 1ª Y PEON ESP. | 0.085 | 30.89 | 2.63 |
| IF17800 | u | LAVABO ENCIMERA PORC. 0.60X0.50 M. C. BLANCO CAL. MEDIA (06/10/2017) | 1 | 70 | 70.00 |
| OFPR0010 | h | Oficial 1ª | 0.6 | 15.83 | 9.50 |
|  |  | Total |  |  | 82.56 |

| Medición | Uds. | Parcial |
|---|---|---|
| Actuacion 3 | 6 | 6.00 |
| Subtotal |  | 6.00 |
| Actuacion 5 | 2 | 2.00 |
| Subtotal |  | 2.00 |
| Total |  | 8 |

**E21ALL010** ud LAV.44x52 FIJO CON ESTRUCTURA REGULABLE EN ALTURA, ADAPTADO MINUSV. (06/10/2017)
5 ud × 171.01 = 855.05
Lavabo de porcelana vitrificada blanco, mural , de 44x52 cm., colocado mediante juego de tornillos a estructura regulable en altura a la pared, incluso válvula de desagüe de 32 mm., llaves de escuadra de 1/2" cromadas, y latiguillos flexibles de 20 cm. y de 1/2", instalado y funcionando.

| Código | Ud | Descripción | Rendimiento | Precio | Importe |
|---|---|---|---|---|---|
| OFPR0010 | h | Oficial 1ª | 1.7 | 15.83 | 26.91 |
| P18LU050 | ud | Lav.44x52 angular c/fij. estructura a la pared, regulable en altura (material) | 1 | 136.45030582357 | 136.45 |
| P17SV100 | ud | Válvula p/lavabo-bidé de 32 mm. c/cadena (material) | 1 | 2.8017796129106 | 2.80 |
| P17XT030 | ud | Válvula de escuadra de 1/2" a 1/2" (material) | 1 | 3.2384205915461 | 3.24 |
| P18GW040 | ud | Latiguillo flex.20cm.1/2"a 1/2" (material) | 1 | 1.6101136087181 | 1.61 |
|  |  | Total |  |  | 171.01 |

Claves: lavabo, válvula, pared, gancho, juego, colocación, mural, blanco, vitrificado, porcelana, desagüe, llave, temporización, angular, escuadra, cromado, latiguillo, grifería, flexible

| Medición | Uds. | Parcial |
|---|---|---|
| Actuacion 1 | 1 | 1.00 |
| Actuacion 4 | 2 | 2.00 |
| Subtotal |  | 3.00 |
| Actuacion 5 | 2 | 2.00 |
| Subtotal |  | 2.00 |
| Total |  | 5 |

**08FGL00003** u EQUIPO GRIFERIA LAVABO TEMPORIZADA PRIMERA CALIDAD (05/08/2002)
10 u × 54.4 = 544.00
DE EQUIPO DE GRIFERIA TEMPORIZADA, PARA LAVABO, DE LATON CROMADO DE PRIMERA CALIDAD, Y LLAVES DE REGULACION; INSTALADO SEGUN NTE/IFC-38,IFF-30 E INSTRUCCIONES DEL FABRICANTE.MEDIDA LA UNIDAD INSTALADA.

| Código | Ud | Descripción | Rendimiento | Precio | Importe |
|---|---|---|---|---|---|
| IF22600 | u | LLAVE PASO ESCUADRA DIAM. 1/2" (05/08/2002) | 2 | 3.91 | 7.82 |
| WW00400 | u | PEQUEÑO MATERIAL | 1 | 0.0454834352745 | 0.05 |
| OFPR0010 | h | Oficial 1ª | 0.45 | 15.83 | 7.12 |
| IF14500 | u | GRIFO TEMPORIZADO LAVABO DE 1ª C. (06/10/2017) | 1 | 35 | 35.00 |
| WW00300 | u | MATERIAL COMPLEMENTARIO O PZAS. ESPECIALES | 1 | 0.3183840469217 | 0.32 |
| IF16700 | u | JUEGO DE RAMALILLOS (05/08/2002) | 1 | 4.09 | 4.09 |
|  |  | Total |  |  | 54.4 |

| Medición | Uds. | Parcial |
|---|---|---|
| Actuacion 3 | 6 | 6.00 |
| Actuacion 4 | 2 | 2.00 |
| Subtotal |  | 8.00 |
| Actuacion 5 | 2 | 2.00 |
| Subtotal |  | 2.00 |
| Total |  | 10 |

**08FSI00002** u INODORO ADOSADA DE PORCELANA VITRIFICADA CON FLUXOR (05/08/2002)
8 u × 268.63 = 2149.04
DE TAZA ADOSADA A PARED CON SALIDA VERTICAL PARA INODORO CON FLUXOR, MODELO THE GAP DE ROCA, DE PORCELANA VITRIFICADA DE COLOR BLANCO, FORMADO POR TAZA CON SALIDA VERTICAL, TANQUE CON TAPA, JUEGO DE MECANISMOS, TORNILLOS DE FIJACION, ASIENTO Y TAPA Y LLAVE DE REGULACION, FLUXOR EMPOTRABLE AQUALINE PLUS, INSTALADO CTE, INCLUSO COLOCACION, SELLADO Y AYUDAS DE ALBAÑILERIA. MEDIDA LA UNIDAD INSTALADA.

| Código | Ud | Descripción | Rendimiento | Precio | Importe |
|---|---|---|---|---|---|
| IF22600 | u | LLAVE PASO ESCUADRA DIAM. 1/2" | 1 | 3.91 | 3.91 |
| WW00400 | u | PEQUEÑO MATERIAL | 1 | 0.0454834352745 | 0.05 |
| WW00300 | u | MATERIAL COMPLEMENTARIO O PZAS. ESPECIALES | 1.5 | 0.3183840469217 | 0.48 |
| OFPR0010 | h | Oficial 1ª | 1.2 | 15.83 | 19.00 |
| CUAD0010 | h | CUADRILLA, FORMADA POR OFICIAL 1ª Y PEON ESP. | 0.085 | 30.89 | 2.63 |
| IF17200 | u | JUEGO TORNILLOS FIJACION CROMADOS CAL. MEDIA (05/08/2002) | 1 | 1.6 | 1.60 |
| IF15101 | u | TAZA ADOSADA MOD THE GAP DE ROCA | 1.02 | 90 | 91.80 |
| IF00601 | u | TAPA MODELO THE GAP | 1 | 40 | 40.00 |
| IF10500 | u | FLUXOR 1"PARA INOD. CON TUBO DESCG. CURVO (material) | 1 | 109.16024465886 | 109.16 |
|  |  | Total |  |  | 268.63 |

| Medición | Uds. | Parcial |
|---|---|---|
| Actuacion 3 | 8 | 8.00 |
| Total |  | 8 |

**08FVL00006** u LLAVE PASO DIAM.1"(22/25MM.) CAL.MEDIA (05/08/2002)
8 u × 18.17 = 145.36
DE LLAVE DE PASO CROMADA A JUEGO CON GRIFERIA DE CALIDAD MEDIA, COLOCADA EN CANALIZACION DE 1"(22/25mm.) DE DIAMETRO INCLUSO PEQUEÑO MATERIAL; CONSTRUIDA SEGUN NTE/IFF-23. MEDIDA LA UNIDAD INSTALADA.

| Código | Ud | Descripción | Rendimiento | Precio | Importe |
|---|---|---|---|---|---|
| IF22200 | u | LLAVE PASO CROMADA 1" (22/25 MM) CALIDAD MEDIA (05/08/2002) | 1 | 13.37 | 13.37 |
| OFPR0010 | h | Oficial 1ª | 0.3 | 15.83 | 4.75 |
| WW00400 | u | PEQUEÑO MATERIAL | 1 | 0.0454834352745 | 0.05 |
|  |  | Total |  |  | 18.17 |

| Medición | Uds. | Parcial |
|---|---|---|
| Actuacion 3 | 2 | 2.00 |
| Actuacion 4 | 4 | 4.00 |
| Subtotal |  | 6.00 |
| Actuacion 5 | 2 | 2.00 |
| Subtotal |  | 2.00 |
| Total |  | 8 |

**08FVL00005** u LLAVE PASO DIÁM. 3/4" (15/20 mm) CAL. MEDIA (06/10/2017)
1 u × 14.87 = 14.87
Llave de paso cromada a juego con grifería de calidad media, colocada en canalización de 3/4"(15/20 mm) de diámetro, incluso pequeño material; construida según CTE, e instrucciones del fabricante. Medida la unidad instalada.

| Código | Ud | Descripción | Rendimiento | Precio | Importe |
|---|---|---|---|---|---|
| OFPR0010 | h | Oficial 1ª | 0.25 | 15.83 | 3.96 |
| IF21800 | u | LLAVE PASO CROMADA 3/4" (15/20 mm) CALIDAD MEDIA (material) | 1 | 10.861444343556 | 10.86 |
| WW00400 | u | PEQUEÑO MATERIAL | 1 | 0.0454834352745 | 0.05 |
|  |  | Total |  |  | 14.87 |

| Medición | Uds. | Parcial |
|---|---|---|
| Actuacion 1 | 1 | 1.00 |
| Total |  | 1 |

**08FSI90081** u INODORO PERS CON DISC APERTURA FRONTAL ALT. 480 mm SALIDA H/V (05/08/2002)
5 u × 262.58 = 1312.90
Inodoro accesible para personas con discapacidad de tanque bajo altura 480 mm, cerámico color blanco, formado por taza con salida vertica o horizontal, tanque con apertura frontaL, con asiento y tapa, juego de mecanismos, tornillos de fijación, asiento y tapa y llave de regulación, construido según CTE, e instrucciones del fabricante, incluso colocación, sellado y ayudas de albañilería. Medida la cantidad ejecutada.

| Código | Ud | Descripción | Rendimiento | Precio | Importe |
|---|---|---|---|---|---|
| ATC00100 | h | CUADRILLA ALBAÑILERÍA, FORMADA POR OFICIAL 1ª Y PEÓN ESP. | 0.085 | 30.89 | 2.63 |
| OFPR0010 | h | Oficial 1ª | 1.2 | 15.83 | 19.00 |
| IF01450 | u | ASIENTO INODORO ADAPTADO DISCAPACITADO (material) | 1 | 54.580122329428 | 54.58 |
| IF15050 | u | INODORO DISCAPACITADO APERT. FRONTAL (material) | 1 | 181.93374109809 | 181.93 |
| IF22600 | u | LLAVE PASO ESCUADRA DIAM. 1/2" | 1 | 3.91 | 3.91 |
| WW00300 | u | MATERIAL COMPLEMENTARIO O PZAS. ESPECIALES | 1.5 | 0.3183840469217 | 0.48 |
| WW00400 | u | PEQUEÑO MATERIAL | 1 | 0.0454834352745 | 0.05 |
|  |  | Total |  |  | 262.58 |

| Medición | Uds. | Parcial |
|---|---|---|
| Actuacion 1 | 1 | 1.00 |
| Actuacion 4 | 2 | 2.00 |
| Subtotal |  | 3.00 |
| Actuacion 5 | 2 | 2.00 |
| Subtotal |  | 2.00 |
| Total |  | 5 |

**08FGL90001** u EQUIPO GRIFERIA LAVABO GERONTOLÓGICO USO PERS CON DISC (05/08/2002)
5 u × 92.97 = 464.85
Equipo de grifería monomando gerontológico para lavabo, accesible para personas co discapacidad, de latón cromado, con gran palanca de apertura y cierre, mezclador con aireador, desagüe automático, enlaces de alimentación flexible, y llaves de regulación; construido según CTE/DB-HS 4 e instrucciones del fabricante. Medida la cantidad ejecutada.

| Código | Ud | Descripción | Rendimiento | Precio | Importe |
|---|---|---|---|---|---|
| OFPR0010 | h | Oficial 1ª | 0.5 | 15.83 | 7.92 |
| IF09550 | u | EQUIPO GRIFERIA GERONTOLÓGICO PARA BAÑO (material) | 1 | 72.773496439238 | 72.77 |
| IF16700 | u | JUEGO DE RAMALILLOS | 1 | 4.09 | 4.09 |
| IF22600 | u | LLAVE PASO ESCUADRA DIAM. 1/2" | 2 | 3.91 | 7.82 |
| WW00300 | u | MATERIAL COMPLEMENTARIO O PZAS. ESPECIALES | 1 | 0.3183840469217 | 0.32 |
| WW00400 | u | PEQUEÑO MATERIAL | 1 | 0.0454834352745 | 0.05 |
|  |  | Total |  |  | 92.97 |

| Medición | Uds. | Parcial |
|---|---|---|
| Actuacion 1 | 1 | 1.00 |
| Actuacion 4 | 2 | 2.00 |
| Subtotal |  | 3.00 |
| Actuacion 5 | 2 | 2.00 |
| Subtotal |  | 2.00 |
| Total |  | 5 |

**08FGD00002** u EQUIPO GRIFERÍA DUCHA CALIDAD MEDIDA (06/10/2017)
2 u × 66.01 = 132.02
Equipo de grifería para ducha de latón cromado de calidad media, con crucetas cromadas, uniones, soporte de horquilla, maneral-telefono con flexible de 1,50 m y desagüe sifónico; construido según CTE e instrucciones del fabricante. Medida la cantidad ejecutada.

| Código | Ud | Descripción | Rendimiento | Precio | Importe |
|---|---|---|---|---|---|
| OFPR0010 | h | Oficial 1ª | 0.35 | 15.83 | 5.54 |
| IF08100 | u | DESAGUE DUCHA CON REJILLA (material) | 1 | 3.8751886853894 | 3.88 |
| IF08600 | u | DUCHA TELEFONO FLEX. CROMADO CAL. MED. 1,50 m (material) | 1 | 10.042742508615 | 10.04 |
| IF26900 | u | TRANSFUSOR Y MEZCLADOR DUCHA CALIDAD MEDIA (material) | 1 | 46.183880177751 | 46.18 |
| WW00300 | u | MATERIAL COMPLEMENTARIO O PZAS. ESPECIALES | 1 | 0.3183840469217 | 0.32 |
| WW00400 | u | PEQUEÑO MATERIAL | 1 | 0.0454834352745 | 0.05 |
|  |  | Total |  |  | 66.01 |

| Medición | Uds. | Parcial |
|---|---|---|
| Actuacion 4 | 2 | 2.00 |
| Total |  | 2 |

**08FGD00337** u PA CAMBIO DE UBICACION DE FUENTE BEBEDERO (06/10/2017)
2 u × 47.86 = 95.72
Partida Alzada de cambio de ubicacion de fuente bebedero, incluyendo instalacion de abastecimiento y saneamiento. Medida la cantidad ejecutada.

| Código | Ud | Descripción | Rendimiento | Precio | Importe |
|---|---|---|---|---|---|
| OFPR0010 | h | Oficial 1ª | 3 | 15.83 | 47.49 |
| WW00300 | u | MATERIAL COMPLEMENTARIO O PZAS. ESPECIALES | 1 | 0.3183840469217 | 0.32 |
| WW00400 | u | PEQUEÑO MATERIAL | 1 | 0.0454834352745 | 0.05 |
|  |  | Total |  |  | 47.86 |

| Medición | Uds. | Parcial |
|---|---|---|
| Actuacion 1 | 2 | 2.00 |
| Total |  | 2 |

## C12 INSTALACION ELECTRICA Y ALUMBRADO (05/08/2002)
Importe: 2303.14
Relación comercial: 000, 2303.14, 001, 002

**08ETT00003** u TOMA CORRIENTE EMPOTRADA 16 A CON 2,5 mm2 (06/10/2017)
0 u × 23.02 = 0.00
Toma de corriente empotrada de 16 A con puesta a tierra, instalada con cable de cobre de 2,5 mm2 de sección nominal, empotrado y aislado bajo tubo de PVC flexible de 13 mm de diámetro, incluso mecanismo de primera calidad y p.p. de cajas de derivación y ayudas de albañilería; construido REBT. Medida la unidad instalada.

| Código | Ud | Descripción | Rendimiento | Precio | Importe |
|---|---|---|---|---|---|
| IE05200 | u | CAJILLO UNIVERSAL ENLAZABLE (material) | 1 | 0.2729006116471 | 0.2729 |
| WW00400 | u | PEQUEÑO MATERIAL | 0.5 | 0.0454834352745 | 0.0227 |
| WW00300 | u | MATERIAL COMPLEMENTARIO O PZAS. ESPECIALES | 0.3 | 0.3183840469217 | 0.0955 |
| IE11900 | m | TUBO PVC FLEXIBLE CORRUGADO DIÁM. 13 mm (material) | 5.05 | 0.1364503058236 | 0.6891 |
| IE02000 | m | CABLE COBRE 1x2,5 mm2/750 V (material) | 21 | 0.1819337410981 | 3.8206 |
| IE01400 | u | BASE ENCHUFE II+T 16 A C/PLACA T.T. LATERAL (material) | 1 | 2.1377214579026 | 2.1377 |
| ATC00100 | h | CUADRILLA ALBAÑILERÍA, FORMADA POR OFICIAL 1ª Y PEÓN ESP. | 0.21 | 30.89 | 6.4869 |
| OFPR0010 | h | Oficial 1ª | 0.6 | 15.83 | 9.4980 |
|  |  | Total |  |  | 23.02 |

**08ELL00120** ud INTERRUPTOR SENCILLO (05/08/2002)
0 ud × 5.55 = 0.00
INTERRUPTOR SENCILLO INSTALADO CON CABLE DE COBRE DE 2.5 MM2. DE SECCION NOMINAL, EMPOTRADO Y AISLADO CON TUBO DE PVC. FLEXIBLE DE 13 MM. DE DIAMETRO INCLSO P.P. DE CAJAS DE DERIVACION Y AYUDAS DE ALBAÑILERIA; CONSTRUIDO SEGUN NTE/IEB-43 Y 48 Y REBT. MEDIDA LA UNIDAD INSTALADA.

| Código | Ud | Descripción | Rendimiento | Precio | Importe |
|---|---|---|---|---|---|
| OFPR0010 | h | Oficial 1ª | 0.2 | 15.83 | 3.17 |
| IE02000 | m | CABLE COBRE 1x2,5 mm2/750 V | 3 | 0.1819337410981 | 0.55 |
| IE05200 | u | CAJILLO UNIVERSAL ENLAZABLE | 1 | 0.2729006116471 | 0.27 |
| IE11000 | u | INTERRUPTOR SENCILLO (05/08/2002) | 1 | 1.3 | 1.30 |
| IE11900 | m | TUBO PVC FLEXIBLE CORRUGADO DIÁM. 13 mm | 1.52 | 0.1364503058236 | 0.21 |
| WW00300 | u | MATERIAL COMPLEMENTARIO O PZAS. ESPECIALES | 0.1 | 0.3183840469217 | 0.03 |
| consutlrio | u | PEQUEÑO MATERIAL | 0.2 | 0.1728370540432 | 0.03 |
|  |  | Total |  |  | 5.55 |

**08ECC00102** m CIRCUITO MONOFÁSICO 3x1,5 mm2 EMPOTRADO (06/10/2017)
150 m × 2.29 = 343.50
Circuito monofásico,instalado con cable de cobre de tres conductores de 1,5 mm2 , de sección nominal mínima, libre de halógenos, empotrado y aislado con tubo de PVC flexible de 13 mm de diámetro, incluso p.p. de cajas de derivación y ayudas de albañilería; construido según REBT. Medida la longitud ejecutada desde la caja de mando y protección hasta la caja de registro del ultimo recinto suministrado.

| Código | Ud | Descripción | Rendimiento | Precio | Importe |
|---|---|---|---|---|---|
| ATC00100 | h | CUADRILLA ALBAÑILERÍA, FORMADA POR OFICIAL 1ª Y PEÓN ESP. | 0.03 | 30.89 | 0.93 |
| OFPR0010 | h | Oficial 1ª | 0.046 | 15.83 | 0.73 |
| IE01900 | m | CABLE COBRE 1x1,5 mm2/750 V (material) | 3.03 | 0.1182569317138 | 0.36 |
| IE11900 | m | TUBO PVC FLEXIBLE CORRUGADO DIÁM. 13 mm | 1.01 | 0.1364503058236 | 0.14 |
| WW00300 | u | MATERIAL COMPLEMENTARIO O PZAS. ESPECIALES | 0.3 | 0.3183840469217 | 0.10 |
| WW00400 | u | PEQUEÑO MATERIAL | 0.5 | 0.0454834352745 | 0.02 |
|  |  | Total |  |  | 2.29 |

| Medición | Uds. | Parcial |
|---|---|---|
| Actuacion 3 |  |  |
| redistribucion aseo mujeres | 30 | 30.00 |
| aseo hombres | 20 | 20.00 |
| Actuacion 4 | 50 | 50.00 |
| Subtotal |  | 100.00 |
| Actuacion 5 | 50 | 50.00 |
| Subtotal |  | 50.00 |
| Total |  | 150 |

**08ECC00103** m CIRCUITO MONOFÁSICO 3x2,5 mm2 EMPOTRADO (06/10/2017)
100 m × 2.48 = 248.00
Circuito monofásico, instalado con cable de cobre de tres conductores de 2,5 mm2 de sección nominal, empotrado y aislado con tubo de PVC flexible de 13 mm de diámetro, incluso p.p. de cajas de derivación y ayudas de albñileria; construido según REBT. Medida la longitud ejecutada desde la caja de mando y protección hasta la caja de registro del ultimo recinto suministrado.

| Código | Ud | Descripción | Rendimiento | Precio | Importe |
|---|---|---|---|---|---|
| ATC00100 | h | CUADRILLA ALBAÑILERÍA, FORMADA POR OFICIAL 1ª Y PEÓN ESP. | 0.03 | 30.89 | 0.93 |
| OFPR0010 | h | Oficial 1ª | 0.046 | 15.83 | 0.73 |
| IE11900 | m | TUBO PVC FLEXIBLE CORRUGADO DIÁM. 13 mm | 1.01 | 0.1364503058236 | 0.14 |
| IE02000 | m | CABLE COBRE 1x2,5 mm2/750 V | 3.03 | 0.1819337410981 | 0.55 |
| WW00300 | u | MATERIAL COMPLEMENTARIO O PZAS. ESPECIALES | 0.3 | 0.3183840469217 | 0.10 |
| WW00400 | u | PEQUEÑO MATERIAL | 0.5 | 0.0454834352745 | 0.02 |
|  |  | Total |  |  | 2.48 |

| Medición | Uds. | Parcial |
|---|---|---|
| Actuacion 3 |  |  |
| cableado enchufes | 20 | 20.00 |
| actuacion 4 | 40 | 40.00 |
| Subtotal |  | 60.00 |
| Actuacion 5 | 40 | 40.00 |
| Subtotal |  | 40.00 |
| Total |  | 100 |

**08ECC00104** m CIRCUITO MONOFÁSICO 3x4 mm2 EMPOTRADO (06/10/2017)
0 m × 5.49 = 0.00
Circuito monofásico,instalado con cable de cobre de tres conductores H07V-K de 4 mm2 de sección nominal, empotrado y aislado con tubo de PVC flexible de 16 mm de diámetro, incluso p.p. de cajas de derivación y ayudas de albañilería; construido según REBT. Medida la longitud ejecutada desde la caja de mando y protección REBT hasta la caja de registro del ultimo recinto suministrado.

| Código | Ud | Descripción | Rendimiento | Precio | Importe |
|---|---|---|---|---|---|
| ATC00100 | h | CUADRILLA ALBAÑILERÍA, FORMADA POR OFICIAL 1ª Y PEÓN ESP. | 0.03 | 30.89 | 0.9267 |
| IE02100 | m | CABLE COBRE 1x4 mm2 H07V-K (material) | 3.03 | 1.1643759430278 | 3.5281 |
| IE12000 | m | TUBO PVC FLEXIBLE CORRUGADO DIÁM. 16 mm (material) | 1.01 | 0.191030428153 | 0.1929 |
| WW00300 | u | MATERIAL COMPLEMENTARIO O PZAS. ESPECIALES | 0.3 | 0.3183840469217 | 0.0955 |
| WW00400 | u | PEQUEÑO MATERIAL | 0.5 | 0.0454834352745 | 0.0227 |
| OFPR0010 | h | Oficial 1ª | 0.046 | 15.83 | 0.7282 |
|  |  | Total |  |  | 5.49 |

**08ECC00105** m CIRCUITO MONOFÁSICO 3x6 mm2 EMPOTRADO (06/10/2017)
0 m × 3.44 = 0.00
Circuito monofásico, instalado con cable de cobre de tres conductores de 6 mm2 de sección nominal, empotrado y aislado con tubo de PVC flexible de 23 mm de diámetro, incluso p.p. de cajas de derivación y ayudas de albañilería; construido según REBT. Medida la longitud ejecutada desde la caja de mando y protección hasta la caja de registro del ultimo recinto suministrado.

| Código | Ud | Descripción | Rendimiento | Precio | Importe |
|---|---|---|---|---|---|
| ATC00100 | h | CUADRILLA ALBAÑILERÍA, FORMADA POR OFICIAL 1ª Y PEÓN ESP. | 0.03 | 30.89 | 0.927 |
| OFPR0010 | h | Oficial 1ª | 0.046 | 15.83 | 0.728 |
| IE12100 | m | TUBO PVC FLEXIBLE CORRUGADO DIÁM. 23 mm (material) | 1.01 | 0.2638039245922 | 0.266 |
| IE02200 | m | CABLE COBRE 1x6 mm2/750 V (material) | 3.03 | 0.4639310398001 | 1.406 |
| WW00300 | u | MATERIAL COMPLEMENTARIO O PZAS. ESPECIALES | 0.3 | 0.3183840469217 | 0.096 |
| WW00400 | u | PEQUEÑO MATERIAL | 0.5 | 0.0454834352745 | 0.023 |
|  |  | Total |  |  | 3.44 |

**08ECC00106** m CIRCUITO MONOFÁSICO 3x10 mm2 EMPOTRADO (06/10/2017)
0 m × 5.1 = 0.00
Circuito monofásico, instalado con cable de cobre de tres conductores de 10 mm2 de sección nominal, empotrado y aislado con tubo de PVC flexible de 29 mm de diámetro, incluso p.p. de cajas de derivación y ayudas de albañilería; construido según REBT. Medida la longitud ejecutada desde la caja de mando y protección hasta la caja de registro del ultimo recinto suministrado.

| Código | Ud | Descripción | Rendimiento | Precio | Importe |
|---|---|---|---|---|---|
| ATC00100 | h | CUADRILLA ALBAÑILERÍA, FORMADA POR OFICIAL 1ª Y PEÓN ESP. | 0.03 | 30.89 | 0.93 |
| OFPR0010 | h | Oficial 1ª | 0.046 | 15.83 | 0.73 |
| IE02400 | m | CABLE COBRE 1x10 mm2/750 V (material) | 3.03 | 0.9642488278199 | 2.92 |
| IE12200 | m | TUBO PVC FLEXIBLE CORRUGADO DIAN. 29 mm (material) | 1.01 | 0.4002542304158 | 0.40 |
| WW00300 | u | MATERIAL COMPLEMENTARIO O PZAS. ESPECIALES | 0.3 | 0.3183840469217 | 0.10 |
| WW00400 | u | PEQUEÑO MATERIAL | 0.5 | 0.0454834352745 | 0.02 |
|  |  | Total |  |  | 5.1 |

**08EPP00005** u PICA DE PUESTA A TIERRA (06/10/2017)
0 u × 103.52 = 0.00
Pica de puesta a tierra formada por electrodo de acero recubierto de cobre de 14 mm de diámetro y 2 m de longitud, incluso hincado y conexiones, construida según REBT. Medida la unidad instalada.

| Código | Ud | Descripción | Rendimiento | Precio | Importe |
|---|---|---|---|---|---|
| OFPR0010 | h | Oficial 1ª | 0.05 | 15.83 | 0.79 |
| ATC00200 | h | CUADRILLA ALBAÑILERÍA, FORMADA POR OFICIAL 2ª Y PEÓN ESP. | 2.5 | 30.41 | 76.03 |
| WW00300 | u | MATERIAL COMPLEMENTARIO O PZAS. ESPECIALES | 3 | 0.3183840469217 | 0.96 |
| IE11300 | u | PICA DE ACERO COBRIZADO (2 m) GRA. (material) | 1 | 15.31882100046 | 15.32 |
| OPOR0010 | h. | Peón ordinario | 0.7 | 14.88 | 10.42 |
|  |  | Total |  |  | 103.52 |

**08WII00217** ud LUMINARIA CIRCULAR EMPOTRADA 15W LED (06/10/2017)
0 ud × 57.85 = 0.00
DE LUMINARIA AIRCOM LED CIRCULAR EMPOTRADA MARCA SECOM O SIMILAR, DIAMETRO 24,5MM. FABRICADA EN ALUMINIO CON RECUBRIMIENTO DE PINTURA AL HORNO. INCLUYE LUMINARIA LED DE 15W, ACCESORIOS, INCLUSO MONTAJE CONEXIONES Y AYUDAS DE ALBAÑILERIA. MEDIDA LA UNIDAD INSTALADA.

| Código | Ud | Descripción | Rendimiento | Precio |
|---|---|---|---|---|
| OFPR0010 | h | Oficial 1ª | 0.3 | 15.83 |
| CUAD0010 | h | CUADRILLA, FORMADA POR OFICIAL 1ª Y PEON ESP. | 0.22 | 30.89 |
| WW00300 | u | MATERIAL COMPLEMENTARIO O PZAS. ESPECIALES | 1 | 0.3183840469217 |
| WW00400 | u | PEQUEÑO MATERIAL | 10 | 0.0454834352745 |
| AIRCOM4 | u | LUMINARIA CIRCULAR EMPOTRADA D. 24 INCL LED (material) | 1 | 45.483435274523 |

**08WII00218** ud LUMINARIA CIRCULAR EMPOTRADA 9W LED (06/10/2017)
0 ud × 67.86 = 0.00
DE LUMINARIA MINI AIRCOM LED CIRCULAR DE SUPERFICIE MARCA SECOM O SIMILAR, DIAMETRO 16,4MM. FABRICADA EN ALUMINIO CON RECUBRIMIENTO DE PINTURA AL HORNO. INCLUYE LUMINARIA LED DE 9 W, ACCESORIOS, INCLUSO MONTAJE CONEXIONES Y AYUDAS DE ALBAÑILERIA. MEDIDA LA UNIDAD INSTALADA.

| Código | Ud | Descripción | Rendimiento | Precio |
|---|---|---|---|---|
| OFPR0010 | h | Oficial 1ª | 0.3 | 15.83 |
| CUAD0010 | h | CUADRILLA, FORMADA POR OFICIAL 1ª Y PEON ESP. | 0.22 | 30.89 |
| WW00300 | u | MATERIAL COMPLEMENTARIO O PZAS. ESPECIALES | 1 | 0.3183840469217 |
| WW00400 | u | PEQUEÑO MATERIAL | 10 | 0.0454834352745 |
| AIRCOM2 | u | LUMINARIA CIRCULAR DE SUPERFICIE D. 16 INCL LED (material) | 1 | 55.489791034919 |

**08WII00219** ud LUMINARIA CIRCULAR EMPOTRADA 9W LED INCL DETECTOR MOVIMIENTO (06/10/2017)
5 ud × 68.76 = 343.80
DE LUMINARIA MINI AIRCOM LED CIRCULAR EMPOTRADA MARCA SECOM O SIMILAR, DIAMETRO 16,4MM. FABRICADA EN ALUMINIO CON RECUBRIMIENTO DE PINTURA AL HORNO. INCLUYE LUMINARIA LED DE 9W, DETECTOR DE MOVIMIENTO INTEGRADO, ACCESORIOS, INCLUSO MONTAJE CONEXIONES Y AYUDAS DE ALBAÑILERIA. MEDIDA LA UNIDAD INSTALADA.

| Código | Ud | Descripción | Rendimiento | Precio |
|---|---|---|---|---|
| OFPR0010 | h | Oficial 1ª | 0.3 | 15.83 |
| CUAD0010 | h | CUADRILLA, FORMADA POR OFICIAL 1ª Y PEON ESP. | 0.22 | 30.89 |
| WW00300 | u | MATERIAL COMPLEMENTARIO O PZAS. ESPECIALES | 1 | 0.3183840469217 |
| WW00400 | u | PEQUEÑO MATERIAL | 10 | 0.0454834352745 |
| AIRCOM3 | u | LUMINARIA CIRCULAR EMPOTRADA D. 16 INCL LED (material) | 1 | 36.386748219619 |
| 09ZZ00013 | UD | DETECTOR DE MOVIMIENTO | 1 | 20 |

| Medición | Uds. | Parcial |
|---|---|---|
| Actuacion 1 | 1 | 1.00 |
| Actuacion 4 | 2 | 2.00 |
| Subtotal |  | 3.00 |
| Actuacion 5 | 2 | 2.00 |
| Subtotal |  | 2.00 |
| Total |  | 5 |

**08WII00220** ud LUMINARIA CIRCULAR EMPOTRADA 20W LED (06/10/2017)
0 ud × 48.76 = 0.00
DE LUMINARIA AIRCOM MEDIUM LED CIRCULAR EMPOTRADA MARCA SECOM O SIMILAR, DIAMETRO 21,5MM. FABRICADA EN ALUMINIO CON RECUBRIMIENTO DE PINTURA AL HORNO. INCLUYE LUMINARIA LED DE 20W, ACCESORIOS, INCLUSO MONTAJE CONEXIONES Y AYUDAS DE ALBAÑILERIA. MEDIDA LA UNIDAD INSTALADA.

| Código | Ud | Descripción | Rendimiento | Precio |
|---|---|---|---|---|
| OFPR0010 | h | Oficial 1ª | 0.3 | 15.83 |
| CUAD0010 | h | CUADRILLA, FORMADA POR OFICIAL 1ª Y PEON ESP. | 0.22 | 30.89 |
| WW00300 | u | MATERIAL COMPLEMENTARIO O PZAS. ESPECIALES | 1 | 0.3183840469217 |
| WW00400 | u | PEQUEÑO MATERIAL | 10 | 0.0454834352745 |
| AIRCOM5 | u | LUMINARIA CIRCULAR EMPOTRADA D. 21 INCL LED (material) | 1 | 36.386748219619 |

**08WII00215** ud LUMINARIA DE SUPERFICIE CON DIFUSOR PLASTICO 2x36W (06/10/2017)
0 ud × 45.84 = 0.00
LUMINARIA DE SUPERFICIE CON DIFUSOR PLÁSTICO MODELO 20/236/8 DE LA SERIE GAMA 20 DE TROLL O SIMILAR, IP 40 EN MONTAJE SUPERFICIAL, CON DIFUSOR DE METACRILATO,CON DOS LAMPARAS T26 DE 36W., INCLUSO EQUIPO Y COLOCACION. MEDIDA LA UNIDAD INSTALADA.

| Código | Ud | Descripción | Rendimiento | Precio | Importe |
|---|---|---|---|---|---|
| OFPR0010 | h | Oficial 1ª | 0.3 | 15.83 | 4.75 |
| CUAD0010 | h | CUADRILLA, FORMADA POR OFICIAL 1ª Y PEON ESP. | 0.1 | 30.89 | 3.09 |
| ___IW00200 | ud | LUMINARIA SUPERFICIE MOD. 2/236/8 DE TROLL O SIMILAR (material) | 1 | 34.430960502814 | 34.43 |
| ___IW04400 | ud | TUBO FLUORESCENTE T26 36 W (material) | 2 | 1.4554699287848 | 2.91 |
| ___WW00300 | . | MATERIAL COMPLEMENTARIO O PZAS.ESPECIALES (material) | 1 | 0.4184476045256 | 0.42 |
| ___WW00400 | ud | PEQUEÑO MATERIAL (material) | 1 | 0.2274171763726 | 0.23 |
|  |  | Total |  |  | 45.84 |

Relación comercial: 000, 7.84, 001, 002

**08PID00111** u CAMPANA DE ALARMA DE 150 mm (6") DE DIAM. (06/10/2017)
0 u × 34.52 = 0.00
Campana de alarma de 150 mm (6") de diámetro y 81 dB, tensión de alimentación 24 VCC, incluso pequeño material, montaje y conexionado; instalada según CTE DB SI-4 y RIPCI. Medida la unidad instalada.

| Código | Ud | Descripción | Rendimiento | Precio | Importe |
|---|---|---|---|---|---|
| IP01300 | u | CAMPANA ALARMA, 150 mm DIAMETRO DE 81 dB (material) | 1 | 30.191904335229 | 30.19 |
| OFPR0010 | h | Oficial 1ª | 0.25 | 15.83 | 3.96 |
| WW00300 | u | MATERIAL COMPLEMENTARIO O PZAS. ESPECIALES | 1 | 0.3183840469217 | 0.32 |
| WW00400 | u | PEQUEÑO MATERIAL | 1 | 0.0454834352745 | 0.05 |
|  |  | Total |  |  | 34.52 |

**08WII00041** ud LUMINARIA SUPERFICIE ESTANCA WT470C LED23S/840 PSK WB L1300 DE PHILIPS O EQUIVALENTE (06/10/2017)
5 ud × 106.82 = 534.10
Luminaria de superficie WT470C LED23S/840 PSK WB L1300 de Philips o equivalente, incluso desmontaje de la luminaria obsoleta, montaje y conexiones. Medida la unidad instalada.

| Código | Ud | Descripción | Rendimiento | Precio | Importe |
|---|---|---|---|---|---|
| OFPR0010 | h | Oficial 1ª | 0.4 | 15.83 | 6.33 |
| WW00300 | u | MATERIAL COMPLEMENTARIO O PZAS. ESPECIALES | 1.2 | 0.3183840469217 | 0.38 |
| WW00400 | u | PEQUEÑO MATERIAL | 1 | 0.0454834352745 | 0.05 |
| IW02561 | ud | LUMINARIA WT470C LED23S/840 PSK WB L1300 de Philips o equivalente (material) | 1 | 100.06355760395 | 100.06 |
|  |  | Total |  |  | 106.82 |

| Medición | Uds. | Parcial |
|---|---|---|
| Actuacion 1 | 1 | 1.00 |
| Actuacion 3 | 3 | 3.00 |
| Actuacion 4 | 1 | 1.00 |
| Subtotal |  | 5.00 |
| Total |  | 5 |

**PALUAL** PARTIDA ALZADA REDISTRIBUCION ENCENDIDO LUMINARIAS (06/10/2017)
3 × 31.79 = 95.37
Partida alzada consistente en la redistribucion de los puntos de luz de las luminarias para reorganizar los encendidos.

| Código | Ud | Descripción | Rendimiento | Precio | Importe |
|---|---|---|---|---|---|
| OFPR0010 | h | Oficial 1ª | 2 | 15.83 | 31.66 |
| WW00400 | u | PEQUEÑO MATERIAL | 0.5 | 0.0454834352745 | 0.02 |
| WW00300 | u | MATERIAL COMPLEMENTARIO O PZAS. ESPECIALES | 0.3 | 0.3183840469217 | 0.10 |
|  |  | Total |  |  | 31.79 |

| Medición | Uds. | Parcial |
|---|---|---|
| Actuacion 3 | 2 | 2.00 |
| Actuacion 4 | 1 | 1.00 |
| Subtotal |  | 3.00 |
| Total |  | 3 |

**08ETT00026** u TOMA CORRIENTE MONTAJE SUPERFICIAL 16 A CON 2,5 mm2 (06/10/2017)
7 u × 19 = 133.00
Toma de corriente en montaje superficial de 16 A con puesta a tierra, instalada con cable de cobre de 2,5 mm2 de sección nominal, aislado con tubo de PVC rígido de 13 mm de diámetro y 1 mm de pared, toma de corriente formada por caja estanca, mecanismo y tapa articulada, colocado con prensaestopas, muelles de acero inoxidable y conos, incluso cajas de conexiones, grapas, ayudas de albañilería y conexiones; construida según REBT. Medida la unidad instalada.

| Código | Ud | Descripción | Rendimiento | Precio |
|---|---|---|---|---|
| OFPR0010 | h | Oficial 1ª | 0.5 | 15.83 |
| OPES0010 | H | Peón especialista | 0.05 | 15.06 |
| IE02000 | m | CABLE COBRE 1x2,5 mm2/750 V | 9 | 0.1819337410981 |
| IE12500 | m | TUBO PVC RIGIDO DIÁM. 13 mm (material) | 3.03 | 0.6822515291179 |
| IE01500 | u | BASE ENCHUFE II+T 16 A SUP. CAJA ESTANCA C/TAPA (material) | 1 | 6.112973700896 |
| WW00300 | u | MATERIAL COMPLEMENTARIO O PZAS. ESPECIALES | 1.6 | 0.3183840469217 |
| WW00400 | u | PEQUEÑO MATERIAL | 0.5 | 0.0454834352745 |

| Medición | Uds. | Parcial |
|---|---|---|
| Actuacion 3 | 2 | 2.00 |
| Actuacion 4 | 3 | 3.00 |
| Subtotal |  | 5.00 |
| Actuacion 5 | 2 | 2.00 |
| Subtotal |  | 2.00 |
| Total |  | 7 |

**08ELL00001** u PUNTO DE LUZ SENCILLO EMPOTRADO (05/08/2002)
7 u × 15.12 = 105.84

| Código | Ud | Descripción | Rendimiento | Precio |
|---|---|---|---|---|
| OFPR0010 | h | Oficial 1ª | 0.4 | 15.83 |
| IE01900 | m | CABLE COBRE 1x1,5 mm2/750 V | 8 | 0.1182569317138 |
| WW00400 | u | PEQUEÑO MATERIAL | 0.5 | 0.0454834352745 |
| WW00300 | u | MATERIAL COMPLEMENTARIO O PZAS. ESPECIALES | 0.3 | 0.3183840469217 |
| CUAD0010 | h | CUADRILLA, FORMADA POR OFICIAL 1ª Y PEON ESP. | 0.18 | 30.89 |
| IE05200 | u | CAJILLO UNIVERSAL ENLAZABLE | 1 | 0.2729006116471 |
| IE11000 | u | INTERRUPTOR SENCILLO | 1 | 1.3 |
| IE11900 | m | TUBO PVC FLEXIBLE CORRUGADO DIÁM. 13 mm | 4.04 | 0.1364503058236 |

| Medición | Uds. | Parcial |
|---|---|---|
| Actuacion 3 | 2 | 2.00 |
| Actuacion 4 | 3 | 3.00 |
| Subtotal |  | 5.00 |
| Actuacion 5 | 2 | 2.00 |
| Subtotal |  | 2.00 |
| Total |  | 7 |

**08WIA00216** ud DETECTOR OCCUSWITCH, DE MOVIMIENTO (06/10/2017)
2 ud × 27.98 = 55.96
UD de detector de movimiento de Philips o similar para garantizar el ahorro energético. Totalmente instalado y conectado.

| Código | Ud | Descripción | Rendimiento | Precio | Importe |
|---|---|---|---|---|---|
| OFPR0010 | h | Oficial 1ª | 0.3 | 15.83 | 4.75 |
| WW00300 | u | MATERIAL COMPLEMENTARIO O PZAS. ESPECIALES | 1 | 0.3183840469217 | 0.32 |
| consutlrio | u | PEQUEÑO MATERIAL | 1 | 0.1728370540432 | 0.17 |
| IW00209 | ud | DETECTOR MOVIMIENTO (material) | 1 | 22.741717637262 | 22.74 |
|  |  | Total |  |  | 27.98 |

| Medición | Uds. | Parcial |
|---|---|---|
| Actuacion 3 | 2 | 2.00 |
| Total |  | 2 |

**08EID00022** u INTERRUPTOR DIFERENCIAL IV, INT. N. 25 A SENS. 0,03 A (06/10/2017)
1 u × 223.84 = 223.84
Interruptor diferencial IV de 25 A de intensidad nominal y 0,03 A de sensibilidad tipo AC, construido según REBT y normas de la compañía suministradora. Medida la cantidad ejecutada.

| Código | Ud | Descripción | Rendimiento | Precio | Importe |
|---|---|---|---|---|---|
| OFPR0010 | h | Oficial 1ª | 0.4 | 15.83 | 6.33 |
| IE09000 | u | INTERRUPTOR DIFERENCIAL IV 25 A/30 mA TIPO AC (material) | 1 | 217.51088416983 | 217.51 |
|  |  | Total |  |  | 223.84 |

| Medición | Uds. | Parcial |
|---|---|---|
| ascensor | 1 | 1.00 |
| Total |  | 1 |

**08EIM00204** u INTERRUPTOR AUTOMÁTICO MAGNETOTÉRMICO TRIPOLAR DE 25 A (06/10/2017)
1 u × 82.63 = 82.63
Interruptor automático magnetotérmico tripolar de 25 A de intensidad nominal, construido según REBT y normas de la compañía suministradora. Medida la cantidad ejecutada.

| Código | Ud | Descripción | Rendimiento | Precio | Importe |
|---|---|---|---|---|---|
| OFPR0010 | h | Oficial 1ª | 0.3 | 15.83 | 4.75 |
| IE10500 | u | INTERRUPTOR MAGNETOTÉRMICO III, DE 10-32 A (material) | 1 | 77.876737877039 | 77.88 |
|  |  | Total |  |  | 82.63 |

| Medición | Uds. | Parcial |
|---|---|---|
| ascensor | 1 | 1.00 |
| Total |  | 1 |

**08ECC00201** m CIRCUITO TRIFÁSICO 5x6 mm2 EMPOTRADO (06/10/2017)
30 m × 4.57 = 137.10
Circuito trifasico, instalado con cable de cobre, de cinco conductores H07V-K de 6 mm2 de sección nominal, empotrado y aislado con tubo de PVC flexible de 29 mm de diámetro, incluso p.p. de cajas de derivación y ayudas de albañilería; construido según REBT. Medida la longitud ejecutada desde la caja de mando y protección REBT hasta la caja de registro del ultimo recinto suministrado.

| Código | Ud | Descripción | Rendimiento | Precio | Importe |
|---|---|---|---|---|---|
| ATC00100 | h | CUADRILLA ALBAÑILERÍA, FORMADA POR OFICIAL 1ª Y PEÓN ESP. | 0.03 | 30.89 | 0.93 |
| OFPR0010 | h | Oficial 1ª | 0.05 | 15.83 | 0.79 |
| IE02200 | m | CABLE COBRE 1x6 mm2/750 V | 5.05 | 0.4639310398001 | 2.34 |
| IE12200 | m | TUBO PVC FLEXIBLE CORRUGADO DIAN. 29 mm | 1.01 | 0.4002542304158 | 0.40 |
| WW00300 | u | MATERIAL COMPLEMENTARIO O PZAS. ESPECIALES | 0.3 | 0.3183840469217 | 0.10 |
| WW00400 | u | PEQUEÑO MATERIAL | 0.5 | 0.0454834352745 | 0.02 |
|  |  | Total |  |  | 4.57 |

| Medición | Uds. | Parcial |
|---|---|---|
| ascensor | 30 | 30.00 |
| Total |  | 30 |

## C13 INSTALACION DE S.I. (06/10/2017)
Importe: 725.18

**08ELL00024** u PUNTO DE LUZ SENCILLO MONTAJE SUPERFICIAL (06/10/2017)
8 u × 24.89 = 199.12
Punto de luz sencillo, en montaje superficial, instalado con cable de cobre de 1,5 mm2 de sección nominal, aislado con tubo de PVC rígido de 13 mm de diámetro y 1 mm de pared, interruptor de corte bipolar,formado por caja estanca, mecanismo y tapa articulada, colocado con prensaestopas, muelles de acero inoxidable y conos, incluso cajas de conexiones, grapas, ayudas de albañilería y conexiones; construido según REBT. Medida la unida instalada.

| Código | Ud | Descripción | Rendimiento | Precio |
|---|---|---|---|---|
| IE01900 | m | CABLE COBRE 1x1,5 mm2/750 V | 21 | 0.1182569317138 |
| IE10900 | u | INTERRUPTOR SENC. CORTE. BIP. SUP. CAJA ESTANCA C/TAPA (material) | 0.2 | 6.485937870147 |
| IE12500 | m | TUBO PVC RIGIDO DIÁM. 13 mm | 7 | 0.6822515291179 |
| OFPR0010 | h | Oficial 1ª | 0.8 | 15.83 |
| OPOR0010 | h. | Peón ordinario | 0.07 | 14.88 |
| WW00300 | u | MATERIAL COMPLEMENTARIO O PZAS. ESPECIALES | 8 | 0.3183840469217 |
| WW00400 | u | PEQUEÑO MATERIAL | 1 | 0.0454834352745 |

| Medición | Uds. | Parcial |
|---|---|---|
| Actuacion 1 | 1 | 1.00 |
| Actuacion 3 | 2 | 2.00 |
| Actuacion 4 | 2 | 2.00 |
| Subtotal |  | 5.00 |
| Actuacion 5 | 3 | 3.00 |
| Subtotal |  | 3.00 |
| Total |  | 8 |

**08PIS00022** u EQUIPO AUT. ALUMBRADO EMERG. Y SEÑAL, 60 LÚMENES (06/10/2017)
8 u × 38.92 = 311.36
Equipo autónomo de alumbrado de emergencia y señalización permanente, de 60 lúmenes en emergencia, con lámparas incandescentes, para tensión 220 V, una hora de autonomía y para cubrir una superficie de 12 m2, incluso accesorios, fijación y conexion; instalado según CTE DB SI-3, RIPCI y REBT. Medida la unidad instalada.

| Código | Ud | Descripción | Rendimiento | Precio | Importe |
|---|---|---|---|---|---|
| IP05100 | u | EQUIPO AUTÓNOMO ALUMB. EMERG/SEÑALIZ. 60 LUM. INCAND. 1 HORA (material) | 1 | 33.803289096026 | 33.80 |
| OFPR0010 | h | Oficial 1ª | 0.3 | 15.83 | 4.75 |
| WW00400 | u | PEQUEÑO MATERIAL | 1 | 0.0454834352745 | 0.05 |
| WW00300 | u | MATERIAL COMPLEMENTARIO O PZAS. ESPECIALES | 1 | 0.3183840469217 | 0.32 |
|  |  | Total |  |  | 38.92 |

| Medición | Uds. | Parcial |
|---|---|---|
| Actuacion 1 | 1 | 1.00 |
| Actuacion 3 | 2 | 2.00 |
| Actuacion 4 | 2 | 2.00 |
| Subtotal |  | 5.00 |
| Actuacion 5 | 3 | 3.00 |
| Subtotal |  | 3.00 |
| Total |  | 8 |

**08PIE90023C** u EXTINTOR MOVIL, DE POLVO ABC, 6 KG (06/10/2017)
0 u × 30.61 = 0.00
Extintor móvil, de polvo abc, con 6kg. de capacidad eficacia 21-a,113-b, formado por recipiente de chapa de acero electrosoldada, con presion incorporada, válvula de descarga, de asiento con palanca para interrupción manómetro,herrajes de cuelgue, placa de timbre, incluso pequeño material, montaje y ayudas de albañileria; instalado según CTE . Medida la unidad instalada.

| Código | Ud | Descripción | Rendimiento | Precio | Importe |
|---|---|---|---|---|---|
| OFPR0010 | h | Oficial 1ª | 0.2 | 15.83 | 3.17 |
| IP07801 | u | EXTINTOR MOVIL, POLVO ABC, 6KG.EFICACIA 21-A,144-B (material) | 1 | 27.071740675396 | 27.07 |
| WW00400 | u | PEQUEÑO MATERIAL | 1 | 0.0454834352745 | 0.05 |
| WW00300 | u | MATERIAL COMPLEMENTARIO O PZAS. ESPECIALES | 1 | 0.3183840469217 | 0.32 |
|  |  | Total |  |  | 30.61 |

**08PIE00033C** u EXTINTOR MÓVIL, DE ANHIDRIDO CARBÓNICO, 5 kg (06/10/2017)
0 u × 69.29 = 0.00
Extintor móvil, de anhidrido carbonico, con 5 kg de capacidad, eficacia 34-B, formado por recipiente de acero sin soldaduras, con presión incorporada, homologada por el M.I., según rgto. de recipientes a presión, válvula de seguridad y descarga, manguera, tubo y boquilla para descarga, herrajes de cuelgue, placa timbrada, incluso pequeño material, montaje y ayudas de albañilería; instalado según CTE DB SI-4 y RIPCI. Medida la unidad instalada.

| Código | Ud | Descripción | Rendimiento | Precio | Importe |
|---|---|---|---|---|---|
| OFPR0010 | h | Oficial 1ª | 0.2 | 15.83 | 3.17 |
| IP07300 | u | EXTINTOR MÓVIL, CO2 DE 5,0 kg EFICACIA 34-B (material) | 1 | 65.750854032851 | 65.75 |
| WW00300 | u | MATERIAL COMPLEMENTARIO O PZAS. ESPECIALES | 1 | 0.3183840469217 | 0.32 |
| WW00400 | u | PEQUEÑO MATERIAL | 1 | 0.0454834352745 | 0.05 |
|  |  | Total |  |  | 69.29 |

**08PIM00088** u PA CAMBIO DE UBICACION DE BIES DE SUPERFICIE (06/10/2017)
2 u × 107.35 = 214.70
Cambio de ubicación de Boca de incendio equipada, en montaje superficial, formado por devanadera de chapa de acero plegada y pintada, abatible, con toma axial, válvula de 25 mm (1") de cierre esferico, de latón, manguera de 25 m y 25 mm de diámetro, de trama semirrígida, no autocolapsable, para una presión de 15 kg/cm2 y una resistencia a tracción no menor de 1500 kg/cm2 lanza de aluminio de tres efectos, chorro, pulverización y paro, manómetro de 0 a 15 kg/cm2, soporte del equipo, incluso montaje, conexión y ayudas de albañilería; instalado según CTE y RIPCI. Medida la cantidad ejecutada.

| Código | Ud | Descripción | Rendimiento | Precio | Importe |
|---|---|---|---|---|---|
| ATC00100 | h | CUADRILLA ALBAÑILERÍA, FORMADA POR OFICIAL 1ª Y PEÓN ESP. | 3 | 30.89 | 92.670 |
| OFPR0010 | h | Oficial 1ª | 0.8 | 15.83 | 12.664 |
| WW00300 | u | MATERIAL COMPLEMENTARIO O PZAS. ESPECIALES | 6 | 0.3183840469217 | 1.910 |
| WW00400 | u | PEQUEÑO MATERIAL | 2 | 0.0454834352745 | 0.091 |
|  |  | Total |  |  | 107.35 |

| Medición | Uds. | Parcial |
|---|---|---|
| Actuacion 1 | 1 | 1.00 |
| Actuacion 3 | 1 | 1.00 |
| Subtotal |  | 2.00 |
| Total |  | 2 |

## C14 INSTALACION DE VENTILACIÓN (12/10/2007)
Importe: 990.78

**08CVC00183** m CONDUCTO CIRCULAR FLEXIBLE HELICOIDAL DIÁM. 100 mm (06/10/2017)
0 m × 13.32 = 0.00
Conducto circular formado por tubo helicoidal de luminio flexible "Spiroflex", de 100 mm de diámetro, unión de tramos mediante manguitos, p.p. de estos y de abrazaderas para soporte y cuelgue, incluso ayudas de albañilería. Medida la longitud ejecutada entre los extremos de las piezas especiales.

| Código | Ud | Descripción | Rendimiento | Precio | Importe |
|---|---|---|---|---|---|
| ATC00200 | h | CUADRILLA ALBAÑILERÍA, FORMADA POR OFICIAL 2ª Y PEÓN ESP. | 0.05 | 30.41 | 1.52 |
| IC25000 | m | CONDUCTO HELICOIDAL CHAPA GALV. 100 mm DIÁM. (material) | 1 | 4.5483435274523 | 4.55 |
| WW00300 | u | MATERIAL COMPLEMENTARIO O PZAS. ESPECIALES | 3.2 | 0.3183840469217 | 1.02 |
| WW00400 | u | PEQUEÑO MATERIAL | 1 | 0.0454834352745 | 0.05 |
| OFPR0010 | h | Oficial 1ª | 0.2 | 15.83 | 3.17 |
| OPES0010 | H | Peón especialista | 0.2 | 15.06 | 3.01 |
|  |  | Total |  |  | 13.32 |

**08CVC00184** m CONDUCTO CIRCULAR FLEXIBLE HELICOIDAL DIÁM. 175 mm (06/10/2017)
0 m × 20 = 0.00
Conducto circular formado por tubo helicoidal de luminio flexible "Spiroflex", , de 175 mm de diámetro, unión de tramos mediante manguitos, p.p. de estos y de abrazaderas para soporte y cuelgue, incluso ayudas de albañilería. Medida la longitud ejecutada entre los extremos de las piezas especiales.

| Código | Ud | Descripción | Rendimiento | Precio | Importe |
|---|---|---|---|---|---|
| ATC00200 | h | CUADRILLA ALBAÑILERÍA, FORMADA POR OFICIAL 2ª Y PEÓN ESP. | 0.05 | 30.41 | 1.52 |
| IC25300 | m | CONDUCTO HELICOIDAL CHAPA GALV. 175 mm DIÁM. (material) | 1 | 9.0966870549047 | 9.10 |
| WW00300 | u | MATERIAL COMPLEMENTARIO O PZAS. ESPECIALES | 5 | 0.3183840469217 | 1.59 |
| WW00400 | u | PEQUEÑO MATERIAL | 1 | 0.0454834352745 | 0.05 |
| OFPR0010 | h | Oficial 1ª | 0.25 | 15.83 | 3.96 |
| OPES0010 | H | Peón especialista | 0.25 | 15.06 | 3.77 |
|  |  | Total |  |  | 20 |

**08CVC00185** m CONDUCTO CIRCULAR FLEXIBLE HELICOIDAL DIÁM. 200 mm (06/10/2017)
0 m × 27.06 = 0.00
Conducto circular formado por tubo helicoidal de luminio flexible "Spiroflex", , de 200 mm de diámetro, unión de tramos mediante bridas y manguitos, p.p. de estos y de abrazaderas para soporte y cuelgue, incluso ayudas de albañilería. Medida la longitud ejecutada entre las bridas de unión y las piezas especiales.

| Código | Ud | Descripción | Rendimiento | Precio | Importe |
|---|---|---|---|---|---|
| ATC00200 | h | CUADRILLA ALBAÑILERÍA, FORMADA POR OFICIAL 2ª Y PEÓN ESP. | 0.05 | 30.41 | 1.52 |
| IC09800 | u | BRIDA GALV. PARA CONDUCTO CIRCULAR HASTA 250 mm DIÁM. (material) | 0.65 | 3.1292603468872 | 2.03 |
| IC25400 | m | CONDUCTO HELICOIDAL CHAPA GALV. 200 mm DIÁM. (material) | 1 | 13.645030582357 | 13.65 |
| WW00300 | u | MATERIAL COMPLEMENTARIO O PZAS. ESPECIALES | 6.5 | 0.3183840469217 | 2.07 |
| WW00400 | u | PEQUEÑO MATERIAL | 1 | 0.0454834352745 | 0.05 |
| OFPR0010 | h | Oficial 1ª | 0.25 | 15.83 | 3.96 |
| OPES0010 | H | Peón especialista | 0.25 | 15.06 | 3.77 |
|  |  | Total |  |  | 27.06 |

**08CVV00011** u EQUIPO VENTIL. CABINA ROD. 240 mm 1/5 CV 1000 m3/h 10 mm.c.a. (06/10/2017)
3 u × 298.66 = 895.98
Equipo de ventilación en cabina, formado por un ventilador helicocentrífugo de transmisión directa con un motor de 1/5 CV, monofásico y un rodete 240x240 mm, capaces para un caudal de aire de 1000 m3/h a 800 r.p.m. y una presión est. disponible de 10 mm.c.a., colocado sobre apoyos elásticos y alojado en cabina de chapa galvanizada, de 600x500x500 mm, con aislamiento de conductos o rejillas, cableado interior y conexiones elásticas, elementos de cuelgue o soporte. Medida la cantidad ejecutada.

| Código | Ud | Descripción | Rendimiento | Precio | Importe |
|---|---|---|---|---|---|
| ATC00400 | h | CUADRILLA FORMADA POR OFICIAL 1ª INSTALADOR Y AYUDANTE (mano de obra; 06/10/2017) | 2 | 30.89 | 61.78 |
| WW00300 | u | MATERIAL COMPLEMENTARIO O PZAS. ESPECIALES | 1 | 0.3183840469217 | 0.32 |
| WW00400 | u | PEQUEÑO MATERIAL | 1 | 0.0454834352745 | 0.05 |
| IC34901 | u | EQUIPO VENTIL. HELICOCENTRIFUGO 1000M3/H (material) | 1 | 236.51386342752 | 236.51 |
|  |  | Total |  |  | 298.66 |

| Medición | Uds. | Parcial |
|---|---|---|
| Actuacion 1 | 1 | 1.00 |
| Subtotal |  | 1.00 |
| Actuacion 5 | 2 | 2.00 |
| Subtotal |  | 2.00 |
| Total |  | 3 |

**08CVR00031** u DIFUSOR CIRCULAR ALUMINIO ANODIZADO 150 mm DIÁM. CUELLO (06/10/2017)
0 u × 24.3 = 0.00
Difusor circular de 150 mm (6") diám. de cuello, construido con aros de aluminio entallado, anodizado, fijado a conducto metálico mediante tornillos o remaches, incluso pequeño material. Medida la cantidad ejecutada.

| Código | Ud | Descripción | Rendimiento | Precio | Importe |
|---|---|---|---|---|---|
| IC27600 | u | DIFUSOR CIRCULAR ALUMINIO ANODIZADO 150 mm DIÁM. CUELLO (material) | 1 | 21.077023906214 | 21.08 |
| WW00400 | u | PEQUEÑO MATERIAL | 1 | 0.0454834352745 | 0.05 |
| OFPR0010 | h | Oficial 1ª | 0.2 | 15.83 | 3.17 |
|  |  | Total |  |  | 24.3 |

**R-TAE 450X700** Ud REJA DE TOMA DE AIRE EXTERIOR (12/10/2007)
0 Ud × 85.75 = 0.00
SALIDA DE AIRE AL EXTERIOR DE 600X600 MM., CONSTRUIDA CON PERFILES DE ALUMINIO EXTRUIDO Y ANODIZADO, CON PROTECCION DE MALLA METALICA ANTI-INSECTOS, INCLUSO PEQUEÑO MATERIAL, MEDIDA LA UNIDAD INSTALADA.

**RR2010A** Ud REJILLA RETORNO DE 200x100 (18/06/2008)
0 Ud × 21.38 = 0.00
CONSTRUIDA CON PERFILES EXTRUIDOS EN ALUMINIO ANODIZADO, CON LAMAS FIJAS INCLINADAS A 45 GRADOS, COLOCADAS SOBRE MARCO DE MONTAJE DE ALUMINIO, UNIDAD INSTALADA.

**08CVC00153** m CONDUCTO CIRCULAR HELICOIDAL DIÁM. 100 mm (06/10/2017)
0 m × 13.32 = 0.00
Conducto circular formado por tubo helicoidal de chapa de acero galvanizada, de 100 mm de diámetro, unión de tramos mediante manguitos, p.p. de estos y de abrazaderas para soporte y cuelgue, incluso ayudas de albañilería. Medida la longitud ejecutada entre los extremos de las piezas especiales.

| Código | Ud | Descripción | Rendimiento | Precio | Importe |
|---|---|---|---|---|---|
| ATC00200 | h | CUADRILLA ALBAÑILERÍA, FORMADA POR OFICIAL 2ª Y PEÓN ESP. | 0.05 | 30.41 | 1.52 |
| OPES0010 | H | Peón especialista | 0.2 | 15.06 | 3.01 |
| OFPR0010 | h | Oficial 1ª | 0.2 | 15.83 | 3.17 |
| IC25000 | m | CONDUCTO HELICOIDAL CHAPA GALV. 100 mm DIÁM. | 1 | 4.5483435274523 | 4.55 |
| WW00300 | u | MATERIAL COMPLEMENTARIO O PZAS. ESPECIALES | 3.2 | 0.3183840469217 | 1.02 |
| WW00400 | u | PEQUEÑO MATERIAL | 1 | 0.0454834352745 | 0.05 |
|  |  | Total |  |  | 13.32 |

**11WWW00003** u REJILLA VENTILACIÓN 35X15 cm MADERA P. BARNIZAR (06/10/2017)
3 u × 31.6 = 94.80
Rejilla de ventilación de 35x15cm para barnizar y acoplar a carpinteria de madera, construida con marco de 35x20x5 mm, lamas fijas de 13 mm de espesor y cubrejuntas de 20x5 mm, en madera de sapelly, incluso colocación. Medida la cantidad ejecutada.

| Código | Ud | Descripción | Rendimiento | Precio | Importe |
|---|---|---|---|---|---|
| OFPR0010 | h | Oficial 1ª | 0.5 | 15.83 | 7.92 |
| KM04900 | m | LISTÓN SAPELLY 20X5 mm (material) | 1 | 1.3190196229612 | 1.32 |
| KM11500 | u | REJILLA LAMAS FIJAS MAD. BARN. 35X15 cm C/MARCO (material) | 1 | 21.986692611705 | 21.99 |
| WW00300 | u | MATERIAL COMPLEMENTARIO O PZAS. ESPECIALES | 1 | 0.3183840469217 | 0.32 |
| WW00400 | u | PEQUEÑO MATERIAL | 1 | 0.0454834352745 | 0.05 |
|  |  | Total |  |  | 31.6 |

| Medición | Uds. | Parcial |
|---|---|---|
| Actuacion 1 | 1 | 1.00 |
| Subtotal |  | 1.00 |
| Actuacion 5 | 2 | 2.00 |
| Subtotal |  | 2.00 |
| Total |  | 3 |

## C15 INSTALACION DE ASCENSOR (06/10/2017)
Importe: 35192.73

**08MAA90008** u ASCEN. SIN S. MÁQ. 625 kg 8 PER. 0,6 m/s 3 PAR. 7 m REC. DISCAP. (06/10/2017)
1 u × 35192.73 = 35192.73
Ascensor sin sala de máquinas en castillete (Tipo mochila) y un embarque accesible para personas con discapacitadad, para 8 personas (carga nominal 625 kg), 3 paradas, 9 m de recorrido, velocidad 0,63 m/s, maniobra universal, formada por: máquina, de sistema de tracción por adherencia, con grupo tractor regulado por variación de frecuencia con lazo cerrado y grupo tractor sin reductor alojado en la parte superior del hueco, doble freno independiente y tacometría de control del grupo tractor; cabina de dimensiones 1,10x1,40 m, equipo de puertas automáticas de acero inoxidable de 0,90 cm de anchura, decoración melamínico o similar,avisador sonoro de paradas, botonera tipo arábigo y braile, suelo antideslizante de PVC con rodapié perimetral, pasamanos y medio espejo; cuadro de protección eléctrica, cuadro de mandos, alumbrado de huecos con interruptores conmutados, tomas de corriente en foso, cabina y zonas superiores, guias de acero, contrapesos, limitador de velocidad, paracaidas y botonera exterior; incluso ayudas de albañilería; Fabricación de estructura de acero laminado S275 en elementos estructurales, con los detalles del proyecto. Montaje, elementos de unión, soldaduras con electrodo básico y anclados a los elementos estructurales del edificio y a las placas de anclaje. Mano de imprimación con pintura antioxidante. Cerramiento del hueco con vidrio laminar de seguridad, compuesto de dos vidrios de 5 mm de espesor y anclados a la estructura por medio de U de acero inoxidable y sellados con siliconas neutras y junquillos. instalado según el RD 57/2005, REBT, CTE e instrucciones del fabricante. Medida la cantidad ejecutada, instalada, comprobada y totalmente legalizada

| Código | Ud | Descripción | Rendimiento | Precio |
|---|---|---|---|---|
| ATC00100 | h | CUADRILLA ALBAÑILERÍA, FORMADA POR OFICIAL 1ª Y PEÓN ESP. | 30 | 30.89 |
| ATC00400 | h | CUADRILLA FORMADA POR OFICIAL 1ª INSTALADOR Y AYUDANTE | 80 | 30.89 |
| IM02131 | m | EQUIPO IMCREMENTO m DE RECORRIDO (SUPERIOR A 3 m POR PLANTA) (material) | 1 | 80.050846083161 |
| IM02139 | u | EQUIPO INCREMENTO POR PARADAS PUERTAS PISO AUT. 0,90 m (material) | 3 | 559.26432013554 |
| IM02210 | u | EQUIPO ASC. SIN SALA MÁQ. 625 Kg 8 PER. 0,6 m/s 3 PAR. 7 m REC. (material; 06/10/2017) | 1 | 30000 |
| WW00300 | u | MATERIAL COMPLEMENTARIO O PZAS. ESPECIALES | 100 | 0.3183840469217 |
| WW00400 | u | PEQUEÑO MATERIAL | 100 | 0.0454834352745 |

| Medición | Uds. | Parcial |
|---|---|---|
| Ascensor | 1 | 1.00 |
| Total |  | 1 |

## C16 INSTALACION DE ACCESIBILIDAD (03/07/2017)
Importe: 4563.11

**08PID00115** u SIRENA DE ALARMA ÓPTICO-ACÚSTICA (06/10/2017)
5 u × 94.94 = 474.70
Puesto de alarma óptico-acústica formado por caja de chapa de acero pintada al horno, con sirena de 115 dB de potencia y faro destellante, disparo por pulsador y por averia de la línea de suministro a la alarma, incluso pequeño material y conexionado. Medida la unidad instalada.

| Código | Ud | Descripción | Rendimiento | Precio | Importe |
|---|---|---|---|---|---|
| IC50100 | u | PUESTO DE ALARMA OPTICA-ACÚSTICA 115 dB (material) | 1 | 90.093588591776 | 90.09 |
| OFPR0010 | h | Oficial 1ª | 0.3 | 15.83 | 4.75 |
| WW00400 | u | PEQUEÑO MATERIAL | 2 | 0.0454834352745 | 0.09 |
|  |  | Total |  |  | 94.94 |

| Medición | Uds. | Parcial |
|---|---|---|
| Actuacion 1 | 1 | 1.00 |
| Actuacion 4 | 2 | 2.00 |
| Subtotal |  | 3.00 |
| Actuacion 5 | 2 | 2.00 |
| Subtotal |  | 2.00 |
| Total |  | 5 |

**08PID00121** u DISPOSITIVO LLAMADA DE EMERGENCIA-SUPERFICIE ACCESIBILIDAD (06/10/2017)
5 u × 19 = 95.00
Pulsador para el disparo manual de alarma, en montaje superficial, compuesto por caja de plástico, color rojo, con marco frontal conteniendo lámina de vidrio con inscripción indeleble, "llamada de asistencia", pulsador, piloto de señalización, contactor y bornas, de conexión, incluso montaje y conexiones; instalado según CTE DB SUA y RD 293/2009 de Accesibilidad en Andalucía. Medida la unidad instalada.

| Código | Ud | Descripción | Rendimiento | Precio | Importe |
|---|---|---|---|---|---|
| IP09200 | u | PULSADOR ALARMA MONTAJE SUPERFICIAL (material) | 1 | 13.881544445785 | 13.88 |
| OFPR0010 | h | Oficial 1ª | 0.3 | 15.83 | 4.75 |
| WW00300 | u | MATERIAL COMPLEMENTARIO O PZAS. ESPECIALES | 1 | 0.3183840469217 | 0.32 |
| WW00400 | u | PEQUEÑO MATERIAL | 1 | 0.0454834352745 | 0.05 |
|  |  | Total |  |  | 19 |

| Medición | Uds. | Parcial |
|---|---|---|
| Actuacion 1 | 1 | 1.00 |
| Actuacion 4 | 2 | 2.00 |
| Subtotal |  | 3.00 |
| Actuacion 5 | 2 | 2.00 |
| Subtotal |  | 2.00 |
| Total |  | 5 |

**EE22AI0010** m CANALIZACIÓN PARA PULSADOR EN CANALETA VISTA (06/10/2017)
10 m × 5.21 = 52.10
Suministro y colocación de canaleta tapa exterior de PVC color blanco, canal de dimensiones 20x10 mm. y 1 m. de longitud, para instalación de pulsador de alarma, con p.p. de accesorios y montada directamente sobre paramentos verticales. Conforme al reglamento electrotécnico de baja tensión. Con protección contra impactos IPXX-(7), de material aislante y de reacción al fuego M1. Medida la longitud ejecutada.

| Código | Ud | Descripción | Rendimiento | Precio | Importe |
|---|---|---|---|---|---|
| OFPR0010 | h | Oficial 1ª | 0.13 | 15.83 | 2.06 |
| OPES0010 | H | Peón especialista | 0.13 | 15.06 | 1.96 |
| P15GF0350 | m. | Canaleta PVC. tapa ext. 20x10 mm (material) | 1 | 0.8459918961061 | 0.85 |
| P15GA010 | m. | Cond. rígi. 750 V 1,5 mm2 Cu (material) | 2 | 0.1182569317138 | 0.24 |
| WW00400 | u | PEQUEÑO MATERIAL | 2 | 0.0454834352745 | 0.09 |
|  |  | Total |  |  | 5.21 |

| Medición | Uds. | Largo | Parcial |
|---|---|---|---|
| Actuacion 1 | 1 | 2 | 2.00 |
| Actuacion 4 | 2 | 2 | 4.00 |
| Subtotal |  |  | 6.00 |
| Actuacion 5 | 2 | 2 | 4.00 |
| Subtotal |  |  | 4.00 |
| Total |  |  | 10 |

**08PID90250** u AVISADOR ÓPTICO-ACÚSTICO INTERIOR (06/10/2017)
5 u × 19.46 = 97.30
Avisador óptico-acústico de alarma para instalación interior; instalado según CTE y RIPCI. Medida la cantidad ejecutada.

| Código | Ud | Descripción | Rendimiento | Precio | Importe |
|---|---|---|---|---|---|
| ATC00400 | h | CUADRILLA FORMADA POR OFICIAL 1ª INSTALADOR Y AYUDANTE | 0.1 | 30.89 | 3.09 |
| IP00230 | u | AVISADOR ÓPTICO-ACÚSTICO INTERIOR (material) | 1 | 16.374036698828 | 16.37 |
|  |  | Total |  |  | 19.46 |

| Medición | Uds. | Parcial |
|---|---|---|
| Actuacion 1 | 1 | 1.00 |
| Actuacion 4 | 2 | 2.00 |
| Subtotal |  | 3.00 |
| Actuacion 5 | 2 | 2.00 |
| Subtotal |  | 2.00 |
| Total |  | 5 |

**14MAB00130** u DOBLE BARRA ABATIBLE APOYO PARED, ACERO CROMADO (06/10/2017)
5 u × 121.66 = 608.30
DE DOBLE BARRA ABATIBLE PARA INODORO, APOYO PARED, EN ACERO CROMADO, PARA ASEO DE MINUSVALIDO, INCLUSO TORNILLOS DE FIJACION Y MATERIAL COMPLEMENTARIO. MEDIDA LA UNIDAD EJECUTADA.

| Medición | Uds. | Parcial |
|---|---|---|
| Actuacion 1 | 1 | 1.00 |
| Actuacion 4 | 2 | 2.00 |
| Subtotal |  | 3.00 |
| Actuacion 5 | 2 | 2.00 |
| Subtotal |  | 2.00 |
| Total |  | 5 |

**14MAB90210** u ASIENTO ABATIBLE AC. INOXIDABLE SATINADO (06/10/2017)
2 u × 198.74 = 397.48
De asiento abatible para ducha, bañera y vestidor, en acero inoxidable de 1,7 mm de espesor, acabado satinado. Peso máximo 120 kg. incluso p.p. replanteo y de pequeño material de agarre; según CTE. Medida la cantidad ejecutada.

| Código | Ud | Descripción | Rendimiento | Precio |
|---|---|---|---|---|
| OFPR0010 | h | Oficial 1ª | 0.25 | 15.83 |
| DA01070 | u | ASIENTO ABATIBLE ACERO INOX. SATINADO P.MAX. 120KG (material) | 1 | 194.21426862222 |
| WW00300 | u | MATERIAL COMPLEMENTARIO O PZAS. ESPECIALES | 1 | 0.3183840469217 |
| WW00400 | u | PEQUEÑO MATERIAL | 5 | 0.0454834352745 |

| Medición | Uds. | Parcial |
|---|---|---|
| Actuacion 4 | 2 | 2.00 |
| Total |  | 2 |

**EE22API00040** m BANDA PARA ITINERARIOS ACCESIBLES (06/10/2017)
141.6 m × 15.12 = 2140.99
Colocación de 4 bandas adhesivas antideslizantes para señalización de itinerario accesible, tipo ROM-LINE de Romus o similar, con una anchura de banda mínima de 12mm, una separación entre bandas indicada por DF, separación longitudinal mínima de 14 mm para permitir la evacuación del agua y del polvo durante la limpieza, y distancia mínima entre ejes de 60mm. Pegadas con adhesivo expoxi colocado con pistola. Incluye limpieza de soporte y colocación de bandas. Medida la longitud ejecutada.
Cumpliendo con el apartado 2.2 de la sección SUA 9: Las bandas señalizadoras visuales y táctiles serán de color contrastado con el pavimento, con relieve de altura 3±1 mm en interiores y 5±1 mm en exteriores. Las exigidas en el apartado 4.2.3 de la Sección SUA 1 para señalizar el arranque de escaleras, tendrán 80 cm de longitud en el sentido de la marcha, anchura la del itinerario y acanaladuras perpendiculares al eje de la escalera. Las exigidas para señalizar el itinerario accesible hasta un punto de llamada accesible o hasta un punto de atención accesible, serán de acanaladura paralela a la dirección de la marcha y de anchura 40 cm.

| Código | Ud | Descripción | Rendimiento | Precio | Importe |
|---|---|---|---|---|---|
| OFPR0010 | h | Oficial 1ª | 0.1 | 15.83 | 1.58 |
| OPOR0010 | h. | Peón ordinario | 0.1 | 14.88 | 1.49 |
| WW00400 | u | PEQUEÑO MATERIAL | 1 | 0.0454834352745 | 0.05 |
| EE22API00035 | m | BANDA ADHESIVA SEÑALIZACIÓN ITINERARIO ACCESIBLE | 4 | 2 | 8.00 |
| EE22API00007 | l | ADHESIVO EPOXI COLOCADO CON PISTOLA | 0.04 | 100 | 4.00 |
|  |  | Total |  |  | 15.12 |

| Medición | Uds. | Largo | Ancho | Parcial |
|---|---|---|---|---|
| entrada | 1 | 7 |  | 7.00 |
|  | 1 | 8 |  | 8.00 |
|  | 1 | 1 |  | 1.00 |
| planta alta | 1 | 40 |  | 40.00 |
|  | 2 | 5 |  | 10.00 |
| escaleras (80 cm) | 4 | 2 | 1.8 | 14.40 |
| rampa acceso principal | 4 | 3.5 |  | 14.00 |
|  | 2 | 11.6 |  | 23.20 |
|  | 4 | 2 |  | 8.00 |
|  | 2 | 8 |  | 16.00 |
| Subtotal |  |  |  | 141.60 |
| Total |  |  |  | 141.6 |

**13SCC00020** m2 PINTURA AL CLOROCAUCHO SOBRE CEMENTO (06/10/2017)
42 m2 × 5.93 = 249.06
Pintura al clorocaucho sobre paramento verticales y horizontales de cemento, formada por limpieza del soporte, mano de fondo y mano de acabado. Medida la superficie ejecutada.

| Código | Ud | Descripción | Rendimiento | Precio | Importe |
|---|---|---|---|---|---|
| OFPR0010 | h | Oficial 1ª | 0.2 | 15.83 | 3.17 |
| PW00100 | l | DISOLVENTE | 0.05 | 0.5639945974041 | 0.03 |
| RS05500 | kg | PINTURA AL CLOROCAUCHO (material) | 0.505 | 5.3670453623938 | 2.71 |
| WW00400 | u | PEQUEÑO MATERIAL | 0.4 | 0.0454834352745 | 0.02 |
|  |  | Total |  |  | 5.93 |

| Medición | Uds. | Largo | Parcial |
|---|---|---|---|
| señalizacion plazas reservadas | 21 | 2 | 42.00 |
| Total |  |  | 42 |

**EE22API00337** m BANDA ANTIDESLIZANTE PARA ESCALERAS (06/10/2017)
93.6 m × 2.78 = 260.21
Colocación de 1 banda adhesivas antideslizantes de 5cm pegada a huella de escalera. Incluye limpieza de soporte y colocación de bandas. Medida la longitud ejecutada.

| Código | Ud | Descripción | Rendimiento | Precio | Importe |
|---|---|---|---|---|---|
| OFPR0010 | h | Oficial 1ª | 0.1 | 15.83 | 1.58 |
| EE22API00050 | m | BANDA ADHESIVA ANTIDESLIZANTE DE 5CM COLOR NEGRO (02/04/2018) | 1 | 1.2 | 1.20 |
|  |  | Total |  |  | 2.78 |

| Medición | Uds. | Largo | Ancho | Parcial |
|---|---|---|---|---|
| escaleras | 2 | 26 | 1.8 | 93.60 |
| Total |  |  |  | 93.6 |

**14WSS00337** u CARTEL INDICADOR DE DEPENDENCIAS EN BRAILE Y ARABIGO DE ALTO RELIEVE (SUA 9) (03/07/2017)
1 u × 187.97 = 187.97
Cartel indicador de dependencias en braille y arábigo en alto relieve (SUA 9) de 0.6x1 con placa de metacrilato de metilo de 5 mm de espesor, incluso pequeño material, colocación y ayudas de albañilería. Medida la cantidad ejecutada.

| Código | Ud | Descripción | Rendimiento | Precio | Importe |
|---|---|---|---|---|---|
| TO02100 | h | OFICIAL 1ª (mano de obra; 03/07/2017) | 0.3 | 19.85 | 5.96 |
| WW00400 | u | PEQUEÑO MATERIAL | 1.5 | 0.0454834352745 | 0.07 |
| DW00337 | u | ROTULO DENOMINADOR DEPENDENCIAS EN BRAILE (material) | 1 | 181.93374109809 | 181.93 |
|  |  | Total |  |  | 187.97 |

## C17 EQUIPAMIENTO (06/10/2017)
Importe: 4660.55

**12WSS00010** m2 ESPEJO LUNA PULIDA PLATEADA INCOLORA 5 MM.,CON ADHESIVO (06/10/2017)
9.66 m2 × 59.93 = 578.92
DE ESPEJO DE LUNA PULIDA PLATEADA INCOLORA DE 5 mm. DE ESPESOR, COLOCADO CON ADHESIVO SOBRE TABLERO DE MADERA, RECIBIDO CON RASTRELES AL PARAMENTO; INCLUSO TABLERO AGLOMERADO DE MADERA, DE 16 mm ADHESIVO DE CONTACTO Y P.P. DE RASTRELES DE MADERA DE PINO FLANDES. MEDIDA LA SUPERFICIE EJECUTADA.

| Código | Ud | Descripción | Rendimiento | Precio | Importe |
|---|---|---|---|---|---|
| OFPR0010 | h | Oficial 1ª | 1 | 15.83 | 15.83 |
| VW03100 | m2 | ESPEJO LUNA PULIDA PLATEADA INCOLORA 5 MM. (06/10/2017) | 1 | 35 | 35.00 |
| WW00300 | u | MATERIAL COMPLEMENTARIO O PZAS. ESPECIALES | 2 | 0.3183840469217 | 0.64 |
| PCOB0025 | M2 | Balda tablero aglomerado (material) | 1 | 8.4053388387319 | 8.41 |
| WW00400 | u | PEQUEÑO MATERIAL | 1 | 0.0454834352745 | 0.05 |
|  |  | Total |  |  | 59.93 |

| Medición | Uds. | Largo | Ancho | Parcial |
|---|---|---|---|---|
| Actuacion 1 | 1 | 1 | 1 | 1.00 |
| Actuacion 3 | 1 | 2.82 | 1 | 2.82 |
|  | 1 | 1.84 | 1 | 1.84 |
| Actuacion 4 | 2 | 1 | 1 | 2.00 |
| Subtotal |  |  |  | 7.66 |
| Actuacion 5 | 2 | 1 | 1 | 2.00 |
| Subtotal |  |  |  | 2.00 |
| Total |  |  |  | 9.66 |

**14WSS00030** u RÓTULO DE DEPENDENCIA SON PLACA DE METACRILATO (06/10/2017)
0 u × 20.14 = 0.00
Rotulo denominador de dependencia, (archivo, aseos) con placa de metacrilato de metilo de 30x6cm, y 5 m. de espesor, incluso pequeño material, colocación y ayuda de albañilería. Medida la unidad ejecutada.

| Código | Ud | Descripción | Rendimiento | Precio | Importe |
|---|---|---|---|---|---|
| WW00400 | u | PEQUEÑO MATERIAL | 1 | 0.0454834352745 | 0.05 |
| OFPR0010 | h | Oficial 1ª | 0.25 | 15.83 | 3.96 |
| DW00900 | u | ROTULO DENOMINADOR DE DEPENDENCIAS EN METACRILATO (material) | 1 | 16.128426148346 | 16.13 |
|  |  | Total |  |  | 20.14 |

**10WWW00006M2** Ml ENCIMERA CURVA AGLOMERADO SILICE/CUARZO(SILESTONE O SIMILAR) (06/10/2017)
6.66 Ml × 178.83 = 1191.01
ML DE ENCIMERA CURVA DE SILESTONE COLOR SEGUN GRUPO II DEL CATALOGO DEL FABRICANTE A DEFINIR POR D.F., DOBLE CANTO PULIDO COLOCADO SOBRE PLACA DE APOYO,TOMADO CON MORTERO M-4 (1:6), EN PIEZAS DE DIMENSIONES MAXIMAS DE 60X3CM. MEDIDA LA SUPERFICIE EJECUTADA.

| Código | Ud | Descripción | Rendimiento | Precio | Importe |
|---|---|---|---|---|---|
| RW01700M1 | Ml | ENCIMERA SILESTONE MODELO GRUPOII SEGUN CATALOGO E:3CM. (06/10/2017) | 1.2 | 130 | 156.00 |
| WW00300 | u | MATERIAL COMPLEMENTARIO O PZAS. ESPECIALES | 1 | 0.3183840469217 | 0.32 |
| CUAD0010 | h | CUADRILLA, FORMADA POR OFICIAL 1ª Y PEON ESP. | 0.7 | 30.89 | 21.62 |
| AGM00500 | m3 | MORTERO DE CEMENTO CEM II/A-L 32.5 Y ARENA DE RIO (1:6) | 0.021 | 40.16 | 0.84 |
| WW00400 | u | PEQUEÑO MATERIAL | 1 | 0.0454834352745 | 0.05 |
|  |  | Total |  |  | 178.83 |

| Medición | Uds. | Largo | Parcial |
|---|---|---|---|
| Actuacion 3 | 1 | 2.82 | 2.82 |
|  | 1 | 1.84 | 1.84 |
| Subtotal |  |  | 4.66 |
| Actuacion 5 | 1 | 2 | 2.00 |
| Subtotal |  |  | 2.00 |
| Total |  |  | 6.66 |

**14MAB00002** u PORTARROLLOS ACERO INOX INDUSTRIAL (06/10/2017)
15 u × 23.31 = 349.65
DE PORTARROLLOS DE ACERO INOXIDABLE PARA ROLLO INDUSTRIAL, INSTALADO CON TORNILLERIA DE ACERO INOX.
MEDIDA LA UNIDAD EJECUTADA.

| Código | Ud | Descripción | Rendimiento | Precio | Importe |
|---|---|---|---|---|---|
| OFPR0010 | h | Oficial 1ª | 0.3 | 15.83 | 4.75 |
| WW00400 | u | PEQUEÑO MATERIAL | 0.2 | 0.0454834352745 | 0.01 |
| DA00201 | u | PORTARROLLOS ACERO INOX INDUSTRIAL (material) | 1.02 | 18.193374109809 | 18.56 |
|  |  | Total |  |  | 23.31 |

| Medición | Uds. | Largo | Ancho | Parcial |
|---|---|---|---|---|
| Actuacion 1 | 1 |  |  | 1.00 |
| Actuacion 3 | 8 |  |  | 8.00 |
| ACT0010 |  | 2 |  | 2.00 |
| Actuacion 4 | 2 |  |  | 2.00 |
| Subtotal |  |  |  | 13.00 |
| Actuacion 5 | 2 | 1 | 1 | 2.00 |
| Subtotal |  |  |  | 2.00 |
| Total |  |  |  | 15 |

**14MAB00003** u CAMBIADOR DE PAÑALES HORIZONTAL (06/10/2017)
2 u × 236.73 = 473.46
Cambiador para bebés en disposición horizoltal. Fabricado en polietileno de alta densidad con espesor de 6mm. Presentado en color beige y superficie granulada para mejor anti-deslizamiento.
Equipado con cinturón de seguridad. Reforzado longitudinalmente con mecanismo de bisagra de acero cilíndrica y accionamiento neumático. Pletinas de anclaje a pared de acero de 4 mm de espesor.

| Código | Ud | Descripción | Rendimiento | Precio | Importe |
|---|---|---|---|---|---|
| OFPR0010 | h | Oficial 1ª | 0.3 | 15.83 | 4.75 |
| WW00400 | u | PEQUEÑO MATERIAL | 0.2 | 0.0454834352745 | 0.01 |
| DA00202 | u | CAMBIADOR DE PAÑALES HORIZONTAL (material) | 1.02 | 227.41717637262 | 231.97 |
|  |  | Total |  |  | 236.73 |

| Medición | Uds. | Largo | Parcial |
|---|---|---|---|
| Actuacion 3 | 1 | 2 | 2.00 |
| Total |  |  | 2 |

| Código | Ud | Descripción | Cantidad | Precio | Importe |
|---|---|---|---|---|---|
| EE22API00040 | m | BANDA PARA ITINERARIOS ACCESIBLES | 0 | 15.12 | 0.00 |

**11MAW80337** m MUEBLE MOSTRADOR E INFORMACION DE MELAMINA ROBLE Y ENCIMERA DE SILESTONE (06/10/2017)
8.5 m × 211.57 = 1798.35
de mueble mostrador construido con melamina, de 45 cm de ancho, con dos cajoneras y encimera de silestone, Incluso guías de madera y herrajes de deslizamiento y tiradores en latón de primera calidad. Medida la cantidad ejecutada y colocada.

| Código | Ud | Descripción | Rendimiento | Precio | Importe |
|---|---|---|---|---|---|
| OPES0010 | H | Peón especialista | 3 | 15.06 | 45.18 |
| KM80051 | u | MODULO CAJONERA MELAMINA ROBLE 2 CAJONES DE 45 FONDO Y 1 METRO DE LG (material) | 1 | 36.386748219619 | 36.39 |
| RW01700M1 | Ml | ENCIMERA SILESTONE MODELO GRUPOII SEGUN CATALOGO E:3CM. | 1 | 130 | 130.00 |
|  |  | Total |  |  | 211.57 |

| Medición | Uds. | Largo | Parcial |
|---|---|---|---|
| Mostrador | 1 | 2.5 | 2.50 |
|  | 1 | 6 | 6.00 |
| Subtotal |  |  | 8.50 |
| Total |  |  | 8.5 |

**14WSS00040** u RÓTULO DE DEPENDENCIA CON PLACA DE LATON PULIDO (06/10/2017)
12 u × 22.43 = 269.16
Rotulo denominador de dependencia (archivo, aseos) con placa de latón pulido de 30x6 cm, incluso pequeño material, colocación y ayudas de albañilería. Medida la cantidad ejecutada.

| Código | Ud | Descripción | Rendimiento | Precio | Importe |
|---|---|---|---|---|---|
| OFPR0010 | h | Oficial 1ª | 0.25 | 15.83 | 3.96 |
| DW01000 | u | ROTULO DENOMINADOR DE DEPENDENCIAS LATÓN PULIDO (material) | 1 | 18.366211163853 | 18.37 |
| WW00400 | u | PEQUEÑO MATERIAL | 2 | 0.0454834352745 | 0.09 |
|  |  | Total |  |  | 22.43 |

| Medición | Uds. | Parcial |
|---|---|---|
| ascensor SIA | 1 | 1.00 |
| Subtotal |  | 1.00 |
| aseos | 4 | 4.00 |
| itinerarios | 4 | 4.00 |
| informacion | 1 | 1.00 |
| Subtotal |  | 9.00 |
| aseos | 2 | 2.00 |
| Subtotal |  | 2.00 |
| Total |  | 12 |

## C18 URBANIZACION (04/05/2004)
Importe: 885.8
Relación comercial: 000, 883.3, 001

**02ALH0015FM** m2 Solera de hormigón 0.15 m espesor con fibra y mallazo. Acabado fratasado (04/05/2004)
50 m2 × 15.57 = 778.50
Solera de hormigón con fibras, de 15 cm de espesor, sobre lámina de polietileno, realizada con hormigón HA-30, fabricado en central y vertido desde camión, extendido y vibrado manual, con fibras de polipropileno, con acabado superficial mediante fratasadora mecánica, con juntas de retracción (máximo modulacion 30 m2) y sellado de las mismas, mallazo del 8 a 15cm. Medida la superficie totalmente ejecutada

| Código | Ud | Descripción | Rendimiento | Precio | Importe |
|---|---|---|---|---|---|
| OFPR0010 | h | Oficial 1ª | 0.1 | 15.83 | 1.58 |
| OPES0010 | H | Peón especialista | 0.24 | 15.06 | 3.61 |
| %1PMA0001 | % | Medios auxiliares (04/05/2004) | 1 % | 5.19 | 0.05 |
| MACE0401 | h | Regla vibrante de 3m (maquinaria) | 0.086 | 4.2390561675856 | 0.36 |
| MACE0402 | h | Fratasadora mecánica de hormigón (maquinaria) | 0.1 | 4.6029236497818 | 0.46 |
| 640007 | ud | Fibras de polipropileno (material) | 0.09 | 4.9395010708133 | 0.44 |
| MB00200 | h | BOMBA DE HORMIGONAR | 0.006 | 50.795900514588 | 0.30 |
| PZME1100 | kg | Plástico negro (material) | 0.14 | 1.6646937310476 | 0.23 |
| CA00520 | kg | ACERO ELECTROSOLDADO B 500 S EN MALLA (material) | 1.15 | 0.5458012232943 | 0.63 |
| CH80080 | m3 | HORMIGÓN HA-30/B/20/IIa, SUMINISTRADO (material) | 0.15 | 52.760784918447 | 7.91 |
|  |  | Total |  |  | 15.57 |

Relación comercial: 000, 15.52, 001

| Medición | Uds. | Largo | Parcial |
|---|---|---|---|
| entrada a pabellon | 1 | 35 | 35.00 |
| acceso a pista | 1 | 15 | 15.00 |
| Subtotal |  |  | 50.00 |
| Total |  |  | 50 |

**11SBA90022** m BARANDILLA RAMPA PERS CON DISC AC. FRIO PASAMANOS TUBO 50x4 mm (03/07/2017)
3.2 m × 33.53 = 107.30
Barandilla de rampa accesible para personas con dicapacidad en acero laminado en frio: bastidor con perfices tipo T de 50.6 mm cada metro y pasamanos con tubulara de 50.4 mm anclajes a elementos de fábrica o forjados, incluso p.p. de material de agarre y colocación. Medida la longitud ejecutada.

| Código | Ud | Descripción | Rendimiento | Precio | Importe |
|---|---|---|---|---|---|
| ATC00100 | h | CUADRILLA ALBAÑILERÍA, FORMADA POR OFICIAL 1ª Y PEÓN ESP. | 0.6 | 30.89 | 18.53 |
| TO01600 | h | OF. 1ª CERRAJERO-CHAPISTA (mano de obra; 03/07/2017) | 0.4 | 19.85 | 7.94 |
| KA00200 | kg | ACERO EN PLETINAS MANUFACTURADO | 2.11 | 1.1279891948082 | 2.38 |
| KA00500 | kg | ACERO EN PERFILES TUBULARES MANUFACTURADO (material) | 2.4 | 1.5100500511142 | 3.62 |
| WW00300 | u | MATERIAL COMPLEMENTARIO O PZAS. ESPECIALES | 3 | 0.3183840469217 | 0.96 |
| WW00400 | u | PEQUEÑO MATERIAL | 2 | 0.0454834352745 | 0.09 |
|  |  | Total |  |  | 33.53 |

| Medición | Uds. | Largo | Parcial |
|---|---|---|---|
| entrada principal | 1 | 3.2 | 3.20 |
| Total |  |  | 3.2 |

## C19 GESTION DE RESIDUOS (05/05/2017)
Importe: 1119.03

**17TTT00120** m3 RETIRADA DE TIERRAS INERTES N.P. A VERTEDERO AUTORIZADO 15 km
7.05 m3 × 5.34 = 37.65
Retirada de tierras inertes en obra de nueva planta a vertedero autorizado situado a una distancia máxima de 15 km, formada por: selección, carga, transporte, descarga y canon de vertido. Medido el volumen esponjado.

| Código | Ud | Descripción | Rendimiento | Precio | Importe |
|---|---|---|---|---|---|
| ET00100 | m3 | CANON VERTIDO TIERRAS INERTES (material) | 1 | 0.9096687054905 | 0.91 |
| ME00300 | h | PALA CARGADORA (maquinaria) | 0.02 | 12.971875740294 | 0.26 |
| MK00100 | h | CAMION BASCULANTE | 0.3 | 13.908834506949 | 4.17 |
|  |  | Total |  |  | 5.34 |

**17RRR00220** m3 RETIRADA DE RESIDUOS MIXTOS N.P. A PLANTA DE VALORIZ. 20 km (06/10/2017)
69.82 m3 × 15.29 = 1067.55
Retirada de residuos mixtos en obra de nueva planta a planta de valorización vertedero autorizado por transportista autorizado (por la Consejería de Medio Ambiente de la Comunidad Autónoma de Andalucia)situada a una distancia máxima de 20 km, formada por: transporte interior, carga, transporte a planta, descarga y canon de gestión. Medido el volumen esponjado.

| Código | Ud | Descripción | Rendimiento | Precio | Importe |
|---|---|---|---|---|---|
| AER00100 | m3 | TRANSPORTE INTERIOR MECANICO DE RESIDUOS MIXTOS A 100 m (maquinaria; 06/10/2017) | 1 | 1.96 | 1.96 |
| ME00300 | h | PALA CARGADORA | 0.02 | 12.971875740294 | 0.26 |
| MK00100 | h | CAMION BASCULANTE | 0.2 | 13.908834506949 | 2.78 |
| ER00100 | m3 | CANON GESTION DE RESIDUOS MIXTOS (material) | 1 | 10.288353059097 | 10.29 |
|  |  | Total |  |  | 15.29 |

| Medición | Uds. | Largo | Parcial |
|---|---|---|---|
| demolicion soleras | 42.52 | 0.15 | 6.38 |
| Subtotal |  |  | 6.38 |
| demolicion soleras | 14.14 | 0.15 | 2.12 |
| Subtotal |  |  | 2.12 |
| demolicion muros de bloque | 18 | 0.2 | 3.60 |
| Subtotal |  |  | 3.60 |
| demolicion muros de bloque | 269.45 | 0.2 | 53.89 |
| Subtotal |  |  | 53.89 |
| demolicion solado terrazo | 0.47 |  | 0.47 |
| demolicion paramentos alicatados | 15 | 0.03 | 0.45 |
| Subtotal |  |  | 0.92 |
| demolicion paramentos alicatados | 65.5 | 0.03 | 1.97 |
| demolicion solado | 0.9434 |  | 0.94 |
| Subtotal |  |  | 2.91 |
| Total |  |  | 69.82 |

**17AHA00140** t RETIRADA RESIDUOS ACERO N.P. DIST. MÁX. 15 km (05/05/2017)
1.75 t × 7.9 = 13.83
Retirada de residuos de acero en obra de nueva planta situada a una distancia máxima de 15 km, formada por: transporte interior, carga, transporte y descarga en almacén. Medido el peso en bascula puesto en almacén.

| Código | Ud | Descripción | Rendimiento | Precio | Importe |
|---|---|---|---|---|---|
| EA00100 | t | RESIDUOS DE ACERO (material; 05/05/2017) | 1 | 0 | 0.00 |
| AEA00100 | t | TRANSPORTE INTERIOR MECANICO DE RESIDUOS METALICOS A 100 m (maquinaria; 06/10/2017) | 1 | 3.47 | 3.47 |
| ME00300 | h | PALA CARGADORA | 0.02 | 12.971875740294 | 0.26 |
| MK00100 | h | CAMION BASCULANTE | 0.3 | 13.908834506949 | 4.17 |
|  |  | Total |  |  | 7.9 |

| Medición | Uds. | Largo | Parcial |
|---|---|---|---|
| puertas | 5 | 0.25 | 1.25 |
| varios | 1 | 0.5 | 0.50 |
| Subtotal |  |  | 1.75 |
| Total |  |  | 1.75 |

## C20 SEGURIDAD Y SALUD (05/05/2017)
Importe: 1525

**EE281** Seguridad y Salud 1.5% PEM (05/05/2017)
1525 × 1 = 1525.00
Partida destinada a Seguridad y Salud, calculada como en 1,5% de Presupuesto de Ejecución Material

| Medición | Uds. | Parcial |
|---|---|---|
|  | 915 | 915.00 |
| Subtotal |  | 915.00 |
|  | 610 | 610.00 |
| Subtotal |  | 610.00 |
| Total |  | 1525 |

| Código | Ud | Descripción | Precio |
|---|---|---|---|
| DA01020 | u | DOBLE BARRA ABATIBLE, PARED, ACERO CROMADO (material) | 70.64487166839 |

## Precios auxiliares

**CUAD0010** h CUADRILLA, FORMADA POR OFICIAL 1ª Y PEON ESP. (mano de obra; 06/10/2017)
Precio: 30.89

| Código | Ud | Descripción | Rendimiento | Precio | Importe |
|---|---|---|---|---|---|
| OFPR0010 | h | Oficial 1ª | 1 | 15.83 | 15.83 |
| OPES0010 | H | Peón especialista | 1 | 15.06 | 15.06 |
|  |  | Total |  |  | 30.89 |

**03HAL80020** m3 HORMIGÓN HA-30/P/40/IIa EN LOSAS DE CIMENT. (06/10/2017)
Precio: 60.47
Hormigón para armar HA-30/P/40/IIa, consistencia plástica y tamaño máximo del árido 40 mm, en losas de cimentación, suministrado y puesto en obra, incluso p.p. de limpieza de fondos, vibrado y curado; según instrucción EHE y CTE. Medido el volumen teórico ejecutado.

| Código | Ud | Descripción | Rendimiento | Precio | Importe |
|---|---|---|---|---|---|
| OFSE0010 | h | Oficial 2ª | 0.05 | 15.35 | 0.77 |
| OPES0010 | H | Peón especialista | 0.4 | 15.06 | 6.02 |
| CH80030 | m3 | HORMIGÓN HA-30/P/40/IIa, SUMINISTRADO (material) | 1.03 | 51.851116212957 | 53.41 |
| MV00100 | h | VIBRADOR | 0.2 | 1.3735997452906 | 0.27 |
|  |  | Total |  |  | 60.47 |

**03ACC00011** kg ACERO EN BARRAS CORRUGADAS B500S EN CIMENT. (06/10/2017)
Precio: 1.02
Acero en barras corrugadas B 500 S en elementos de cimentación, incluso corte, labrado, colocación y p.p. de atado con alambre recocido, separadores y puesta en obra; según instrucción EHE. Medido en peso nominal.

| Código | Ud | Descripción | Rendimiento | Precio | Importe |
|---|---|---|---|---|---|
| OFPR0010 | h | Oficial 1ª | 0.02 | 15.83 | 0.32 |
| CA00320 | kg | ACERO B 500 S (material) | 1.08 | 0.6367680938433 | 0.69 |
| CA01700 | kg | ALAMBRE DE ATAR (material) | 0.005 | 1.1188925077533 | 0.01 |
| WW00400 | u | PEQUEÑO MATERIAL | 0.05 | 0.0454834352745 | 0.00 |
|  |  | Total |  |  | 1.02 |

**03HAM80060** m3 HORMIGÓN HA-30/B/20/IIa EN MUROS DE CONTENCIÓN (06/10/2017)
Precio: 59.13
Hormigón para armar HA-25/B/20/IIa, consistencia blanda y tamaño máximo del árido 20 mm, en muros de contención, suministrado y puesto en obra, incluso p.p. de limpieza de fondos, vibrado y curado; según instrucción EHE y CTE DB SE-C. Medido el volumen ejecutado.

| Código | Ud | Descripción | Rendimiento | Precio | Importe |
|---|---|---|---|---|---|
| OPES0010 | H | Peón especialista | 0.3 | 15.06 | 4.52 |
| CH80080 | m3 | HORMIGÓN HA-30/B/20/IIa, SUMINISTRADO | 1.03 | 52.760784918447 | 54.34 |
| MV00100 | h | VIBRADOR | 0.2 | 1.3735997452906 | 0.27 |
|  |  | Total |  |  | 59.13 |

**03ERT80050** m2 ENCOFRADO METÁLICO 1 C. EN MURO DE CONTENCIÓN (06/10/2017)
Precio: 28.85
Encofrado metálico en muro de contención a una cara, incluso limpieza, aplicación del desencofrante, desencofrado y p.p. de elementos complementarios para su estabilidad y adecuada ejecución; construido según instrucción EHE. Medida la superficie de encofrado útil.

| Código | Ud | Descripción | Rendimiento | Precio | Importe |
|---|---|---|---|---|---|
| OFPR0010 | h | Oficial 1ª | 0.65 | 15.83 | 10.29 |
| OPES0010 | H | Peón especialista | 0.65 | 15.06 | 9.79 |
| CE80000 | u | PUNTAL METÁLICO TELESC. HASTA 3 m PARA 150 USOS (material) | 0.01 | 6.4586478089823 | 0.06 |
| CM00300 | m3 | MADERA DE PINO EN TABLON (material) | 0.008 | 205.25764670687 | 1.64 |
| CM00500 | u | PANEL METÁLICO 50x300 cm (material) | 0.1 | 64.513704593384 | 6.45 |
| CW00600 | l | DESENCOFRANTE (material) | 0.3 | 1.5646301734436 | 0.47 |
| WW00400 | u | PEQUEÑO MATERIAL | 3 | 0.0454834352745 | 0.14 |
|  |  | Total |  |  | 28.85 |

**ATC00100** h CUADRILLA ALBAÑILERÍA, FORMADA POR OFICIAL 1ª Y PEÓN ESP. (mano de obra; 06/10/2017)
Precio: 30.89
Cuadrilla albañilería, formada por oficial 1ª y peón especial.

| Código | Ud | Descripción | Rendimiento | Precio | Importe |
|---|---|---|---|---|---|
| OPES0010 | H | Peón especialista | 1 | 15.06 | 15.06 |
| OFPR0010 | h | Oficial 1ª | 1 | 15.83 | 15.83 |
|  |  | Total |  |  | 30.89 |

**AGM00500** m3 MORTERO DE CEMENTO CEM II/A-L 32.5 Y ARENA DE RIO (1:6) (material; 06/10/2017)
Precio: 40.16
MORTERO DE CEMENTO CEM II/A-L 32.5 Y ARENA DE RIO M-4 (1:6).

| Código | Ud | Descripción | Rendimiento | Precio | Importe |
|---|---|---|---|---|---|
| AA00300 | m3 | ARENA GRUESA | 1.102 | 7.8322475542729 | 8.63 |
| PFCE0010 | Tm | Cemento II -/35 PA-350 (material) | 0.258 | 61.648248171089 | 15.91 |
| GW00100 | m3 | AGUA POTABLE (material) | 0.263 | 0.4275442915805 | 0.11 |
| OPES0010 | H | Peón especialista | 1.03 | 15.06 | 15.51 |
|  |  | Total |  |  | 40.16 |

**AGM00800** m3 MORTERO DE CEMENTO CEM II/A-L 32.5,AR.RIO M-4(1:6)+PLAST. (material; 06/10/2017)
Precio: 40.96
MORTERO DE CEMENTO CEM II/A-L 32.5 Y ARENA DE RIO M-4 (1:6) CON ADICION DE PLASTIFICANTE.

| Código | Ud | Descripción | Rendimiento | Precio | Importe |
|---|---|---|---|---|---|
| PFCE0010 | Tm | Cemento II -/35 PA-350 | 0.258 | 61.648248171089 | 15.91 |
| AA00300 | m3 | ARENA GRUESA | 1.102 | 7.8322475542729 | 8.63 |
| GA00200 | l | PLASTIFICANTE (material) | 1.288 | 0.6185747197335 | 0.80 |
| OPES0010 | H | Peón especialista | 1.03 | 15.06 | 15.51 |
| GW00100 | m3 | AGUA POTABLE | 0.263 | 0.4275442915805 | 0.11 |
|  |  | Total |  |  | 40.96 |

**AGL00100** m3 LECHADA DE CEMENTO CEM II/A-L 32.5 (material; 06/10/2017)
Precio: 86.42

| Código | Ud | Descripción | Rendimiento | Precio | Importe |
|---|---|---|---|---|---|
| PFCE0010 | Tm | Cemento II -/35 PA-350 | 0.515 | 61.648248171089 | 31.75 |
| GW00100 | m3 | AGUA POTABLE | 0.891 | 0.4275442915805 | 0.38 |
| OPES0010 | H | Peón especialista | 3.605 | 15.06 | 54.29 |
|  |  | Total |  |  | 86.42 |

**AGM01600** m3 MORTERO BASTARDO M10 (1:0,5:4) CEM II/A-L 32,5 N Y CAL (material; 06/10/2017)
Precio: 86.65
Mortero bastardo de cemento CEM II/A-L 32,5 N, cal aérea apagada y arena de río, tipo M10 (1:0,5:4), con una resistencia a compresión de 5 N/mm2, según UNE-EN 998-2:2004.

| Código | Ud | Descripción | Rendimiento | Precio | Importe |
|---|---|---|---|---|---|
| OPES0010 | H | Peón especialista | 1.236 | 15.06 | 18.61 |
| AA00300 | m3 | ARENA GRUESA | 1.38 | 7.8322475542729 | 10.81 |
| GC00200 | t | CEMENTO CEM II/A-L 32,5 N EN SACOS (material) | 0.38 | 84.180742006088 | 31.99 |
| GK00100 | t | CAL AÉREA APAGADA EN POLVO EN SACOS (material) | 0.19 | 132.35679664886 | 25.15 |
| GW00100 | m3 | AGUA POTABLE | 0.2 | 0.4275442915805 | 0.09 |
|  |  | Total |  |  | 86.65 |

**ATC00200** h CUADRILLA ALBAÑILERÍA, FORMADA POR OFICIAL 2ª Y PEÓN ESP. (mano de obra; 06/10/2017)
Precio: 30.41
Cuadrilla albañilería, formada por oficial 2ª y peón especial.

| Código | Ud | Descripción | Rendimiento | Precio | Importe |
|---|---|---|---|---|---|
| OPES0010 | H | Peón especialista | 1 | 15.06 | 15.06 |
| OFSE0010 | h | Oficial 2ª | 1 | 15.35 | 15.35 |
|  |  | Total |  |  | 30.41 |

**ATC00400** h CUADRILLA FORMADA POR OFICIAL 1ª INSTALADOR Y AYUDANTE (mano de obra; 06/10/2017)
Precio: 30.89
Cuadrilla formada por un oficial 1ª instalador y ayudante especialista.

| Código | Ud | Descripción | Rendimiento | Precio | Importe |
|---|---|---|---|---|---|
| OPES0010 | H | Peón especialista | 1 | 15.06 | 15.06 |
| OFPR0010 | h | Oficial 1ª | 1 | 15.83 | 15.83 |
|  |  | Total |  |  | 30.89 |

**AER00100** m3 TRANSPORTE INTERIOR MECANICO DE RESIDUOS MIXTOS A 100 m (maquinaria; 06/10/2017)
Precio: 1.96
Transporte interior mecánico de residuos mixtos a 100 m.

| Código | Ud | Descripción | Rendimiento | Precio | Importe |
|---|---|---|---|---|---|
| ME00400 | h | RETROEXCAVADORA (maquinaria) | 0.017 | 11.643759430278 | 0.20 |
| MK00300 | h | CARRETILLA MECÁNICA BASCULANTE 1 m3 (maquinaria) | 0.11 | 2.2741717637262 | 0.25 |
| OPES0010 | H | Peón especialista | 0.1 | 15.06 | 1.51 |
|  |  | Total |  |  | 1.96 |

**AEA00100** t TRANSPORTE INTERIOR MECANICO DE RESIDUOS METALICOS A 100 m (maquinaria; 06/10/2017)
Precio: 3.47
Transporte interior mecánico de residuos metálicos a 100 m.

| Código | Ud | Descripción | Rendimiento | Precio | Importe |
|---|---|---|---|---|---|
| ME00400 | h | RETROEXCAVADORA | 0.018 | 11.643759430278 | 0.21 |
| MK00300 | h | CARRETILLA MECÁNICA BASCULANTE 1 m3 | 0.11 | 2.2741717637262 | 0.25 |
| OPES0010 | H | Peón especialista | 0.2 | 15.06 | 3.01 |
|  |  | Total |  |  | 3.47 |

## Recursos

**MWSR0411** h Sierrra de disco corte aglom. s/
Relación comercial: 000, 0, 001, 002

**M06MP110** h. Martillo manual perforador neumat.20 kg
Claves: martillo, manual, perforación

**MCXC0105** H Camión basc. 12 Tm S/C
Camión basculante de dos ejes de 12 Tm sin con-
ductor

**FB00600** u BLOQUE HORMIGÓN 40x20x15 cm
Medida la cantidad útil descargada

**RS07900** m UMBRAL DE MÁRMOL BLANCO MACAEL 30x3 cm
Medida la longitud útil descargada

**P04TK050** m2 Placa yeso laminado-vini. N-10 bl.60x60
Claves: placa, yeso

**P04TW023** m. Perfil primario 24x43x3600
Claves: perfil

**P04TW025** m. Perfil secundario 24x43x3600
Claves: perfil

**P04TW030** m. Perfil angular remates
Claves: perfil, angular, remate

**P04TW040** ud Pieza cuelgue
Claves: pieza

**P08WB051** m. Escocia media caña 24x4x4 cm
Claves: medio, perforación, caña, plástico

**P08MA020** kg Adhesivo contacto
Claves: contacto, adhesivo

**XT14300** m3 POLIURETANO DENSIDAD 35 kg/m3
Medido el volumen útil descargado

**MC00200** h COMPRESOR PARA PROYECTAR
Medidas las horas trabajables

**KA01100** m PRECERCO TUBO ACERO GALVANIZADO ABATIBLE O FIJO
Medida la longitud capaz útil descargada

**KL04300** m2 VENTANA ABATIBLE ALUM. (T-II)
Medida la superficie útil descargada de fuera a fuera del cerco

**KA00200** kg ACERO EN PLETINAS MANUFACTURADO
Medido el peso real útil descargado

**KA81190** m PASAMANOS DE AYUDA EN ACERO INOXIDABLE
Medida la longitud capaz útil descargada

**TO01500** h OF. 1ª CARPINTERÍA
Medidas las horas trabajadas

**KM01000** m CERCO SAPELLY 70X40 mm
Medida la longitud capaz útil descargada

**KM04200** m LISTÓN PINO FLANDES 70X30 mm
Medida la longitud capaz útil descargada

**KM08000** m TAPAJUNTAS SAPELLY 60X15 mm
Medida la longitud capaz útil descargada

**TO01000** h OF. 1ª PINTOR
Medidas las horas trabajadas

**PB00300** kg BARNÍZ SINTETICO
Medido el peso útil descargado

**PB00400** kg BARNÍZ TAPAPOROS
Medido el peso útil descargado

**IF28200** m TUBO COBRE DIÁM. 16/18 mm
Medida la longitud útil descargada

**IF92974** m TUBO CORRUGADO P/POLIETILENO DIÁM. 25 mm
Medida la longitud útil descargada

**XT00900** m COQUILLA ESP. ELAST. POLIET. 0,040 W/mºC 28x10 mm DIÁM. x ESP
Medida la longitud útil descargada

**P18LU050** ud Lav.44x52 angular c/fij. estructura a la pared, regulable en altura
Claves: angular

**P17SV100** ud Válvula p/lavabo-bidé de 32 mm. c/cadena
Claves: válvula

**P17XT030** ud Válvula de escuadra de 1/2" a 1/2"
Claves: válvula, escuadra

**P18GW040** ud Latiguillo flex.20cm.1/2"a 1/2"
Claves: latiguillo

**IF10500** u FLUXOR 1"PARA INOD. CON TUBO DESCG. CURVO
Medida la cantidad útil descargada

**IF01450** u ASIENTO INODORO ADAPTADO DISCAPACITADO
Medida la cantidad útil descargada

**IF15050** u INODORO DISCAPACITADO APERT. FRONTAL
Medida la cantidad útil descargada

**IF09550** u EQUIPO GRIFERIA GERONTOLÓGICO PARA BAÑO
Medida la cantidad útil descargada

**IF08100** u DESAGUE DUCHA CON REJILLA
Medida la cantidad útil descargada

**IF08600** u DUCHA TELEFONO FLEX. CROMADO CAL. MED. 1,50 m
Medida la cantidad útil descargada

**IF26900** u TRANSFUSOR Y MEZCLADOR DUCHA CALIDAD MEDIA
Medida la cantidad útil descargada

**IE02100** m CABLE COBRE 1x4 mm2 H07V-K
Medida la longitud útil descargada

**IE12000** m TUBO PVC FLEXIBLE CORRUGADO DIÁM. 16 mm
Medida la longitud útil descargada

**___IW00200** ud LUMINARIA SUPERFICIE MOD. 2/236/8 DE TROLL O SIMILAR
LUMINARIA PARA EMPOTRAR, ARO, EQUIPOS ELECTRICOS,Y PORTALAMPARAS, COMPLETO
Relación comercial: 000, 0, 001, 002

**___IW04400** ud TUBO FLUORESCENTE T26 36 W
Relación comercial: 000, 0, 001, 002

**___WW00300** . MATERIAL COMPLEMENTARIO
Relación comercial: 000, 0, 001, 002

**___WW00400** ud PEQUEÑO MATERIAL
Relación comercial: 000, 0, 001, 002

**IW00209** ud DETECTOR MOVIMIENTO
ARO EMPOTRAR, DOWNLIGHTS ALUMINIO ESMALT.Y
PORTALAMPARAS,COMPLETO

**IE09000** u INTERRUPTOR DIFERENCIAL IV 25 A/30 mA TIPO AC
Medida la cantidad útil descargada

**IE10500** u INTERRUPTOR MAGNETOTÉRMICO III, DE 10-32 A
Medida la cantidad útil descargada

**IC25000** m CONDUCTO HELICOIDAL CHAPA GALV. 100 mm DIÁM
Medida la longitud útil descargada

**IC25300** m CONDUCTO HELICOIDAL CHAPA GALV. 175 mm DIÁM
Medida la longitud útil descargada

**IC09800** u BRIDA GALV. PARA CONDUCTO CIRCULAR HASTA 250 mm DIÁM
Medida la cantidad útil descargada

**IC25400** m CONDUCTO HELICOIDAL CHAPA GALV. 200 mm DIÁM
Medida la longitud útil descargada

**IC34901** u EQUIPO VENTIL. HELICOCENTRIFUGO 1000M3/H
Medida la cantidad útil descargada

**IC27600** u DIFUSOR CIRCULAR ALUMINIO ANODIZADO 150 mm DIÁM. CUELLO
Medida la cantidad útil descargada

**KM04900** m LISTÓN SAPELLY 20X5 mm
Medida la longitud capaz útil descargada

**IM02131** m EQUIPO IMCREMENTO m DE RECORRIDO (SUPERIOR A 3 m POR PLANTA)
Medida la longitud útil descargada

**IM02139** u EQUIPO INCREMENTO POR PARADAS PUERTAS PISO AUT. 0,90 m
Medida la cantidad útil descargada

**IM02210** u EQUIPO ASC. SIN SALA MÁQ. 625 Kg 8 PER. 0,6 m/s 3 PAR. 7 m REC
Medida la cantidad útil descargada

**IP00230** u AVISADOR ÓPTICO-ACÚSTICO INTERIOR
Medida la cantidad útil descargada

**DA01070** u ASIENTO ABATIBLE ACERO INOX. SATINADO P.MAX. 120KG
Medida la cantidad útil descargada

**RS05500** kg PINTURA AL CLOROCAUCHO
Medido el peso útil descargado

**TO02100** h OFICIAL 1ª
Medidas las horas trabajadas

**DW00337** u ROTULO DENOMINADOR DEPENDENCIAS EN BRAILE
Medida la cantidad útil descargada

**DW01000** u ROTULO DENOMINADOR DE DEPENDENCIAS LATÓN PULIDO
Medida la cantidad útil descargada

**%1PMA0001** % Medios auxiliares
Relación comercial: 000, 0, 001

**640007** ud Fibras de polipropileno
Amortiguador de caucho marrón Shore 45º AS-200

**TO01600** h OF. 1ª CERRAJERO-CHAPISTA
Medidas las horas trabajadas

**KA00500** kg ACERO EN PERFILES TUBULARES MANUFACTURADO
Medido el peso real útil descargado

**GK00100** t CAL AÉREA APAGADA EN POLVO EN SACOS
Medido el peso útil descargado

## Entidades
- 000, C
- 001, C
- 002, C
- Con0001, CONSTRUCTORA, C, B04717302
- Dir0001, José Miguel Sánchez Salvador, C
- Pro0001, El Concejal Delegado, C, Jose Andres Cano Peinado
- Pry0001, Francisco García Lirola, C
